# Erschl. Baugebiet "Am Hopfengarten II" in Sünching
Angebotsaufforderung (GAEB DA XML 3.1, DA83)
Projekt: SUENBG003
Währung: EUR
Nebenangebote zugelassen: ja
Vergabeart: Öffentliche Ausschreibung
Eröffnung: 10.03.2026 14:00:00
Ende der Zuschlagsfrist: 24.04.2026
Abgabeort: Rathaus Gemeinde Sünching
Ausführungsbeginn: 20.04.2026
Ausführungsende: 30.11.2026
Auftraggeber: Gemeinde Sünching, in der Verwaltungsgemeinschaft Sünching, Schulstraße 26, 93104 Sünching
Erstellt mit: GXML Toolbox V3.3 R20230829, iTWO_64 V12.0.998, 06.02.2026

## Allgemeines/Vorbemerkungen
1.0 Allgemeines / Vorbemerkungen

  Angebots- und Vertragsunterlagen sind:

  1.1  Die Positionen des Leistungsverzeichnisses

  1.2  Die Besonderen Vertragsbedingungen

  1.3  Die zusätzlichen Vertragsbedingungen für die Ausführung von Bauleistungen
        - Einheitliche Fassung (E)

  1.4  Die Allgemeinen Technischen Vertragsbedingungen für Bauleistungen - VOB, Teil C

  1.5  Sämtliche einschlägigen DIN-Normen

  1.6  alle einschlägigen Unfallverhütungsvorschriften

## Ergänzungen der ZTV
1.7  Änderungen und Ergänzungen der ZTV Asphalt-StB 07, Ausgabe 2007, Fassung 2013

 Asphalt-Kommunalstraßenregelung, Stand Februar 2013

In den Zusätzlichen Technischen Vertragsbedingungen und Richtlinien für den Bau von Verkehrsflächenbefestigungen aus Asphalt, Ausgabe 2007, Fassung 2013 (ZTV Asphalt-StB 07/13) sowie im Abschnitt 2 der Bekanntmachung der Obersten Baubehörde vom 05.November 2012 (AIIMBI S. 863) werden für den Hohlraumgehalt der fertig eingebauten Schichten folgende zulässige Höchstwerte festgelegt:

Asphalttragschichten AC T  10,0 Vol.-%
Asphalttragdeckschichten AC TD  6,5 Vol.-%
Asphaltbinderschichten AC B  8,5 Vol.-%
Asphaltdeckschichten aus Asphaltbeton AC 16 DS  6,5 Vol.-%
Asphaltdeckschichten aus Asphaltbeton AC 11 DS, AC 8 DS  5,5 Vol.-%
Asphaltdeckschichten aus Asphaltbeton AC D N, AC D L  5,5 Vol.-%
Asphaltdeckschichten aus Splittmastixasphalt SMA  5,0 Vol.-%

Für Deckschichten aus Gussasphalt und für Asphaltdeckschichten aus offenporigem Asphalt ist die Asphalt-Kommunalstraßenregelung nicht anzuwenden.

Die Toleranz (Vertrauensbereich für Produktion, Probenahme und Prüfung) ist in diesen Höchstwerten bereits eingeschlossen. In Abänderung der ZTV Asphalt-StB 07 werden die Schichtdicken und die Raumdichten an mindestens 4 Einzelbohrkernen Ø 15 cm bestimmt, denen jeweils eine Straßenlänge von rd. 250 m (Regelabstand der Bohrkerne) zugeordnet wird: Für kleine Baumaßnahmen gilt ein Mindestabstand von 50 m.

Regelmäßig bilden jeweils 4 Bohrkerne eine Sammelprobe. Überzählige Bohrkerne werden der letzten Sammelprobe zugeschlagen. In Abänderung der ZTV Asphalt-StB 07 wird die zur Berechnung der Hohlraumgehalte erforderliche Rohdichte an der Bohrkern-Sammelprobe bestimmt. Alle Bohrkerne einer Sammelprobe müssen gleichartige Gesteine enthalten.

Auch der Bindemittelgehalt und die Korngrößenverteilung werden an der Bohrkern-Sammelprobe bestimmt. Die Grenzwerte und Toleranzen der ZTV Asphalt-StB 07 gelten für alle Prüfergebnisse an Bohrkern-Sammelproben im Sinne der vorliegenden Regelung. Demgemäß entfällt die Entnahme und Prüfung von Mischgutproben.

Die auf diese Weise ermittelten Prüfergebnisse werden der Abrechnung nach ZTV Asphalt-StB 07 zu Grunde gelegt. Wenn im Bauvertrag Einbaudicken vorgeschrieben sind, werden sie auch der Abrechnung zu Grunde gelegt.

Die Probenahme zur Ermittlung der Einbaudicke, des Hohlraumgehalts, des Bindemittelgehalts und der Korngrößenverteilung erfolgt durch den Auftragnehmer ohne besondere Vergütung in Anwesenheit und nach Anweisung des Auftraggebers oder seines Beauftragten nach einem geeigneten Formblatt.
Der Auftraggeber bestimmt die Prüfstelle, beauftragt die Prüfstelle, nimmt die Proben in Verwahrung, übernimmt den Probenversand und trägt gemäß ZTV die Kosten der Kontrollprüfung.

Abgerechnet wird bei Asphaltdeck-, -binder- und -tragschichten die im Leistungsverzeichnis angegebene Breite der obersten Schicht. Bei Fahrbahnaufweitungen, Verbreiterungen und im Bereich von Randeinfassungen gilt das örtliche Aufmaß.

Die Kosten für die Entnahme von Bohrkernen gemäß dem Formblatt „Entnahme von Asphaltbohrkernen“, einschließlich Schließen der Bohrlöcher mit Asphaltmischgut werden nicht gesondert vergütet und sind in die entsprechenden Einheitspreise einzurechnen.

Der Anhang A der ZTV Asphalt-StB 07 wird um folgenden Teil A 2.7 „Überschreitung des Hohlraumgehaltes“ ergänzt:

Überschreitet der Hohlraumgehalt der fertigen Schichten den zulässigen Höchstwert wird ein Abzug nach folgender Formel vorgenommen:
A =
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 x 3 x EP x F

Darin bedeuten:

A  =  Abzug in EUR
p  =  Überschreitung des zulässigen Hohlraumgehaltes in Vol. -%
EP  =  der sich aus der Abrechnung ergebende Einheitspreis in EUR/m²
F  =  dem Einzelbohrkern zugehörige Fläche in m²

Bei Über- bzw. Unterschreitungen von Grenzwerten wird nach ZTV Asphalt-StB 07, Abschnitt 6.1 verfahren.

## Optische Inspektion
1.8  Vorbemerkung Optische Inspektion

1.  Umfang der Leistungen

Bei der TV-Untersuchung ist der bauliche Zustand nach Neubau festzustellen.

2.  Durchführung der Optischen Inspektion

Die Untersuchung der Sammelkanäle ist vor der Befahrung der Anschlussleitungen durchzuführen. Im Anschluss erfolgt die Befahrung der Anschlussleitungen vom Sammelkanal aus Richtung Grundstück.

Vor dem Beginn der Arbeiten ist ein Projektstartgespräch zwischen dem Auftraggeber und dem Auftrag-nehmer (Projektleiter, Auftragnehmer und Inspektionsteam) durchzuführen. In diesem Gespräch sollen
alle relevanten Fragestellungen und notwendigen Informationen geklärt bzw. ausgetauscht werden, um einen reibungslosen Projektverlauf zu gewährleisten.
Über die Ergebnisse und Festsetzungen des Gespräches wird vom Auftraggeber ein Besprechungsprotokoll erstellt.

Während der Arbeiten auftretende, durch das Projektstartgespräch nicht abgedeckte Fragestellungen, insbesondere bzgl. der Dokumentation, müssen umgehend mit dem Auftraggeber abgeklärt werden.
Die Ergebnisse und Festsetzungen sind im Besprechungsprotokoll des Projektstartgespräches zu ergänzen.

Der Auftragnehmer hat den Beginn der Arbeiten bei der Bauleitung zu melden.
Arbeitsunterbrechungen sind ab einem Tag der Bauleitung zu melden.
Einen Tag vor Beendigung der Arbeiten ist die Bauleitung über das Ende der Arbeiten zu unterrichten.

Die Reinigung der Abwasseranlagen ist erforderlich und muss so durchgeführt werden, dass eine ein-wandfreie Dokumentation des Kanalzustandes möglich ist. Der Kanal muss frei von anhaftenden Stoffen und losen Ablagerungen und die Rohrwand deutlich sichtbar sein. Zwischen Kanalreinigung und Inspektion ist ein Zeitpuffer von ca. 24 Stunden vorzusehen. Die Inspektionsaufgabe oder die örtlichen Gegebenheiten können den Vorlauf der Kanalreinigung ändern und werden vom Auftraggeber vorgegeben.

Bei Querschnitten > DN 1.500 ist ein Schlitten einzusetzen, der in einem definierten Abstand zur Rohr-wandung entlang geführt werden kann.

Soweit möglich, ist der zu untersuchende Kanalabschnitt während der Inspektion abwasserfrei zu halten. Ein Wasserfluss ist nur dann vertretbar, wenn der Zustand der Sohle trotzdem klar erkennbar ist. Bei allen Maßnahmen zur Vorflutsicherung ist ein schädlicher Rückstau vorausschauend zu vermeiden. Sofern ein Überpumpen in Kanalabschnitten notwendig ist, sind im Leistungsverzeichnis dafür eigene Positionen aufgeführt.

Bei begehbaren Querschnitten ist, soweit technisch und wirtschaftlich vertretbar, der zu untersuchende Kanalabschnitt während der Inspektion abwasserfrei zu halten. Ist eine Wasserhaltung nicht realisierbar, ist die Inspektion während des Nachtabflusses (Minimalabfluss) durchzuführen. Sofern eine Inspektion wäh-rend des Nachtabflusses in Kanalabschnitten notwendig ist, sind im Leistungsverzeichnis dafür eigene Positionen aufgeführt.

Die Untersuchung einer Haltung muss komplett, jedoch mindestens vom Rohranfang bis Rohrende in einer Richtung dokumentiert und aufgezeichnet werden.

Die Untersuchung hat in Fließrichtung zu erfolgen. Untersuchungen gegen Fließrichtung sind nur in be-gründeten Einzelfällen nach Absprache mit dem Auftraggeber zulässig.

Die Inspektionsgeschwindigkeit ist dem Zustand des Objektes anzupassen. Die maximale Geschwindigkeit der Kanal-TV-Kamera darf 15 cm/sec (9 m/min) bei der Inspektion nicht überschreiten. Ab einer Profilhöhe von 1500 mm beträgt die maximale Geschwindigkeit der Kanal-TV-Kamera 10 cm/sec (6 m/min). Gleichzeitiges Fahren und Schwenken der Kamera ist nicht erlaubt.

Die Positionierung des Kameraobjektivs muss immer im Schnittpunkt der Rohrachsen des Kanalrohrprofils erfolgen. Bei Eiprofilrohren ist bei vertikalen Rohrdurchmessern > DN 900 abweichend die Mitte der Rohrhöhe zugelassen.

Eine für die Zustandserfassung erforderliche optimale Beleuchtung ist zu gewährleisten (3-4 m in der Rohrachse, unter den dafür geeigneten Verhältnissen).
Sollte bei der Inspektion eine nicht ausreichend gereinigte Haltung vorgefunden werden, ist die Inspektion in dieser Haltung sofort abzubrechen und eine weitere Reinigung zu veranlassen.

Die Inspektion hat grundsätzlich axialsichtig und in Objektivgrundstellung zu erfolgen. Zur Dokumentation eines Schadens- oder Zustandselementes ist zunächst der Zu- bzw. Bestand umfänglich abzufahren und abzuschwenken. Anschließend sind durch Zurückfahren der Kamera der Zustand bzw. Bestand nochmals axialsichtig zu betrachten und dessen Längenstationierung und Lage im Rohrquerschnitt festzuhalten. Streckenschäden sind mit einem Anfangs- und einem Endpunkt eindeutig zu bezeichnen. Periodisch wie-derkehrende Schadensbilder wie z.B. undichte Muffen oder Wurzeleinwuchs durch die Muffen sind keine Streckenschäden und daher einzeln stationsgebunden einzugeben. Bei periodisch wiederkehrenden Schäden muss nur der erste Schaden durch Rückwärtsfahren axialsichtig betrachtet werden.

Beim Abschwenken der Kanalzustände ist der Arbeitsrhythmus so zu wählen, dass ein ständig aufrechtes Bild erreicht wird.

Rohrverbindungen sind anzuschwenken (90°) und in gleichbleibendem Rhythmus im gesamten Umfang abzuschwenken, wenn Auffälligkeiten sichtbar werden. Pro Haltung sind (zur Rohrlängenbestimmung) mind. zwei aufeinander folgende Rohrverbindungen abzuschwenken. Die Rohrlängen sind kontinuierlich zu prüfen und bei Änderungen zu dokumentieren.

Die Anschlüsse und Schachteinbindungen sind im kompletten Umfang abzuschwenken. Die Durchmesser der Anschlüsse sind messtechnisch zu erfassen.

Quantitative Schadensgrößen sind mit geeigneter Messtechnik zu erfassen.

Die Längenmessungseinheit ist kontinuierlich auf Genauigkeit zu prüfen. Während der Inspektion hat die zweite Arbeitskraft den Arbeitsrückraum und den Einsetzschacht ständig persönlich zu überwachen. Ins-besondere ist die Längenmesseinheit auf ein Durchrutschen des Kabels zu kontrollieren.
Die zweite Kraft muss in der Lage sein, dem Operateur Längenstationierungen innerhalb des Bereiches der Ausgangspositionierung durchgeben zu können. Weiterhin hat die zweite Kraft den Arbeitsraum bei geöffnetem Schacht gegen ein Abstürzen durch unbeteiligte Personen zu sichern. Wird der geöffnete Einsetzschacht auch nur für kurze Zeit unbeobachtet gelassen, ist dieser gegen ein Abstürzen durch ge-eignete Maßnahmen, z.B. durch den Einsatz eines passgenauen Schachtabdeckgitters zu sichern. Das Verschließen des Schachtes nur durch den Einsatz des Schmutzfängers ist nicht ausreichend.

Gründe für Inspektionsabbrüche sowie ggf. nicht unmittelbar nachfolgend durchgeführte Gegenuntersu-chungen sind umfassend zu beschreiben und zu dokumentieren. Gegenuntersuchungen sind jedoch mög-lichst sofort, zumindest aber zeitnah durchzuführen. Sofern eine Gegenuntersuchung nicht möglich ist, ist der Auftraggeber darüber frühzeitig zu informieren. Der Auftragnehmer hat eine Liste zu führen, in welcher er alle Haltungen aufführt, deren Inspektion nicht oder nicht vollständig durchgeführt werden konnte (einschl. der Begründungen) und diese dem Auftraggeber regelmäßig zukommen zu lassen.
Ebenso soll der Grund eines Inspektionsabbruches (wie z. B. "Wurzeln), bei dem keine Gegenuntersuchung möglich ist, in der Haltung unter dem Reiter "Zustand" bzw. "Untersuchung" im Feld "Bemerkung" eingetragen werden.

Während der TV-Inspektion ist die Stationierung kontinuierlich zu prüfen. Bei Abweichungen größer +/- 25 cm in der Haltungslänge (bezogen auf Haltungsstammdaten) müssen die Haltungen neu inspiziert werden.

Die Schachtbezeichnungen und die Straßennamen sind während der Inspektionsarbeiten kontinuierlich zu prüfen. Bei fehlenden Schachtnummern ist nach der Vorgabenliste auf den Befahrungsplänen zu verfahren. Zusätzliche Nacharbeiten durch Zahlendreher oder Schreibfehler müssen kostenfrei durchgeführt werden. Sämtliche Angaben nach Schnittstellenvorgabe sind je Haltungsuntersuchung vollständig anzugeben.

Bei der Feststellung schadhafter Zustände, die die Betriebssicherheit gefährden, ist der Auftraggeber unverzüglich zu informieren. Das gilt ebenfalls für nicht vom Auftragnehmer zu vertretende Umstände, die den Ablauf der Arbeiten erheblich erschweren bzw. gänzlich verhindern. Ausfälle der Technik, die eine längerfristige Unterbrechung der Arbeiten nach sich ziehen, müssen ebenso sofort gemeldet werden.

Die Kodierung der TV-Untersuchung (Abzweige, Schäden, etc.) erfolgt im Kodiersystem DIN EN 13508-2:2011 / Nationale Festlegung Arbeitshilfen Abwasser.

Die geltenden sicherheitstechnischen Vorschriften, Regeln und Informationen sowie die allgemein anerkannten Regeln der Technik sind anzuwenden, insbesondere:

-  GUV-V C5 Abwassertechnische Anlagen
-  GUV-R 126 Arbeiten in umschlossenen Räumen von abwassertechnischen Anlagen
-  GUV-R 145 Umgang mit biologischen Stoffen in abwassertechnischen Anlagen
-  GUV-I 8591 Warnkleidung
-  GUV-R 189 Benutzung von Schutzkleidung
-  BGR 104 Explosionsschutzregeln (Ex-RL)
-  DWA M 174 Betriebsaufwand für die Kanalisation
-  Hinweise zum Personal-, Fahrzeug - und Gerätebedarf

Diese Aufzählung ist nicht abschließend!

Bei der Durchführung der Arbeiten ist darauf zu achten, dass die Lärmbelästigung für die Anwohner ent- sprechend den gültigen Vorschriften auf ein Mindestmaß reduziert wird.
Pumpanlagen sind grundsätzlich geräuscharm zu betreiben. Bei Nachteinsätzen in reinen Wohngebieten
etc. sind die erforderlichen Genehmigungen hinsichtlich der Lärmbelästigungen in eigener Verantwortlichkeit vor Beginn der Arbeiten einzuholen.

3.  Dokumentation

Der Inspekteur hat alle Bestands- und Zustandsinformationen im Kanal ausführlich zu erfassen.

Die Protokollierung der Schäden muss immer, wenn sie in einem unmittelbaren ursächlichen Zusammen-hang steht, im Protokoll entsprechend als "primäre" und "sekundäre" Zustände erfolgen.

Die Beschreibung der Zustände hat nach Vorgabe des Auftraggebers zu erfolgen. Der Auftragnehmer hat auf Verlangen nachzuweisen, dass der Operateur in der Verwendung des Kodiersystems geschult ist.
Die Kodierung der Inspektion (Abzweige, Schäden, etc.) erfolgt im Kodiersystem DIN EN 13508-2:2011 / Nationale Festlegung Arbeitshilfen Abwasser, Format ISYBAU XML-2013 (Stand 12/2015).

Jede Schrifteinblendung muss mindestens für 5 Sekunden sichtbar bleiben. Die Farbe der Einblendung muss sich vom jeweiligen Hintergrund abheben.

Der Auftragnehmer hat nach Abschluss der Arbeiten die gesammelten Inspektionsdokumentationen vollständig und nach den Vorgaben des Auftraggebers als Ausdruck im DIN-A4-Format sortiert und archiviert im Rahmen eines Projektab-schlussgespräches zu übergeben.

Die Videodokumentierung hat digital zu erfolgen, folgende Mindestanforderungen sind einzuhalten:

Digitale Videodateien sind im MPEG 2 oder MPEG 4  Format in der Qualität des europäischen PAL Stan-dards mit 720x576 Pixel und einer Datenrate von mindestens 4 Mbit/s zu liefern. Aufgrund der starken Abhängigkeit der Qualität des digitalen Videos von den verwendeten Soft- und Hardwarekomponenten für die Digitalisierung, muss dem Auftraggeber vor Beginn der Arbeiten ein Testvideo mit exakten Angaben der Codierungs- und Komprimierungsparameter zur Begutachtung und Freigabe übergeben werden. Ein geeignetes Sichtprogramm (Player) ist lizenzfrei auf demselben Medium abzulegen, welches durch eine zusätzlich gespeicherte Datei der Untersuchungsdaten ein sekundengenaues 'Anspringen' der einzelnen Stationen im MPEG 2 oder MPEG 4 Video ermöglicht. Das Sichtprogramm muss eine Suchmöglichkeit nach einzelnen Stationen und eine regulierbare Fahrgeschwindigkeit für den Betrachter bieten.

Folgende Informationen müssen mindestens im Video für jede Haltung eingeblendet werden:
-  Inspektionsfirma
-  Untersuchungsdatum (permanent)
-  Uhrzeit (permanent)
-  Ort
-  Straßenname (permanent)
-  Startschacht (permanent)
-  Zielschacht (permanent)
-  Name (Bezeichnung) des Objektes (permanent)
-  Nennweite (permanent)
-  Rohrmaterial (permanent)
-  momentane Stationierung (permanent)
-  Videozählerstand (permanent)
-  Inspektionsrichtung (permanent)
Das je Haltung bzw. Leitung abzugebende farbige Haltungsprotokoll muss aus dem tabellarisch aufgebauten Haltungsbericht, der Haltungsgrafik und ggf. den Fotodokumentationsseiten bestehen und soll in einem allgemein lesbaren Format als elektronisch gespeichertes Formular als .pdf-Datei (Auflösung mindestens 300 dpi) übergeben werden.

D.h. pro Haltung bzw. Leitung wird je eine Video-Datei und eine .pdf-Datei erzeugt. Dabei muss der Dateiname der .pdf- als auch der Video-Datei  der Haltungsbezeichnung entsprechen.

Bei einer Gegenbefahrung ergeben sich ein Protokoll und zwei Videos. Bei dem zweiten Video wird dies im Dateinamen mit der Endung "_G" vermerkt.

Der Aufbau einer Protokollseite muss übersichtlich, strukturiert, vollständig und leicht lesbar sein. Die Protokollseiten sind grundsätzlich in einen Formularkopf mit den Haltungsstammdaten, haltungsbezogenen Inspektionsdaten und einen Datenbereich mit den stationsbezogenen Zustandsbeschreibungen zu unterteilen.

Die Protokollseiten müssen mindestens folgende Angaben als Langtext im Formularkopf enthalten:

-  Inspektionsfirma und Inspekteur
-  Untersuchungsdatum
-  Inspektionsnummer
-  Untersuchungsort
-  Wetter
-  Straßenname/-schlüssel
-  Haltungsbezeichnung
-  Bezeichnung des oberen Schachtes
-  Bezeichnung des unteren Schachtes
-  Durchmesser
-  Profilart
-  Kanalart
-  Materialart
-  Haltungslänge
-  Rohrlänge
-  Untersuchungsrichtung
-  Name des visuellen Datenträgers
-  Bemerkungszeile

Haltungsbericht
Unter dem Formularkopf sind im Haltungsbericht die Untersuchungsdaten tabellarisch, sortiert nach der Stationierung in Untersuchungsrichtung mit den Angaben je Zustandsbeschreibung anzugeben:
-  Untersuchungsrichtung
-  Timecode
-  Stationierung
-  Zustandsbeschreibung als Langtext oder freier Text, ggf. Zustandsbeschreibung als Code, ggf.  Quantifizierung und Qualifizierung des Zustands in Langtext mit Einheitenangabe, ggf. Schadenskodierungen in der Farbe Rot, Lage im Querschnitt, Angaben über Streckenanfang bzw. -ende.

Haltungsgrafik
Unter dem Formularkopf sind in der Haltungsgrafik die Untersuchungsdaten neben einer stilisierten Zeich-nung der Haltung stationsbezogen abzubilden. Die einzelnen Zustandsbeschreibungen sind mit einer Be-zugslinie auf die Grafik maßstabsgerecht abzutragen. Die Grafik der Haltung ist inkl. des Haltungsanfangs- und der Endpunkte (i.d.R. oberer und unterer Schacht) darzustellen. Den Anfangs- und Endpunkten ist der Punktname erkennbar zuzuordnen. Die grafische Darstellung hat stets in Fließrichtung zu erfolgen. Zur im Langtext geschriebenen Zustandsbeschreibung gehören:
-  Timecode
-  Stationierung in Fließrichtung und in Klammern die Gegenstationierung
-  Zustandsbeschreibung in Langtext oder freier Text, ggf. Zustandsbeschreibung als Code, ggf.
  Quantifizierung und Qualifizierung des Zustands in Langtext mit Einheitenangabe, ggf. Schadenskodierungen in der Farbe Rot, Lage im Querschnitt, Angaben über Streckenanfang bzw. -ende.

Nicht befahrene Haltungsabschnitte sind in der grafischen Haltungsdarstellung in geeigneter Weise zu kennzeichnen.

Eine automatische Schadensklassifizierung ist durch den Inspekteur nicht vorzunehmen. Jedoch sind die Schadenscodes in der Haltungsgrafik in der Farbe Rot darzustellen.

Der Verdacht auf Fremdwasser aus Anschlussleitungen ist vom Inspekteur zu dokumentieren. Die Codierung "VaF" soll dafür in der Haltung unter dem Reiter "Zustand" bzw. "Untersuchung" im Feld "Bemerkung" eingetragen werden.

Neue Zwischenschächte werden mit einem Punkt und einer laufenden Nummerierung versehen: .1, .2, .3 usw.

Auch für Haltungen, die nicht inspiziert werden konnten, sind Haltungsgraphiken wie vor beschrieben anzufertigen. Ebenso sind die Streckenbereiche, welche nicht befahren werden konnten, durch den Operateur auf dem Inspektionsplan farbig zu markieren sowie mit einer Begründung zu versehen.
Die Übergabe der Daten erfolgt ebenfalls im .pdf-Format, als Ausdruck auf DIN A4-Blättern in 1-facher Ausfertigung sowie als Isybau XML Datei.

Fotoseiten
Unter dem Formularkopf ist auf der Fotoseite neben der fotobezogenen Zustandsbeschreibung (Angaben
wie in der Grafikseite) das Foto in digitaler Form in ausreichender Qualität abzubilden. Das Foto ist aus-reichend groß (mind. 9 x 13 cm) abzubilden. Auf einem DIN A4 Blatt dürfen nicht mehr als zwei Fotos ausgegeben werden.

Aufmaß Statistik
Der Auftragnehmer hat abschließend eine ausführliche Aufmaßstatistik nach DN, Profilart und Material je Entwässerungssystemart, sortiert nach Haltungsnamen unter der Angabe der zugehörigen Straßennamen, zu erstellen und zu übergeben. Sinnabschnitte und Zwischen- bzw. Endergebnisse sind durch geeignete Formatierungen (Unterstreichungen, Fettdruck und / oder vergrößerten Zeilenabstand) hervorzuheben.

Weitere Protokollseiten
Dem Auftraggeber ist die Liste aller nicht bzw. nicht vollständig befahrenen Haltungen zu übergeben. Weiterhin hat der Auftragnehmer die ihm zur Verfügung gestellten Planunterlagen mit den wie vor beschriebenen Eintragungen auszuhändigen.

Fotos von Schäden sind grundsätzlich in axialer Sicht mit eingeblendeter Stationierung zu erstellen. Zu-sätzlich können Detailaufnahmen erstellt werden. Digitale Fotos sind im JPEG-Format (PAL-Standardauflösung 720*576 Pixel) mit einer maximalen Komprimierung von 50% zu erstellen.
Isybau-Daten der Inspektion:
Für das Einlesen in die Kanaldatenbank / das GIS-System vorgesehene Daten sind vom Auftraggeber im Format Isybau-XML zu übergeben.
Der Auftragnehmer hat die von ihm zu liefernden Daten vor allem bezüglich der Haltungsstammdaten zunächst nochmals auf Falscheingaben (Zahlendreher etc.) und Vollständigkeit zu überprüfen. Er hat durch geeignete Maßnahmen die Formatrichtigkeit der Daten (z.B. durch ein Formatprüfungsprogramm) zu garantieren. Über das Format Isybau XML muss die Verknüpfung von Film zu Haltung/Leitung möglich sein.
Zudem sind beim Import / Export der Isybaudaten durch den Auftragnehmer folgende Projektinformationen einzutragen:

 <Auftraege>
  <Auftrag>
  <Auftragsbezeichnung>[Projektnummer und Kurzbezeichnung]</Auftragsbezeichnung>
  <Auftragskennung>[numerische Endung der ProjektNr]</Auftragskennung>
  <Auftragsdatum>[Jahr-Monat-Tag]</Auftragsdatum>
  <Auftragsart>1</Auftragsart>
  <Auftragnehmer>[Firmenname]</Auftragnehmer>
  </Auftrag>

Die Speicherung der Daten, Videos und Protokolle hat gesammelt auf einem externen Datenträger (Festplatte, USB-Stick 3.0 oder höherwertiger) zu erfolgen.

4.  Anforderungen an die Technik

Die gesamte Anlage muss den Vorschriften gemäß VDE und DIN sowie den Unfallverhütungsvorschriften entsprechen. Sämtliche nach den BGV/ZH vorgeschriebene Sicherheitsgerätschaften sind auf dem Fahrzeug geprüft und einsatzbereit mitzuführen.

Die Inspektionsanlage muss folgende Mindestanforderungen erfüllen:
Für Kanäle ab DN 100 ist eine Farbkamera (dreh- und schwenkbar, Schwenkwinkel min. 90°) mit einer  Mindestauflösung von 720 x 576 Pixel einzusetzen.
Die Kameraauflösung muss der Größe des Inspektionsobjektes angepasst sein. Hierbei muss die vertikale Auflösung mindestens der lichten Höhe des Inspektionsobjektes in Millimeter entsprechen. Hieraus ergeben sich z. B. folgende Anforderungen:
-  DN 300 bis 600  ca.  800  x  600  Pixel
-  DN 1200  ca. 1600  x  1200  Pixel
Bei den TV-Kameras muss das verwendete Kameraobjektiv eine ausreichende Tiefenschärfe im Bereich von 0,1 m bis mindestens 1,5 m, eine fernbedienbare/ automatische Fokussierung im Bereich von 1 cm bis unendlich und ab einem Einsatzbereich von DN 200 einen optischen Zoom (mindestens 10-fach) besitzen
(nach DWA-M 149-5).

Die Ausrüstung muss regelmäßig gewartet und in einem technisch einwandfreien Zustand sein. Das Ob-jektivglas ist vor jedem Einsatz auf klare Sicht (z. B. keine Kratzer, keine Fettschlieren, kein Beschlagen) zu kontrollieren und ggf. gegen ein Unversehrtes auszutauschen. Die Leuchtkörper der Beleuchtungseinheiten sind regelmäßig, auch während des Einsatzes, auf eine ausreichende Leuchtkraft zu kontrollieren und ggf. auszutauschen.
Auf dem Fahrzeug sind stets in ausreichendem Maß Austauschkomponenten, Verschleißteile, (Objektiv-gläser, Leuchtkörper, Glaskolben, Bereifungsgummis, etc.) und das dazu notwendige Werkzeug mitzufüh-ren.

Aufrechtbildtechnik ist erwünscht. Sofern das System nicht über diese Möglichkeit verfügt, muss die Kameraposition (beim Schwenken und Drehen) nachvollziehbar und permanent im Monitorbild eingeblendet sein. Die Kamera ist stets nach den Vorgaben des Herstellers optimal für den Einsatzbereich, vor allem hinsichtlich der Bereifung (Lage im Rohrquerschnitt), der Beleuchtung (Zusatzscheinwerfer), ggf. der Zusatztechnik (z.B. für Ei Profil) etc. einzurichten.
Die Inspektion der Anschlussleitungen muss vom Sammelkanal ausgehend durchgeführt werden können.

5.  Anforderungen an das Personal

Das Inspektionsteam besteht mindestens aus zwei Personen und muss über bau- und materialtechnisches Fachwissen aus dem Kanalbau verfügen. Es ist eine Gütesicherung - bestehend aus Fremd- und Eigenüberwachung - nachzuweisen. Der Nachweis gilt als erbracht, wenn das Unternehmen im Besitz des entsprechenden RAL-Gütezeichens "I" der Gütegemeinschaft "Güteschutz Kanalbau" oder eines gleichwertigen Gütezeichens ist.
Für den zu benennenden Operateur ist der Nachweis der erfolgreichen Absolvierung eines Kanalinspektionskurses (z. B. der DWA) oder gleichwertig, einer mindestens 3-jährigen Inspektionspraxis sowie der regelmäßigen Fortbildung zu führen. Fortbildungsnachweise sind im Fahrzeug mitzuführen. Weiterhin ist der Nachweis der Einweisung des Personals auf dem zum Einsatz vorgesehenen Fahrzeug und seiner Technik möglichst vom Hersteller zu führen. Das Personal ist vorab namentlich zu benennen und darf nach dessen Zulassung durch die Bauleitung des Auftraggebers nur mit deren Zustimmung ausgetauscht oder ergänzt werden. Vor Beginn der Leistungen erfolgt eine ausführliche Einweisung des eingesetzten Personals durch die Bauleitung des Auftraggebers.
Auf Verlangen sind dem Auftraggeber die Nachweise über die Durchführung der jährlichen Unterweisung der Unfallverhütungsvorschriften, die Durchführung der Vorsorgeuntersuchungen nach der Verordnung zur arbeitsmedizinischen Vorsorge (nach GUV-V A4 und GUV-I 8521, insbesondere G 20, G 25 und G 26) sowie die Gefährdungsbeurteilung nach den Arbeitsschutzvorschriften vorzulegen.

Der Verantwortliche für die Verkehrssicherung muss die Straßenverkehrsvorschriften und die im Bereich von Arbeitsstellen erforderlichen Aufgaben der Verkehrsführung, -sicherung und Beschilderung beherrschen. Die Qualifikation des Verantwortlichen gemäß dem Merkblatt über Rahmenbedingungen für erforderliche Fachkenntnisse zur Verkehrssicherung von Arbeitsstellen an Straßen (MVAS) ist auf Verlangen nachzuweisen.

Das Personal muss über die nach den Arbeitsschutz- und Unfallverhütungsvorschriften erforderliche persönliche Schutzausrüstung verfügen.

Das Personal jedes Fahrzeuges muss über Mobiltelefon während der Arbeitszeit immer erreichbar sein. Eine Liste mit den entsprechenden Kontaktdaten ist dem Auftraggeber vor Projektbeginn zu übergeben.

6.  Einhaltung der Unfallverhütungsvorschriften

Der Auftragnehmer ist verantwortlich für die Einhaltung aller für die Arbeitssicherheit maßgebenden Gesetze und Verordnungen. Die Inspektionsarbeiten dürfen nur unter Beachtung der Unfallverhütungsvor-schriften durchgeführt werden. Es ist Pflicht, die persönlichen Schutzausrüstungen zu tragen.

Vor dem Betreten von Kanalisationsanlagen ist mit einem Mehrfachgaswarngerät die Atmosphäre zu überprüfen. Über das Auftreten einer gefährlichen Atmosphäre ist der Auftraggeber zu informieren.

7.  Wartezeiten und Behinderung

Vorübergehende Behinderungen (Schachtdeckel verstellt, Zufahrt nicht möglich etc.) sind durch Weiterführen der Arbeiten an anderer Stelle zu umgehen und die Arbeiten an erstgenannter Stelle zu einem späteren Zeitpunkt fortzusetzen.

Das Umsetzen der Anlage wegen Behinderungen wird separat vergütet. Behinderungen und Wartezeiten sind mit Begründung in den Tagesberichten zu vermerken.
Bei dauerhaften Behinderungen ist der Auftraggeber zu informieren.

Vom AN nicht zu vertretender Stillstand wird separat vergütet, sofern der AG verständigt wurde und der Stillstand schriftlich anerkannt ist.

8.  Feststellung und Abnahme der Leistungen

Die tägliche An- und Abfahrt der Geräte und Einrichtungen vom Firmenstandort zur Einsatzstelle wird in der Baustelleneinrichtung vergütet. Die Arbeitszeit bzw. Leistungen beginnen, wenn die Anlagen auf ihre Funktionsfähigkeit überprüft wurden und einsatzbereit sind.

Grundlage für die Feststellung der Leistungen sind die vom Auftragnehmer unterschriebenen und von der Bauleitung des Auftraggebers anerkannten Arbeitsberichte, die unter Angabe des KFZ-Kennzeichens  und der Namen des eingesetzten Personals alle Angaben zu den erbrachten Leistungen des Tages entsprechend den Abrechnungspositionen enthalten.
Sie beinhalten die Aufstellung der untersuchten Schächte, Haltungen und Anschlussleitungen mit Angabe der Bezeichnung, Straßennamen, Profilabmessungen, Befahrungslängen und Haltungslängen sowie ggf. besondere Bemerkungen.

## Sonstiges
2.0 Sonstiges

  2.1  Die Leistungsbeschreibung für die Ausführung von Straßenbauarbeiten (LB Stb-By 07 -  Ausgabe 02/2007) ist Vertragsbestandteil, wobei ein abweichender Text im LV Vorrang
  hat. Im LV wird auf die StL-Nr. verwiesen und der Text evtl. nur im Kurztext ausgedruckt.  Die Vorbemerkungen der einzelnen Abschnitte der LB Stb By gelten auch für dieses LV.

  2.2  Die Aufgrabungsgenehmigung ist durch den AN mindestens 10 Tage vor Baubeginn  beim zuständigen Stadt- oder Kreisbauamt zu beantragen. Der Unternehmer muss sich die Gestattungsverträge (Kreuzung Bahn, Bundes-, Staats- und Kreisstraßen, Forst- straßen etc.) vom AG geben lassen.

  2.3  Bei Feststellungen von Grenzsteinen bei Verlegungen von Rohrleitungen außerhalb  öffentlicher Wege und Straßen sind vor Baubeginn vom AN alle betroffenen Anlieger zu einer Begehung einzuladen, um alle vorhandenen Grenzsteine aufzunehmen. Eine Ablichtung eines über die Begehung zu fertigenden Protokolls mit Lageplan ist der Bauleitung vorzulegen.

  Nach Abschluss der Baumaßnahme sind die im Protokoll und Lageplan festgehaltenen  Grenzsteine den Grundstücksbesitzern wieder zu übergeben. Eine Unterschrift über die Übergabe ist vom Besitzer einzuholen. Für fehlende Grenzsteine hat der AN die Neuvermessung zu beantragen und zu bezahlen.

  Neuvermessungskosten der Grenzsteine, die innerhalb der Baugrube liegen, trägt der  AG, jedoch nur dann, wenn die geforderten Aufzeichnungen mit Unterschrift für Grenzsteine vorliegen. Die ausführende Firma erhält vom AG eine Liste der Grund- stücksbesitzer, aus der alle Eigentümer der Grundstücke im Trassenbereich hervor- gehen.

  2.4  Bei Verlegung von Rohrleitungen in Privatgrundstücken sind nach der Wiederherstellung  der Grundstücke vom AN Bestätigungen der Grundstückseigentümer vorzulegen, dass sie mit der erfolgten ordnungsgemäßen Wiederherstellung ihrer Grundstücke einver- standen sind. Bei Verlegung von Leitungen in Kreis-, Staats-, Stadt- oder Bundesstraßen sind von dem jeweiligen Baulastträger ebenfalls Erklärungen vorzulegen, dass sie mit der erfolgten Straßenwiederherstellung einverstanden sind. Die unterzeichneten Bestätigungen und Erklärungen sind mind. 1 Woche vor Abnahme vorzulegen.

  2.5  Statische Berechnung: ist in die entsprechenden Einheitspreise, sofern im LV nicht
  ausdrücklich anders bestimmt, einzukalkulieren, die Erstellung von sämtlichen erforderl.  statischen Berechnungen, alle Statik- und Bewehrungspläne für alle tragenden Bauteile (auch Rohre, Einsteigschächte, etc.) und alle Baubehelfe. Die Unterlagen sind jeweils in 3-facher Ausfertigung zu erstellen und vor Baubeginn dem AG vorzulegen.
  Abweichend hiervon, werden für nachfolgend genannte Sonderbauwerke die statischen  Berechnungen im Auftrag des AG erstellt:

  Sonderbauwerke:  .............................................................keine...............................................................

  Die Kosten hierfür trägt der AG. Sonstige statisch zu berechnenden Teile (Rohre,  Einsteigschächte, etc.) sind Aufgabe des AN. Die Prüfkosten für die Statik der
  Bauwerke trägt der AG.

  2.6  Gutachten: bei Meinungsverschiedenheiten zwischen dem AN und der Bauleitung über
  die Einstufung von Bodenarten oder Schalung sowie Güteprüfungen gilt 18, Ziff. 3,
  VOB, Teil B, sinngemäß. Als Materialprüfungs- und Gutachterstelle gilt die
  Landesgewerbeanstalt Bayern, sie wird von beiden Teilen anerkannt. Der Rechtsweg
  ist ausgeschlossen. Die Kosten für Gutachten und Prüfung trägt der unterliegende Teil.

  2.7  Unterlagen zur Bauausführung: Die Leistungsbeschreibung sowie alle für die zur  Ausführung notwendigen Unterlagen haben auf der Baustelle vorzuliegen. Ausführungspläne erhält der AN 2-fach kostenlos von der Bauleitung.

  2.8  Entsorgung von schadstoffbelastetem Material: unabhängig von der Menge des  Materials bestimmt der AG die Entsorgung. Das Material geht nicht in das Eigentum des
  AN über. Die Gebühren zahlt der AG an den Entsorger bzw. an die Deponie. Dies gilt nur,
  wenn nichts anderes in den LV-Positionen beschrieben ist.

  2.9  Bieterfragen sind bis spätestens 6 Kalendertage vor dem Eröffnungstermin schriftlich an die
  entsprechende Stelle (siehe Formblatt 211, Punkt 2 Kommunikation) zu stellen.

## Baubeschreibung
Baubeschreibung

1.  Allgemeine Baubeschreibung der Bauleistung

Die Gemeinde Sünching beabsichtigt die Erschließung des Baugebietes "Am Hopfengarten II" in Süching durchzuführen.

In der Ausschreibung wurden verschiedene Produkte/Fabrikate für die Wasserleitungsbauarbeiten festgelegt. Aufgrund der aktuellen Lagerbestände ist eine einheitliche Produkt-/Fabrikatverwendung für das
Wasserleitungsnetz der Gemeinde Sünching in der VG Sünching erforderlich.

Alle Rechnungen sind nach Orten getrennt abzurechnen. Die Rechnungszusammenstellung muss für den jeweiligen Ort eine Nettosumme aufweisen. Die Orte sind wie folgt zu gliedern:

Ort 1: Fahrbahn
Ort 2: Gehweg
Ort 3: Straßenentwässerung
Ort 4: Straßenbeleuchtung
Ort 5: Kabelbau
Ort 6: Schmutzwasserhauptkanal
Ort 7: Schmutwasserhausanschlüsse, inkl. Revisionsschacht
Ort 8: Regenwasserhauptkanal
Ort 9: Regenwasserhausanschlüsse, inkl. Zisterne
Ort 10: Regenrückhaltebecken
Ort 11: Trinkwasserhauptleitung
Ort 12: Trinkwasserhausanschlüsse

Der Mehraufwand wird nicht gesondert vergütet.

2.  Angaben zur Baustelle

Das Baugebiet befindet sich im Norden der Ortschaft Sünching und liegt ca. 32 km vom Stadtkern der Stadt Regensburg entfernt. Das Baugebiet ist über die Kreisstraßen R 8, Bundesstraße B 8 und Staatsstraße St
2146 an das überörtliche Verkehrsnetz, die A 3 (Regensburg-Passau), Anschlussstelle Wörth a.d. Donau /  Wiesent angebunden.

Bei Arbeiten im Erdreich sind zuvor Auskünfte über die Lage von Erdkabeln, Ver- und Entsorgungs- einrichtungen jeder Art von den Betreibern einzuholen.

3.  Angaben zur Ausführung

Ein Geotechnischer Bericht wurde vom IMH Ingenieurgesellschaft für Bauwesen und Geotechnik mbH aus Hengersberg am 27.102021 erstellt. Das Bodengutachten liegt den Ausschreibungsunterlagen bei.

Als Zwischenlagerplatz für die Aushubbeprobung stellt der AG dem AN die Parzellen 1, 2, 3, und 4, ca. 1834 m2 zur Verfügung. Der Oberbodenab- und  -auftrag ist im Leistungsverzeichnis enthalten.

Der Mehraufwand bei Abtrags-, Verfüll- und Schüttarbeiten in Folge von neuverlegten Ver- und Entsorgungsleitungen jeglicher Sparten (z.B. durch Kabel, Schutzrohre, Wasserleitung, Kanäle usw.) wird nicht gesondert
vergütet und ist in die entsprechenden LV-Positionen einzukalkulieren.

Die Telekom beabsichtigt eine Glasfaserleitung neu zu verlegen. Bayernwerk erstellt die Straßenbeleuchtung.
Der Kabelgraben und die Verlegung des Kabels für die neue Straßenbeleuchtung ist im Leistungsverzeichnis
ausgeschrieben.

Der Rohrgrabenaushub und der Verbau für Wasserleitungs- und Kanalbauarbeiten über der geplanten
UK Frostschutzschicht im Fahrbahnbereich Am Hopfengarten wird nicht gesondert vergütet und ist in die entsprechenden LV-Positionen einzurechnen.

Die Mengen für den Oberflächenaufbruch und die -wiederherstellung der Kanal- und Wasserleitungs- bauarbeiten sind im Straßenbau enthalten. Diese Positionen können mittels Übernahmepositionen im Kanal- und Wasserleitungsbau abgerechnet werden.

Die Koordination mit den Versorgern (Telekom und Bayernwerk) für einen gemeinsamen Bauablauf bzw. die Vorhaltung eines Zeitfensters für die Arbeiten der jeweiligen Spartenträger im Bauzeitenplan ist mit einzurechnen. Die entstehenden Behinderungen für gleichzeitig laufende Arbeiten sind in die entsprechenden Positionen des Leistungsverzeichnis einzurechnen und werden nicht gesondert vergütet. Wiederaufnahme
der Arbeiten nach Spartenverlegung (Baustelleneinrichtung, Verkehrssicherung, etc.) sind in die entsprechenden Positionen einzurechnen.

4.  Bereits duchgeführte Arbeiten

Die Archäologischen Untersuchung haben bereits begonnen, diese werden vor Baubeginn abgeschlossen sein. Im Baugebiet werden Bodendenkmäler vermutet. Bei den Oberbodenarbeiten ist eine Zulage für das Beisein eines Mitarbeiters des Landesamtes für Denkmalpflege im Leistungsverzeichnis enthalten.

Die Kampfmittelfreiheit wird durch die Gemeinde Sünching bestätigt.

5.  Bauzeit

Mit der Baumaßnahme ist am 20.04.2026 zu beginnen und bis zum 30.11.2026 muss die gesamte Maßnahme abgeschlossen sein.

6.  Ausführungsunterlagen

Vom AG zur Verfügung gestellte Ausführungsunterlagen:
        - Lagepläne, Höhenpläne, Längsschnitte, Sparten- und Regelquerschnitte

Vom AN zu beschaffende Ausführungsunterlagen:
        - Bauzeitenplan

Das Führen eines Bautagebuchs ist verpflichtend.

## SUENBG03 Straßen-, Kanal- und Wasserleitungsbauarbeiten
Datum: 06.02.2026

### Bereich 1 Teil 1 - Straßenbauarbeiten

#### Abschnitt 1.1 Baustelleneinrichtung, Verkehrssicherung

**1.1.1 Baustelleneinricht. herstellen**
*** Pauschalposition
StL-Nr. 18901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 psch
Orte: 1

**1.1.2 Baustelleneinricht. vorhalten**
StL-Nr. 18901102
Baustelleneinrichtung vorhalten.
Vorhalten der Baustelleneinrichtungen. Mieten, Pacht,
Gebühren und dgl. gehören zum Leistungsumfang.
Ausser den vollen Monaten werden Teilzeiten nach
Kalendertagen zu 1/30 des Einheitspreises abgerechnet.
Stillstandszeiten und Bauzeitverlängerungen werden
nur vergütet, wenn die Ursachen vom AG zu
vertreten sind.
Menge: 7,000 Mt
Orte: 1

**1.1.3 Baustelleneinricht. unterh. u. betr.**
StL-Nr. 18901103
Baustelleneinrichtung unterhalten und
betreiben.
Unterhalten und Betreiben der Baustelleneinrichtungen.
Vergütet werden die Tage, an denen auf der Baustelle
gearbeitet wird. Bauzeitverlängerungen werden nur vergütet, wenn die Ursachen vom AG zu vertreten sind.
Der Nachweis erfolgt durch Vorlage der Tagesberichte.
Menge: 140,000 d
Orte: 1

**1.1.4 Baustelle räumen**
*** Pauschalposition
StL-Nr. 1890110401
Räumen der Baustelle von allen Geräten,
Anlagen, Einrichtungen und dgl. einschließlich Rückbau
der vom AN erstellten Zufahrtswege.
Alle Flächen entsprechend dem ursprünglichen Zustand
unter Wahrung der landschaftspflegerischen Belange
ordnungsgemäß herrichten.
Die Beseitigung der vom AN verursachten Schäden
vom AG zur Verfügung gestellten Zufahrtswegen gehört zum Leistungsumfang.
Menge: 1,000 psch
Orte: 1

**1.1.5 Verk.Fl.unterh.**
StL-Nr. 189012010401
Verkehrsflächen zur Aufrechterhaltung
des öffentlichen und Anlieger-Verkehrs
sowie des Baustellenverkehrs
innerhalb des Baubereiches einschließlich zwischenzeitlich benutzter Behelfsfahrstreifen verkehrssicher unterhalten.
Abgerechnet wird nach Kalendertagen.
Befestigung 'gebunden und ungebunden'

Verkehrsflächen im Zuge der Baustrecke.
Menge: 210,000 d
Orte: 1

**1.1.6 Verkehrssicherung v. längerer Dauer, Vollsperrung**
*** Pauschalposition
Verkehrssicherung für Arbeitsstellen von längerer
Dauer herstellen, vorhalten, ggf. mehrmalig umbauen, warten,  betreiben und abbauen. Baustellenmarkierung, transportable
Lichtsignalanlage, bauliche Leitelemente, transportable
Schutzeinrichtungen und die Kontrolle gem. ZTV-SA für
die gesamte Arbeitsstellensicherung werden nicht gesondert
vergütet. Die Verkehrszeichen nach Verkehrszeichenplan
bzw. Regelplan gehören zum Leistungsumfang.
Das berührungslose außer Kraft setzen und das in Kraft
setzen der vorhandenen Verkehrsschilder gehört zum
Leistungsumfang.
Betroffene Verkehrsschilder und Art der Außerkraftsetzung nach Unterlagen des AG.
60 v.H. der Pauschale werden nach betriebsfertigem
Herstellen, der Rest nach Abbau bezahlt.
Das Material bleibt Eigentum des AN.
Verkehrssicherung an Arbeitsstelle,
nach RSA 21, Regelplan Nr BI/15, Sperrung einer Straße,
im Bereich Am Hopfengarten, nach Vorgaben der Verkehrsbehörde, einschl. Schilderlieferung, Querabsperrung im Bereich der Arbeitsstelle druch Absperrschrankengitter
mit mind. 5 einseitigen roten Warnleuchten.
Länge der Verkehrsführung: bis 120 m
Vorübergehende Sicherungsmaßnahmen durchführen, Einrichtung und Abbau tags.
Menge: 1,000 psch
Orte: 1

**1.1.7 Beschilderung herstellen**
StL-Nr. 1890120901010501
Beschilderung herstellen und abbauen,
für die Bauzeit vorhalten und warten.
Aufstellvorrichtung nach statischen Erfordernissen.
Verkehrsschilder mit retroreflektierender Folie,
Retroreflexions-Klasse 2.
Abgerechnet wird nach Anzahl der Aufstellvorrichtungen.
Das Material bleibt Eigentum des AN.
Ronden, Dreiecke, Quadrate, Rechtecke VZ-Nr 'Zusätzliche, ergänzende Schilder zu den Regelplänen. Die Aufstellung und der damit einhergehende
Vergütungsanspruch entsteht erst durch Beauftragung des
AG, der Verkehrsbehörde oder der Polizei.'

Größe 2
1 Verkehrsschild
Aufstellvorrichtung mit Ständer aufstellen.
Aufstellhöhe 2,2 m.
Menge: 5,000 St
Orte: 1

**1.1.8 Absperrung herstellen**
StL-Nr. 18901214010102
Absperrung herstellen.
Absperrgerät oder Warneinrichtung aufstellen und
beseitigen, für die Bauzeit vorhalten, warten und
betreiben.
Verkehrszeichen mit retroreflektierender Folie,
Retroreflexions-Klasse 2.
Leitbake (Warnbake), Zeichen 605 - '20, als zusätzliche, ergänzende Schilder zum Umleitungsplan, bzw. zu den Regelplänen. Die Aufstellung und der damit einhergehende
Vergütungsanspruch entsteht erst durch Beauftragung des
AG, der Verkehrsbehörde oder der Polizei.'

mit 1 Richtstrahler einseitig, gelbes Dauerlicht
Energieversorgung 'Batterie des AN'
Menge: 4,000 St
Orte: 1

**1.1.9 Schutzzaun versetzbar Kunststoff H 1m aufstellen räumen**
Schutzzaun, versetzbar, auf befestigtem Untergrund, ohne Befestigung im Untergrund, als Absperrschranke gemäß Technischer Lieferbedingungen (TL Absperrschranken), aus Kunststoff, mit Standfüßen, Zaunoberkante über Oberfläche Gelände 1 m, aufstellen und räumen.
Vorhaltedauer: für die gesamte vertragliche Bauzeit
Ausführung nur auf besondere Anordnung des AG.
Der mehrmalige Abbau und Wiederaufbau für die Bauarbeiten
des AN ist in dieser Position enthalten.
Menge: 50,000 m
Orte: 1

**1.1.10 Hof- und Grundstückszufahrten aufrecht erhalten**
*** Pauschalposition
Eingänge, Hof- und Grundstückszufahrten während der
gesamten Bauarbeiten aufrecht erhalten durch Schüttungen,
Übergänge, Überfahrten etc. einschl. Verkehrssicherung,
Materiallieferung und -beseitigung.
Menge: 1,000 psch
Orte: 1

**1.1.11 Baureinigung der Verkehrsflächen**
*** Pauschalposition
Während der gesamten Bauzeit ist die Baustelle im Bereich öffentlicher Verkehrsflächen, bei Bedarf mehrmals täglich,
von Verunreinigungen durch Erdreich, Steine usw. mittels Kehrmaschine zu säubern.
Menge: 1,000 psch
Orte: 1

**1.1.12 Beweissicherg. durchf., vor Beginn, aussen**
Beweissicherung des Bestandes im Bereich der
Baustelle und den vom Baubetrieb betroffenen Bereichen
mit Gebäuden, Bauwerken, Entwässerungseinrichtungen,
Wällen, Banketten, Fahrbahnrändern, Asphaltschichten,
Pflasterungen, Borden u. dgl. durchführen.
Die Beweissicherung ist von einem qualifizierten Ingenieur/Architekten oder Sachverständigen durchzuführen.
Maßnahmen wie der Einsatz einer Kanalkamera, die
Durchführung einer Bauwerksprüfung aus besonderem
Anlass u. dgl. werden gesondert vergütet.
Laufende Kontrollen wie Messprogramme u. dgl., die
die Durchführung der Baumaßnahme begleiten,
werden gesondert vergütet.
Erforderliche Hilfskräfte, Hilfsmittel und Bürokosten sind einzurechnen.
Bestand 'von Wohngebäuden, Garagen, Nebengebäude aussen sowie Einfriedungen. Abstand kleiner 7 Meter von der,
der Bautrasse zugewandten Grundstücksgrenze. Die Vergütung erfolgt pro Anwesen, wie im beiliegenden Lageplan LP 3.60 gekennzeichnet.'

Die Beweissicherung besteht aus einer
Bestandsaufnahme vor Beginn der Arbeiten.
Die Bestandsaufnahme ist so durchzuführen,
dass Veränderungen am Bestand, die möglicherweise
durch die Baumaßnahme verursacht werden, festgestellt
werden können.
Dokumentation 'in 2-facher Papierausfertigung, 1-fach digital sowie sämtliche Bilddateien auf Datenträger liefern.'

In jedem Fall ist zu dokumentieren ob die Erfassung im Beisein
des Eigentümers oder Mieters getätigt wurde oder nicht. Sofern
der Zugang verweigert wurde ist dies zu erfassen.
Zeiten für die An- und Abfahrt sind in den Einheitspreis einzurechnen und werden nicht gesondert vergütet.
Menge: 3,000 St
Orte: 1

**1.1.13 Beweissicherg. durchf., nach Beendigung, aussen**
Beweissicherung des Bestandes im Bereich der
Baustelle und den vom Baubetrieb betroffenen Bereichen
mit Gebäuden, Bauwerken, Entwässerungseinrichtungen,
Wällen, Banketten, Fahrbahnrändern, Asphaltschichten,
Pflasterungen, Borden u. dgl. durchführen.
Die Beweissicherung ist von einem qualifizierten Ingenieur/Architekten oder Sachverständigen durchzuführen.
Maßnahmen wie der Einsatz einer Kanalkamera, die
Durchführung einer Bauwerksprüfung aus besonderem
Anlass u. dgl. werden gesondert vergütet.
Laufende Kontrollen wie Messprogramme u. dgl., die
die Durchführung der Baumaßnahme begleiten,
werden gesondert vergütet.
Erforderliche Hilfskräfte, Hilfsmittel und Bürokosten sind einzurechnen.
Bestand 'von Wohngebäuden, Garagen, Nebengebäude aussen sowie Einfriedungen. Abstand kleiner 7 Meter von der,
der Bautrasse zugewandten Grundstücksgrenze. Die Vergütung erfolgt pro Anwesen, wie im beiliegenden Lageplan LP3.60 gekennzeichnet.'

Die Beweissicherung besteht aus 'einer Bestandsaufnahme
nach Beendigung der Arbeiten, jeodoch vor der Abnahme
der Baumaßnahme.'

Dokumentation 'in 2-facher Papierausfertigung, 1-fach digital sowie sämtliche Bilddateien auf Datenträger liefern.'

In jedem Fall ist zu dokumentieren ob die Erfassung im Beisein
des Eigentümers oder Mieters getätigt wurde oder nicht. Sofern
der Zugang verweigert wurde ist dies zu erfassen.
Die Beweissicherung soll nach Stundenaufwand getätigt und
abgerechnet werden. Vergütet werden die tatsächlichen
Einsatzstunden bei der Aufnahme vor Ort. Als Nachweis
hierfür ist je Einsatztag ein Bericht anzufertigen, der die Einsatzzeiten (Beginn/Ende) belegt.
Zeiten für die An- und Abfahrt sind in den Einheitspreis einzurechnen und werden nicht gesondert vergütet.
AG.
Menge: 3,000 St
Orte: 1

#### Abschnitt 1.2 Freimachen des Baufeldes

*Hinweis: Vorbemerkung Mehraufwand*
Vorbemerkung

Die Mehraufwendungen durch Erschwernisse in Folge von vorhandenen Einbauten
z.B. Schiebergestänge, Randeinfassungen, Mauern, Sockel usw. einschließlich des verminderten Leistungsansatzes werden nicht gesondert vergütet.

**1.2.14 Grenzsteine aufdecken und sichern**
Grenzsteine aufdecken und sichern.
Menge: 9,000 St
Orte: 1

**1.2.15 Verkehrszeichen abbauen u. wieder aufstellen**
Vorhandene Verkehrszeichen abbauen, lagern und fachgerecht wieder aufstellen. Einschließlich aller Erdarbeiten und Betonfundamente bzw. Bodenhülsen.
Menge: 1,000 St.
Orte: 1

**1.2.16 Vorh. Straßenbeleuchtungsmasten ausb., seitl. lagern u. wieder aufstellen**
Vorhandene Straßenbeleuchtungsmasten einschl. Fundamentkörper und Erdarbeiten ausbauen, laden, innerhalb der Baustelle abladen, seitlich lagern und fachgerecht wieder aufstellen, in vorhandenes Punktfundament.
Betonreste vom SL-Mast vorsichtig abstemmen und entsorgen.
Das neue Punktfundament wird in gesonderter Pos. vergütet.
Menge: 1,000 St.
Orte: 1

#### Abschnitt 1.3 Rodungs- und Planierarbeiten

**1.3.17 Stammschutz für Bäume Stammdurchmesser 10 bis 30 cm**
Stammschutz für Bäume, durch 40 mm dicken Bohlenmantel
einschl. Polsterung gegen den Baum, Mindestabstand vom Stamm
'25' cm, Mindesthöhe
'3' m
, Krone vor Beschädigung durch Geräte und Fahrzeuge durch Hochbinden schützen, Bindestellen abpolstern, herstellen, vorhalten und beseitigen. Stammdurchmesser in 1 m Höhe gemessen 10 bis 30 cm.
Menge: 2,000 St.
Orte: 1

#### Abschnitt 1.4 Oberbodenarbeiten

*Hinweis: Vorbemerkung Mehraufwand*
Vorbemerkungen

Die Mehraufwendungen durch Erschwernisse in Folge von vorhandenen Einbauten,
z.B. Schiebergestänge, Randeinfassungen, Mauern, Sockel usw. einschließlich des verminderten Leistungsansatzes, werden nicht gesondert vergütet.

**1.4.18 Oberboden abtragen**
StL-Nr. 16903101060602
Oberboden des/der Homogenbereiche(s) 'O'

einschließlich leicht verrottbarer
Pflanzendecke innerhalb des Baugeländes
in einer mittleren Dicke von cm '25'

abtragen,
für Bauteil 'Fahrbahn, Gehwege, Fußwege, Parkplätze,
Entwässerungsgraben und -mulde, Zwischenlagerplatz AG, usw.'

Oberboden von 'Grünflächen, Wiesen, Äckern usw.'

ggf. laden, fördern und innerhalb der Baustelle in
Mieten aufsetzen.
Menge: 800,000 m3
Orte: 1

**1.4.19 Oberboden andecken**
StL-Nr. 16903102030204
Oberboden einschließlich leicht verrottbarer
Pflanzendecke andecken.
Oberboden von 'Grünflächen, Wiesen, Äckern,
Zwischenlagerplatz AG usw.'

innerhalb der Baustelle in Mieten aufgesetzt,
ggf. laden, fördern
und nach Unterlagen des AG innerhalb der Baustelle
zur Geländeangleichung, Rekultivierung und dgl.
andecken.
Menge: 800,000 m3
Orte: 1

**1.4.20 Oberboden abtragen**
StL-Nr. 16903101060606
Oberboden des/der Homogenbereiche(s) 'O'

einschließlich leicht verrottbarer
Pflanzendecke innerhalb des Baugeländes
in einer mittleren Dicke von cm '25'

abtragen,
für Bauteil 'Fahrbahn, Gehwege, Fußwege, Parkplätze,
Entwässerungsgraben und -mulde, Zwischenlagerplatz AG
usw.'

Oberboden von 'Grünflächen, Wiesen, Äckern usw.'

in Eigentum des AN übernehmen und einer
Entsorgung nach Wahl des AN zuführen.
Menge: 1100,000 m3
Orte: 1

**1.4.21 Zulage zu Oberbodenabtrag im Bereich Bodendenkmäler**
Zulage zur vorherigen Position Oberboden abtragen, wenn der
Abtrag mit Bagger und Humusschaufel im Beisein eines Mitarbeiters des Landesamtes für Denkmalpflege aufgeführt wird.
Eine Leistungsminderung beim Humusabtrag ist einzurechen.
Menge: 1900,000 m3
Orte: 1

**1.4.22 Angedeckten Oberboden lockern und profilieren**
Angedeckten Oberboden bzw. Bodensubstrat für Rasen und
Pflanzflächen lockern und einebnen, die Oberfläche von Wurzeln und Fremdkörpern größer 3 cm sowie schwer verrottbaren Pflanzenteilen ablesen. Wurzel und Dauerun- kräuter ausgraben, anfallendes Material in Eigentum des AN übernehmen und von der Baustelle entfernen.
Menge: 1400,000 m2
Orte: 1

**1.4.23 Rasenansaat auf Oberboden herst.**
Rasenansaat (Normalsaat) herstellen
auf Oberbodenfläche.
Zuschlagstoffe je m2
(Art und Menge) Böschungen, Straßenbegleitgrün,
Entwässerungsgraben und Entwässerungsmulden
z.B. Rieger-Hofmann GmbH oder glw.
Schnellbegrünung 2 g/m2, Füllstoff 10 g/m2
Saatgutmischung (botanischer und deutscher Name,
Anteil in Gew.-%) Blumen 30% und Gräser 70%
Saatgutmenge 5 g/m2
Die Ansaat erfolgt auf Straßenböschungen bis zu 1:1,5
und in öffentlichenGrünflächen.
Menge: 1400,000 m2
Orte: 1

**1.4.24 Rasenansaat auf Bankett herst.**
Rasenansaat (Normalsaat) auf Bankett herstellen.
Zuschlagstoffe je m2
(Art und Menge) Salzverträgliche Bankettmischung
z.B. Rieger-Hofmann GmbH oder glw.
Schnellbegrünung 2 g/m2, Füllstoff 10 g/m2
Saatgutmenge 5 g/m2.
Menge: 130,000 m2
Orte: 1

#### Abschnitt 1.5 Erdarbeiten, Kabel, Schächte usw.

*Hinweis: Vorbemerkung Mehraufwand*
Vorbemerkungen

Die Mehraufwendungen durch Erschwernisse in Folge von vorhandenen Einbauten,
z.B. Schiebergestänge, Randeinfassungen, Mauern, Sockel usw. einschließlich des verminderten Leistungsansatzes, werden nicht gesondert vergütet.

*Hinweis: Vorbemerkung Kabelarbeiten*
Vorbemerkung

Für die Herstellung eines Kabelgrabens werden die Abrechnungsbreiten grundsätzlich nach DIN 4124 vergütet.

Als Kabel gelten Kabel bis 70 mm Außendurchmesser.
Für jedes weitere danebenliegende Kabel wird ein Achsabstand zum benachbarten Kabel von 10 cm festgelegt. Die Breite wird zusätzlich
zu den Abrechnungsbreiten nach DIN 4124 pro Kabel vergütet.

Für jedes weitere danebenliegende Schutzrohr wird ein Abstand zum benachbarten Schutzrohr von 10 cm festgelegt zusätzlich zum Außendurchmesser des Schutzrohres. Die Breite wird zusätzlich
zu den Abrechnungsbreiten nach DIN 4124, pro Schutzrohr vergütet.

Bei gemeinsamer Legung mit anderen Versorgungsträgern gelten
auch die Richtlinien der beteiligten Versorgungstreiber.

**1.5.25 Boden lösen**
StL-Nr. 1890410101070900
Boden bzw. Fels profilgerecht oder nach Unterlagen
des AG lösen, laden, fördern, ggf. profilgerecht
einbauen und verdichten.
Das Herstellen von Mulden und Gräben, sowie das
Herstellen von Ausrundungen an der Einschnittsoberkante oder am Dammfuß wird gesondert vergütet.
Boden des/der Homogenbereichs/e  B '1, B2 und B3'

Beschreibung des Homogenbereichs nach Unterlagen
des AG.
aus allen Abtragsprofilen ggf. einschließlich des
Fahrbahnbereichs. Das Herstellen des
Planums wird ggf. gesondert vergütet.
Boden / Fels lösen und 'seiltlich innerhalb der Baustelle
auf Zwischenlagerplatz AG zur Beprobung fördern und abladen als Haufwerk.'
Menge: 3250,000 m3
Orte: 1

**1.5.26 Bodenmaterial auf Lagerplatz aufschichten**
*** Pauschalposition
Vergütung für die Bereitstellung, das Vorhalten und Betreiben
eines geeigneten Gerätes (Lader, Bagger ...) auf den Lagerplatz des AN zum Aufschichten des abgekippten Bodenmaterials in Haufwerk (3-5 m hoch aufschichten, Fläche begrenzt) Geräteeinsatz ist vorgesehen für die Dauer bis sämtlicher Bodenaushub angeliefert wurde.
Kalkulierte anzuliefernde Menge in 3980 m3 (aufgelockert)
Menge: 1,000 psch
Orte: 1

**1.5.27 Zul. Abbruch von Betonresten, Bauschutt usw.**
Zulage zur vorherigen Position Boden lösen für Abbruch von
Betonresten, Mauerwerk, Ziegel- und Betonbruch, Bauschutt, Bruchsteine, Granit, usw. Einschl. Materialentsorgung durch den AN und Deponiegebühr.
Menge: 200,000 m3
Orte: 1

**1.5.28 Beprobung für Verwertung und Entsorgung**
Stichprobenartige Beprobung von Bodenaushub,
Analysen und einer abfallrechtlichen Bewertung (nach Leitfaden,
EBV und DepV) des Materials zur Abschätzung für die Verwertung
und Entsorgung durchführen.
Pro Haufwerk (500 m3), sind jeweils 4 Beprobungen
durchzuführen.
Menge: 7,000 St
Orte: 1

**1.5.29 Bodenaushub Z 0, laden, abfahren**
Bodenaushub mit Schadstoffbelastung Z 0 bis 10 % Bauschuttbeimengung von Zwischenlagerfläche laden und
auf eine vom AN zu wählende Deponie abfahren einschl. aller anfallenden Gebühren.
Alle Erschwernisse und Vorkehrungen im Umgang mit dem
belasteten Material sind in diese Position mit einzurechnen.
Die Abrechnung erfolgt nach Gewichts- und Entsorgungsnachweis.
Menge: 7400,000 t
Orte: 1

**1.5.30 Planum herstellen**
StL-Nr. 18904109050101
Planum profilgerecht herstellen
in 'Fahrbahn, Gehwege, Fußwege, Parkplätze,
Entwässerungsgraben und -mulde und verdichten'

max. Abweichung von der Sollhöhe +3/-3 cm.
Verformungsmodul EV2 mindestens 45 MPa.
Menge: 6000,000 m2
Orte: 1

**1.5.31 Abtrag von aufgeweichten, nichtragfähigen Boden**
Abtrag von aufgeweichtem, nichttragfähigen Boden, nach Abschluss der Spartenverlegung, d= ca. 10 cm, aus allen
Abtragsprofilen lösen, Material geht in Eigentum des
AN über und ist von der Baustelle zu entfernen. Einschl. Lieferung und Einbau von Schottermaterial, aus Felsgestein,
Gesteinskörnung 0/45 mm, d= ca. 10 cm, auf Frostschutzschicht, bzw. unter Bitutragschicht herstellen.
Menge: 200,000 m3
Orte: 1

**1.5.32 Trennsch. aus Geot. u. Schütt. herst.**
StL-Nr. 1890430109010207
Trennschicht aus Geotextilien und Verbundstoffen
unter Schüttungen herstellen.
Trennschicht 'zwischen Bodenaustauschmaterial und anstehenden Boden'

aus Vliesstoff,
Geotextilrobustheitsklasse (GRK) 4,
verlegen 'längs und quer zur Fahrbahnachse,
mechanisch befestigt. Überlappungen an den Stößen
und beidseitiger Umschlag der Geotextilien sind mit
einzurechnen.'
Menge: 6000,000 m2
Orte: 1

**1.5.33 Boden u. Baust. liefern**
StL-Nr. 18904108080001
Boden oder Baustoff liefern und nach Unterlagen
des AG profilgerecht einbauen und verdichten.
Die Abrechnung erfolgt im Auftrag.
Das Herstellen von Mulden und Gräben sowie das
Herstellen der Ausrundung am Dammfuß wird gesondert
vergütet.
Boden 'nichtbindig, mit Feinkornanteil < 15%'

liefern und nach Unterlagen des AG
in allen Auftragsprofilen einschließlich des
Fahrbahnbereichs einbauen und verdichten.
Das Herstellen des Planums wird gesondert vergütet.
Menge: 2800,000 m3
Orte: 1

**1.5.34 Boden u. Baust. liefern**
StL-Nr. 18904108080001
Boden oder Baustoff liefern und nach Unterlagen
des AG profilgerecht einbauen und verdichten.
Die Abrechnung erfolgt im Auftrag.
Das Herstellen von Mulden und Gräben sowie das
Herstellen der Ausrundung am Dammfuß wird gesondert
vergütet.
Boden 'Granitschroppen 50/100'

liefern und nach Unterlagen des AG
in allen Auftragsprofilen einschließlich des
Fahrbahnbereichs einbauen und verdichten.
Das Herstellen des Planums wird gesondert vergütet.
Menge: 200,000 m3
Orte: 1

**1.5.35 Suchschlitz herstellen**
StL-Nr. 1890511100080102
Suchschlitz zur Feststellung der Lage von Kabeln,
Leitungen und dgl. herstellen.
Lage nach Angabe des AG.
Homogenbereich(e) nach Unterlagen des AG.
Leitungsart 'Kabel, Schutzrohre und Rohrleitungen'

Tiefe bis 1,25 m
Boden seitlich lagern, wiedereinbauen und
verdichten.
Menge: 10,000 m3
Orte: 1

**1.5.36 Mehraufwand vorh. Leitungen**
StL-Nr. 1890411800080400
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'Strom-, Beleuchtungs-, LWL-, Nachrichtenkabel und -kabelschutzrohre'

Verlauf der Leitung 'längs und quer'
Menge: 120,000 m
Orte: 1

**1.5.37 Mehraufwand vorh. Leitungen**
StL-Nr. 1890411800080400
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'Wasserleitung'

Verlauf der Leitung 'längs und quer'
Menge: 10,000 m
Orte: 1

**1.5.38 Betonabbruch in Kleinmengen**
Betonabbruch im Straßenbereich, in Handarbeit, in Kleinmengen, Einzelgröße unter 1,00 m3. Einschl.
Materialentsorgung durch den AN und Deponiegebühr.
Menge: 1,000 m3
Orte: 1

**1.5.39 Leitungsgraben herstellen**
StL-Nr. 1890510301010707
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1, B2 und B3'

Beschreibung des Homogenbereichs nach Unterlagen
des AG.
Grabentiefe bis 1,00 m,
für 'Kabel und Kabelschutzrohre'

Boden 'seiltlich innerhalb der Baustelle auf Zwischenlagerplatz AG zur Beprobung fördern und abladen als Haufwerk.'
Menge: 75,000 m3
Orte: 1

**1.5.40 Leitungsgrabenverf. oberhalb Leitungszone herstellen**
StL-Nr. 189051070109
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 1,00 m,
Material 'grobkörnigen und verdichtungsfähigen Boden'

einbauen und verdichten.
Menge: 30,000 m3
Orte: 1

**1.5.41 Kabel ausbauen**
StL-Nr. 1890950102010001
Kabel ggf. einschließlich Schutzvorrichtung ausbauen.
Kabel und ggf. Schutzvorrichtung aufnehmen.
Ggf. erforderliche Erdarbeiten und Trennen der Kabel
werden gesondert vergütet.
Kabelart 'Nachrichtenkabel und -kabelschutzrohre,
Strom, Straßenbeleuchtung usw.'

Spartenträger 'Telekom, Bayernwerk'

Kabel erdverlegt mit Abdeckung.
Art der Abdeckung 'Sand'

Ausgebautes Material seitlich lagern.
Menge: 120,000 m
Orte: 1

**1.5.42 Kabel verlegen**
StL-Nr. 189095030002
Seitlich gelagertes Kabel aufnehmen,
verlegen und ggf. abdecken.
Ggf. Verfüllung der Leitungszone herstellen.
Ggf. erforderliche Erdarbeiten werden gesondert
vergütet.
Das Verlegen des Kabeltrassenbandes wird gesondert
vergütet.
Kabelart 'Nachrichtenkabel und -kabelschutzrohre,
Strom, Straßenbeleuchtung usw.'

Kabel verlegen mit Abdeckung, Abdeckung liefern,
Art der Abdeckung 'Sand'

Verfüllung der Leitungszone mit Sand herstellen.
Maximale Korngröße 4 mm, Sand liefern.
Menge: 710,000 m
Orte: 1

**1.5.43 Warneinr. Kabel herstellen**
StL-Nr. 189095060301
Warneinrichtung für erdverlegte Kabel aus Trassenband herstellen.
Trassenband liefern, DIN EN 12613,
Trassenband auf Leitungszonenverfüllung auslegen.
Menge: 710,000 m
Orte: 1

**1.5.44 Zuschlag zu Kabel oder Kabelleerrohren**
*** Pauschalposition
Zuschlag zu Kabel oder Kabelleerrohr. Einmessen  der  Kabel-  bzw. Leerrohre  und Erstellen eines Bestandsplanes. Der Plan ist der Abrechnung beizugeben sowie im Original der Bauleitung auszuhändigen.
Menge: 1,000 psch
Orte: 1

**1.5.45 Schachtabdeckg. ausbauen**
StL-Nr. 1890940305010101
Schachtabdeckung ausbauen.
Der ggf. erforderliche Aufbruch des gebundenen Oberbaues wird gesondert vergütet.
Abdeckung Klasse B 125,
mit Schmutzfänger
Deckel ohne Verriegelung.
Schachtabdeckung säubern und innerhalb der
Baustelle lagern.
Nicht wiederverwendbares Abbruchgut
in das Eigentum des AN übernehmen und einer
Entsorgung nach Wahl des AN zuführen.
Menge: 1,000 St
Orte: 1

**1.5.46 Schachtabdeckg. ausbauen**
StL-Nr. 1890940302010102
Schachtabdeckung ausbauen.
Der ggf. erforderliche Aufbruch des gebundenen Oberbaues wird gesondert vergütet.
Abdeckung Klasse D 400 mit Rahmen aus Gusseisen,
mit Schmutzfänger
Deckel ohne Verriegelung.
Abbruchgut in das Eigentum des AN übernehmen
und einer Entsorgung nach Wahl des AN
zuführen.
Menge: 1,000 St
Orte: 1

**1.5.47 Auflagerring ausb.**
StL-Nr. 1890940401
Auflagerring  für Schachtabdeckung ausbauen.
Abbruchgut in das Eigentum des AN übernehmen
und einer Entsorgung nach Wahl des AN
zuführen.
Menge: 2,000 St
Orte: 1

**1.5.48 Höhenangleichung f. Schachtabd. herstellen**
StL-Nr. 1890942003
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 100.
Menge: 2,000 St
Orte: 1

**1.5.49 Schachtabd. AG herstellen**
StL-Nr. 1890942402010201
Schachtabdeckung mit Material des AG
vollfugig auf Mörtelbett aus Fertigzementmörtel
herstellen.
Mörtel liefern, Druckfestigkeit fck,cube
min. 20 N/mm2, Zement Art CEM I, max. w/z 0,50,
frost-/tausalzbeständig.
Einbaubereich 'Bankett'

Abdeckung Klasse D 400 mit Rahmen aus Gusseisen,
mit Schmutzfänger,
Schachtabdeckung zunächst provisorisch auflegen
und entsprechend dem Bauablauf ggf. in mehreren
Arbeitsschritten bis auf planmäßige Höhe setzen.
Das Herstellen der Höhenangleichung durch Einbau
von Auflagerringen wird gesondert vergütet.
Innerhalb der Baustelle gelagertes Material laden,
fördern und abladen.
Menge: 1,000 St
Orte: 1

**1.5.50 Einwalzbare Schachtabdeckung herstellen**
Schachtabdeckung mit einwalzbarem
Einbauteil(en) in Asphaltoberbau herstellen.
Einbau nach Einbauvorschriften des Herstellers.
Abdeckung Klasse D 400 mit Rahmen aus Gusseisen,
DIN EN 124 und DIN 1229, nach RAL-GZ 692
und Deckel aus Gusseisen,
mit / ohne Lüftung, mit dämpfender Einlage,
Ausführung 'mit Schmutzfänger, Adapterring, mit integrierter Öffnung für Einstiegshilfe.
Fabrikat z.B. ACO Multitop, System Bituplan oder glw.'
Menge: 1,000 St.
Orte: 1

**1.5.51 Punktfundamente für SL-Mast, h= 1,0 m**
Punktfundamente für SL-Mast herstellen.
PP-Rohre DN 300 1,00 m lang liefern und senkrecht versetzen.
Hohlräume zwischen Erdreich und PP-Rohr mit Beton ausfüllen.  Kabelleerrohr anschließen und provisorisch verschließen.
PP-Rohr mit Splitt 2/5 auffüllen. Einmesssskizze herstellen.
Für späteres Versetzen der SL-Masten durch den Energie- versorgungsträger. Einschließlich Aushub- und Verfüllarbeiten, Aushub in Eigentum des AN übernehmen und
beseitigen, nichtbindigen Boden liefern und einbauen.
Menge: 17,000 St.
Orte: 1

#### Abschnitt 1.6 Entwässerung

*Hinweis: Vorbemerkung Mehraufwand*
Vorbemerkungen

Die Mehraufwendungen durch Erschwernisse in Folge von vorhandenen Einbauten,
z.B. Schiebergestänge, Randeinfassungen, Mauern, Sockel usw. einschließlich des verminderten Leistungsansatzes, werden nicht gesondert vergütet.

**1.6.52 Leitungsgraben herstellen**
StL-Nr. 1890510301020707
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1, B2 und B3'

Beschreibung des Homogenbereichs nach Unterlagen
des AG.
Grabentiefe über 1,00 m bis 1,75 m,
für 'PVC-U-Rohr DN 150, DN 300'

Boden 'seiltlich innerhalb der Baustelle auf Zwischenlagerplatz AG zur Beprobung fördern und abladen als Haufwerk.'
Menge: 40,000 m3
Orte: 1

**1.6.53 Leitungsgrabenverf. oberhalb Leitungs- zone herstellen**
StL-Nr. 189051070209
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,00 m bis 1,75 m,
Material 'grobkörniger und verdichtungsfähiger Boden'

einbauen und verdichten.
Menge: 5,000 m3
Orte: 1

**1.6.54 Suchschlitz herstellen**
StL-Nr. 1890511100080102
Suchschlitz zur Feststellung der Lage von Kabeln,
Leitungen und dgl. herstellen.
Lage nach Angabe des AG.
Homogenbereich(e) nach Unterlagen des AG.
Leitungsart 'Kabel, Schutzrohre und Rohrleitungen'

Tiefe bis 1,25 m
Boden seitlich lagern, wiedereinbauen und
verdichten.
Menge: 5,000 m3
Orte: 1

**1.6.55 Mehraufwand vorh. Leitungen**
StL-Nr. 1890511200080400
Mehraufwand bei der Herstellung von Leitungsgräben
und Leitungsgrabenverfüllungen
in Folge von vorhandenen Leitungen, die näher als
50 cm am Leitungsgraben liegen, sofern kein anderer
Abstand angegeben ist.
Die einschlägigen Vorschriften sind zu beachten.
Auch bei parallel laufenden Leitungen wird die Position
unabhängig vom Achsabstand einmal je Leitung
abgerechnet.
Abgerechnet wird in der Achse der jeweiligen Leitung.
Leitung = 'Niederspannungs-, Fernmelde- Straßenbeleuchtungskabel und -schutzrohre'

Verlauf der Leitung 'längs und quer'
Menge: 5,000 m
Orte: 1

**1.6.56 Rohrleitung ausbauen**
StL-Nr. 1890920106020103
Rohrleitung aus Beton-, Kunststoff-, Asbestzement-,
Steinzeugrohren und dgl. ggf. einschl. Auflager
und  Ummantelung aus Beton ausbauen.
Die Herstellung des Leitungsgrabens bis Oberkante
Rohrleitung bzw. Ummantelung wird gesondert vergütet.
Zusätzliche Erdarbeiten in der verbliebenen Leitungszone gehören zum Leistungsumfang.
Größe und Art der Bettung 'Sand, Kies und Beton'

Größe und Art der Ummantelung 'Sand, Kies und Beton'

Rohrleitung aus Kunststoffrohren mit Muffe und
Dichtelementen,
über DN 150 bis DN 300,
Fließsohlentiefe bis 1,25 m
Rohre und übriges Abbruchmaterial in Eigentum des
AN übernehmen und einer Entsorgung nach Wahl
des AN zuführen.
Menge: 25,000 m
Orte: 1

**1.6.57 Kunststoffrohrl. herstellen**
StL-Nr. 1890920608020107
Rohrleitung aus Kunststoffrohren DN '150'

mit Steckmuffe und Gleitringdichtung
dichtung einschließlich Leitungszone herstellen.
Ringsteifigkeit mindestens SN 8,
Statik herstellen und liefern.
Verkehrslast SLW '60'

Rohr aus 'PVC-U, SN 16'

Leitungsgrabentiefe über  1,00 bis 1,75 m,
Bettung Typ 1 aus Sand, Sand liefern,
Dicke der unteren Bettungsschicht cm '15'

Seitenverfüllung und Abdeckung mit 'Sand,
Überdeckung 30 cm.'
Menge: 25,000 m
Orte: 1

**1.6.58 Kunststoffrohrl. herstellen**
StL-Nr. 1890920608020107
Rohrleitung aus Kunststoffrohren DN '300'

mit Steckmuffe und Gleitringdichtung
dichtung einschließlich Leitungszone herstellen.
Ringsteifigkeit mindestens SN 8,
Statik herstellen und liefern.
Verkehrslast SLW '60'

Rohr aus 'PVC-U, SN 16'

Leitungsgrabentiefe über  1,00 bis 1,75 m,
Bettung Typ 1 aus Sand, Sand liefern,
Dicke der unteren Bettungsschicht cm '15'

Seitenverfüllung und Abdeckung mit 'Sand,
Überdeckung 30 cm.'
Menge: 10,000 m
Orte: 1

**1.6.59 Zul. PVC-U-Böschungskopf DN '300' lief. u. verl.**
Zulage zur vorherigen Pos. PVC-U-Rohren DN
'300' für Formstück als Böschungskopf mit Neigung
'1:1' als Auslaufstück, Baulänge
'nach Angabe des AG'
, liefern sowie höhen- und fluchtgerecht in vorhandenen Gräben nach DIN EN 1610 und den Verlegerichtlinien des Herstellers verlegen.
Menge: 2,000 St.
Orte: 1

**1.6.60 Straßenablauf OD 500 herstellen**
Straßenablauf OD 500, aus PVC-U, Farbe blau, als Durchgangsablauf für den Transportkanal OD 315 mm liefern und einbauen
nach Angabe des Herstellers.
Rohrsohle der Längsentwässerung DN 300 PVC-U ca. 0,85-1,15 m
tief ab OK Fahrbahn.
Beständig gegen aggresive Abwässer, Tausalze und Frost.
Anschlüsse OD 315 für den Anschluss von PVC-U Rohren nach
DIN EN 1401-1.
Einsatzbereich: Schwerkraftentwässerung von Verkehrsflächen
Folgendes Zubehör ist einzurechnen:
Straßenablaufaufsatz 300 x 500 mm, nach DIN EN 124, DIN 1229
für Abläufe nach DIN 4052.
verzinkter Schlammeimer, niedrige Bauform
Konusplatte aus Guss, verstellbar im Längsgefälle bis 12 %, inkl.
Quarzsand gefüllter Dichtung als Lastübertragungselement.
Ausgleichsringe aus Faserverstärktem Kunststoff,
zwei Ausgleichsringe 10 mm (0 % Gefälle)
ein Ausgleichsring 6 mm (0 % Gefälle)
ein Ausgleichsring 12 mm (1,5 % Längsgefälle).
ggfs. weitere Ausgleichsringe aus Faserverstärktem Kunststoff
zur Feinanpassung an Längs- und Quergefälle, Positionierscheibe
zur Ausrichtung der Betongrundplatte (wiederverwendbar)
Grundplatte aus Beton C40/50, Durchmesser 550 mm, zur Lastübertragung.
Fabrikat z.B. Funke Kunststoffe GmbH, Typ Straßenablauf DN/OD 500
und Straßenablauf SET 300 x 500 oder glw.
Menge: 14,000 St
Orte: 1

**1.6.61 Zuschlag z, vorh. Pos. für zus. Zulauf DN'150 PVC-U'**
Zulage zur vorherigen Position Straßenablauf herstellen für den zusätzlichen Zulauf an Straßenablauf
OD '500'
,  herstellen, aus
'PVC-U' -Rohr,

DN '150'
.
Menge: 8,000 St.
Orte: 1

**1.6.62 Entwässerungsmulde herstellen**
Entwässerungsmulde herstellen,
in öffentlichen Grünflächen,
in verschiedenen Einzellängen,
Mulde in ausgerundeter Form,
mit Längsgefälle, als Mulde
Grabenkronenbreite ca. 2,00 m,
und Grabentiefe ca. 0,30 m herstellen,
Erd- und Oberbodenarbeiten werden gesondert vergütet.
Unbrauchbarer auf Zwischenlagerplatz AG fördern und abladen als Haufwerk. Ausführung gemäß Plan-Nr. RQ1.60.
Menge: 65,000 m
Orte: 1

**1.6.63 Entwässerungsgraben profilieren**
Entwässerungsgraben profilieren,
in öffentlichen Grünflächen, ,
Graben seitlich geböscht 1:1,5,
mit Längsgefälle,
Grabenkronenbreite ca. 1,00-5,80 m,
und Grabentiefe bis ca. 1,00 m.
Erd- und Oberbodenarbeiten werden gesondert vergütet.
Unbrauchbarer auf Zwischenlagerplatz AG fördern und abladen als Haufwerk. Ausführung gemäß Plan-Nr. RQ1.60.
Menge: 180,000 m
Orte: 1

**1.6.64 Graben nachprofilieren**
Offenen Graben räumen und nachprofilieren,
Sohlenbreite ca.
'50' cm, Kronenbreite i.M. ca.
'1,00' m
, Grabentiefe nach örtl. Verhältnissen,
'Homogenbereich B1, B2 und B3'
, Räumgut und Boden lösen, laden, fördern, in Eigentum des AN übernehmen und einer Verwertung nach Wahl AN zuführen. Ausführung in mehreren Einzellängen;
Nördlich Parzelle 21-24 und Südlich Parzelle 11-12.
Menge: 200,000 m
Orte: 1

**1.6.65 Verschlussdeckel für Rohrleitung DN 300**
Betonfertigteil-Verschlussdeckel für
'DN 300 SB'
,
'Einbau in Einsteigschacht DN 1000'
, komplett liefern und einbauen.
Menge: 1,000 St.
Orte: 1

**1.6.66 Schachtanschluss herstellen**
StL-Nr. 1890920803010202
Schachtanschluss einschließlich Abdichtung
des Anschlusses herstellen.
Vergütet wird das Herstellen des Anschlusses
einschließlich eventueller Passstücke.
Als Zulage zur Rohrleitung der OZ 'Kunststoffrohrleitung
herstellen'

Kunststoffrohrleitung DN '150'

Schacht aus Betonfertigteilen,
Öffnung für Schachtanschluss durch Bohren
herstellen,
Anschluss mit Schachtanschlussstück.
Menge: 1,000 St
Orte: 1

**1.6.67 Abnahmebefahrung mit TV-Farbkamera DN 150**
Abnahmebefahrung der Straßenentwässerungsleitungen mit TV-Farbkamera für Rohrleitungen DN
'150' gemäß Vorbemerkungen.

Die HD-Reinigung im Vorlauf zur TV-Inspektion sowie alle Nebenleistungen sind in den Einheitspreis einzurechnen.

Die Schachtnummerierungen sind aus den vom AG gelieferten Inspektionslageplänen zu übernehmen.

Als Abrechnungslänge wird die Länge von Rohranfang bis Rohrende vergütet.
Menge: 20,000 m
Orte: 1

**1.6.68 Dichtheitsprüfung für Anschlussleitungen DN '150**
Straßenentwässerungsleitungen auf Dichtheit
prüfen nach DIN EN 1610, DN '150'
. Prüfen der Rohrleitungen auf Dichtheit mit Luft, einschl. aller erforderlichen Anlagen und Abdichtungen, Absperrblasen an Eiprofilen, mit Überdruck, Verfahren
'"LD"'.
Nicht bestandene Dichtheitsprüfungen werden nicht vergütet.
Menge: 20,000 m
Orte: 1

#### Abschnitt 1.7 Ungebundene Schichten des Oberbaues

*Hinweis: Vorbemerkung Mehraufwand*
Vorbemerkungen

Die Mehraufwendungen durch Erschwernisse in Folge von vorhandenen Einbauten,
z.B. Schiebergestänge, Randeinfassungen, Mauern, Sockel usw. einschließlich des verminderten Leistungsansatzes, werden nicht gesondert vergütet.

**1.7.69 FSS herstellen**
StL-Nr. 1891020108060701
Frostschutzschicht (FSS) herstellen,
Einbaubereich 'Fahrbahn, Gehwege, Fußwege, Parkplätze, usw.'

Baustoffgemisch '0/56'

Einbaudicke cm 'bis 39'

(Mindestdicke im Regelquerschnitt),
Material: 'kiesiges Frostschutzmaterial'

Verformungsmodul EV2 min. MPa '120'

Verhältniswert der Verformungsmoduln EV2/EV1 max '2,2'
Menge: 1370,000 m3
Orte: 1

**1.7.70 STS herstellen**
StL-Nr. 1891030408010302
Schottertragschicht (STS) herstellen
auf 'Frostschutzschicht'

Einbaubereich 'in Fahrbahn, Gehwege, Fußwege, Parkplätze, usw.'

Baustoffgemisch 0/45,
Einbaudicke 15 cm
(Mindestdicke im Regelquerschnitt).
Verdichtungsgrad DPr min. % '100'

Verformungsmodul EV2 min. MPa '2,2'
Menge: 3800,000 m2
Orte: 1

**1.7.71 Gegenlast Lastpl.**
StL-Nr. 18910603
Bereitstellung einer Gegenlast für Lastplattendruckversuche mit min. 10 t Auflast für
Kontrollprüfungen des AG innerhalb der Baustelle.
Durchschnittl. Dauer je Lastplattendruckversuch: 0,5 h
Die Leistung ist gesondert in Rechnung zu stellen.
Menge: 4,000 St
Orte: 1

**1.7.72 Plattendruckversuch durchführen**
Statischer Plattendruckversuch nach DIN 18134 auf OK
Aushub, Erdplanum, Frostschutz- und Schottertragschicht nach Angabe des AG durchführen, protokollieren, auswerten und Prüfbericht liefern.
Die Versuche sind von einem öffentlich bestellten und
vereidigten Sachverständigen durchzuführen.
Die Gegenlast zum Lastplattendruckversuch wird
gesondert vergütet.
Erforderliche Hilfskräfte und Hilfsmittel sind einzurechnen.
Dokumentation in 3-facher Ausfertigung liefern.
Menge: 4,000 St
Orte: 1

#### Abschnitt 1.8 Asphaltschichten, Hydraul. geb. Tragschichten

*Hinweis: Vorbemerkung Handeinbau*
Vorbemerkung

Handeinbau wird nicht gesondert vergütet.

*Hinweis: Vorbemerkung Mehraufwand*
Vorbemerkung

Die Mehraufwendungen durch Erschwernisse in Folge von vorhandenen Einbauten
z.B. Schiebergestänge, Randeinfassungen, Mauern, Sockel usw. einschließlich des verminderten Leistungsansatzes werden nicht gesondert vergütet.

**1.8.73 Asphalt trennen**
StL-Nr. 1891111103010108
Asphaltoberbau geradlinig trennen
in Einzelflächen längs und quer zur
Fahrbahnachse,
durch Schneiden
senkrecht,
Trenntiefe '8-15'
Menge: 30,000 m
Orte: 1

**1.8.74 Gebundenen Oberbau aufbrechen**
StL-Nr. 1891110608010101
Gebundenen Oberbau aufbrechen und aufnehmen. Material soweit erforderlich zerkleinern.
Verwertungsklasse A
Bereich 'Fahrbahn'

Decke aus 'Asphalt'

Dicke cm '3-4'

und Asphalttragschicht
Dicke cm '8-12'

auf ungebundener Tragschicht,
Aufbruchbreite m '0,00 - 3,00'

Material in Eigentum des AN übernehmen und
einer Verwertung nach Wahl des AN zuführen.
Menge: 25,000 m2
Orte: 1

**1.8.75 ATS aus AC 32 T N herstellen**
StL-Nr. 1891120608040100
Asphalttragschicht aus Asphalttragschichtmischgut
AC 32 T N herstellen auf 'Schottertragschicht'

Einbaubereich 'Fahrbahn'

Einbaudicke 12,0 cm,
mit Bindemittel 70/100,
Menge: 2820,000 m2
Orte: 1

**1.8.76 Unterlage reinigen**
StL-Nr. 18911114010304
Vorhandene Unterlage reinigen.
Anfallendes Material einer Verwertung nach
Wahl des AN zuführen.
Das Reinigen von Ecken, Zwickeln und An-
schlüssen von Hand gehört zum Leistungsumfang.
Unterlage aus Asphaltbefestigung
in Flächen 'Fahrbahn'

reinigen mit selbstaufnehmender Kehrmaschine.
Menge: 2820,000 m2
Orte: 1

**1.8.77 Schichtenverbund herstellen**
StL-Nr. 18911116010403
Schichtenverbund durch Ansprühen der Unterlage mit bitumenhaltigem Bindemittel herstellen,
Das Reinigen wird gesondert vergütet.
Bindemittel 'C40BF1-S'

Ansprühmenge ca. 300 g/m2.
Menge: 2820,000 m2
Orte: 1

**1.8.78 ADS aus AC 8 D N herstellen**
StL-Nr. 18911407060302
Asphaltdeckschicht aus Asphaltbeton AC 8 D N
herstellen. Das Abstumpfen der Oberfläche wird
gesondert vergütet.
Einbaubereich 'Fahrbahn'

Einbaudicke cm '4'

mit Bindemittel 50/70.
Menge: 2820,000 m2
Orte: 1

**1.8.79 ADS aus AC 8 D N herstellen**
StL-Nr. 18911408060302
Asphaltdeckschicht aus Asphaltbeton AC 8 D N
herstellen, Einbaudicke von cm '0'

bis cm '1'

Das Abstumpfen der Oberfläche wird gesondert
vergütet.
Einbaubereich 'Fahrbahn'

Einbau 'als Profilausgleich'

mit Bindemittel 50/70.
Menge: 5,000 t
Orte: 1

**1.8.80 Abdichtung des hochliegenden Randes**
Abdichtung des hochliegenden Randes der Asphaltschichten
durch dosiertes Aufbringen eines heissen Bindemittels
25/55-55 A in einer Gesamtmenge von 4kg/m2 (um das "Verlaufen" des aufgetragenen Bindemittels zu vermeiden ist der
Auftrag in 2 Spritzgängen auszuführen!).
Ausführung unmittelbar nach erfolgter Asphaltierung
--> die anzuspitzenden Ränder sind vor dem Auftragen des
Bindemittels zu reinigen (bezieht sich auch auf die im Zuge
des Bankettbaus freigelegten allen Bestandsschichten)
Die Auftragsbreite auf der geneigten Randflanke liegt bei
ca. 23 cm.
Menge: 30,000 m
Orte: 1

**1.8.81 Höhenangleichung von Einbauten herstellen**
StL-Nr. 1891111804010308
Höhenangleichung von Einbauten in Asphaltoberbau herstellen.
Einbauteile in Asphaltbefestigung freilegen
und der neuen Höhe anpassen.
Freigelegten Bereich verfüllen.
Aufbruchmaterial einer Verwertung nach Wahl
des AN zuführen.
Einbauteil Schachtabdeckung
Außendurchmesser '62,5 cm'

Aufbruchtiefe über 10 bis 20 cm,
höher setzen über 10 cm bis 20 cm,
Verfüllung 'mit Asphalttragschichtmischgut.
Einzurechnen ist das Anheben in mehreren Schritten
auf die jeweilige Asphaltschicht.'
Menge: 30,000 St
Orte: 1

**1.8.82 Höhenangleichung von Einbauten herstellen**
StL-Nr. 1891111808010308
Höhenangleichung von Einbauten in Asphaltoberbau herstellen.
Einbauteile in Asphaltbefestigung freilegen
und der neuen Höhe anpassen.
Freigelegten Bereich verfüllen.
Aufbruchmaterial einer Verwertung nach Wahl
des AN zuführen.
Einbauteil 'Schieberkappe'

Aufbruchtiefe über 10 bis 20 cm,
höher setzen über 10 cm bis 20 cm,
Verfüllung 'mit Asphalttragschichtmischgut.
Einzurechnen ist das Anheben in mehreren Schritten
auf die jeweilige Asphaltschicht.'
Menge: 31,000 St
Orte: 1

**1.8.83 Höhenangleichung von Einbauten herstellen**
StL-Nr. 1891111808010308
Höhenangleichung von Einbauten in Asphaltoberbau herstellen.
Einbauteile in Asphaltbefestigung freilegen
und der neuen Höhe anpassen.
Freigelegten Bereich verfüllen.
Aufbruchmaterial einer Verwertung nach Wahl
des AN zuführen.
Einbauteil 'Hydrantenkappe'

Aufbruchtiefe über 10 bis 20 cm,
höher setzen über 10 cm bis 20 cm,
Verfüllung 'mit Asphalttragschichtmischgut.
Einzurechnen ist das Anheben in mehreren Schritten
auf die jeweilige Aspahltschicht.'
Menge: 5,000 St
Orte: 1

**1.8.84 Anschluss mit Fugenband herstellen**
StL-Nr. 1891190407070100
Anschluss an bestehende Decken oder Bauteile in der
Dicke der Asphaltdeckschicht mit anschmelzbarem
Fugenband herstellen.
Das Reinigen vor Einbau des Fugenbandes
gehört zum Leistungsumfang.
Anschluss 'an bestehende Asphaltdeckschichten'

Dicke der Deckschicht '3-4'

Einzellängen bis 20 m,
Menge: 10,000 m
Orte: 1

**1.8.85 Nahtflanke herstellen**
StL-Nr. 1891190101020502
Nahtflanke in Asphaltschicht herstellen,
Dicke der Schicht cm '3-4'

Das Reinigen der Nahtflanke vor Aufbringen des
Bindemittels gehört zum Leistungsumfang.
Längsnaht,
in Deckschicht aus Asphaltbeton
durch Abschneiden.
Mit einem kalt zu verarbeitenden Nahtkleber
auf Bitumenemulsionsbasis
volldeckend anstreichen oder anspritzen,
Menge 25 g/m je cm Schichtdicke.
Menge: 10,000 m
Orte: 1

**1.8.86 Nahtflanke herstellen**
StL-Nr. 1891190101050502
Nahtflanke in Asphaltschicht herstellen,
Dicke der Schicht cm 'bis 12'

Das Reinigen der Nahtflanke vor Aufbringen des
Bindemittels gehört zum Leistungsumfang.
Längsnaht,
in Tragschicht
durch Abschneiden.
Mit einem kalt zu verarbeitenden Nahtkleber
auf Bitumenemulsionsbasis
volldeckend anstreichen oder anspritzen,
Menge 25 g/m je cm Schichtdicke.
Menge: 10,000 m
Orte: 1

**1.8.87 Fläche kehren**
StL-Nr. 189119120101
Straßenfläche mit einer selbstaufnehmenden Kehrmaschine nach Verkehrsfreigabe unmittelbar nach
Aufforderung durch den AG kehren. Nicht gebundenes und gelöstes Material aufnehmen. Material
in Eigentum des AN übernehmen und einer
Verwertung nach Wahl des AN zuführen.
Deckschicht aus Walzasphalt,
Verkehrssicherungsmaßnahmen gehören zum
Leistungsumfang.
Menge: 2820,000 m2
Orte: 1

**1.8.88 hydr. Schicht aufbrechen**
StL-Nr. 1791210305010006
Schicht mit hydraulischem Bindemittel aufbrechen
und aufnehmen,
Bereich 'Fahrbahn'

hydraulisch gebundene Tragschicht,
mittlere Dicke cm '14'

Material in Eigentum des AN übernehmen und
einer Entsorgung nach Wahl des AN zuführen.
Menge: 115,000 m3
Orte: 1

**1.8.89 Betond. trennen**
StL-Nr. 17912109010302
Betondecke trennen.
Decke in voller Tiefe senkrecht und geradlinig
schneiden,
Dicke cm 'i. M. 14'

Schneidschlamm absaugen und einer Entsorgung
nach Wahl des AN zuführen.
Menge: 5,000 m
Orte: 1

#### Abschnitt 1.9 Pflaster, Zeilen, Rinnen

*Hinweis: Vorbemerkung Mehraufwand*
Vorbemerkung

Die Mehraufwendungen durch Erschwernisse in Folge von vorhandenen Einbauten
z.B. Schiebergestänge, Randeinfassungen, Mauern, Sockel usw. einschließlich des verminderten Leistungsansatzes werden nicht gesondert vergütet.

**1.9.90 Bord oder Einfass. ausbauen**
StL-Nr. 17913401030103
Bord oder Einfassung aus Bord- oder
Einfassungssteinen, aus Naturstein
oder Beton, einschließlich Fundament und Rückenstütze ausbauen.
Bordstein aus Beton,
Form, Breite x Höhe 'T, 80 x 250'

Ausgebauten Beton in Eigentum des AN übernehmen und einer Verwertung nach Wahl
des AN zuführen.
Steine in Eigentum des AN übernehmen und einer
Verwertung nach Wahl des AN zuführen.
Menge: 20,000 m
Orte: 1

**1.9.91 Pflasterdecke aus Naturpflaster- steinen ausbauen**
StL-Nr. 1791310101040101
Pflasterdecke aus Natursteinen
einschließlich Pflasterbett ausbauen.
Natursteinmaterial 'Granit'

Decke aus
Pflastersteinen 160/160-220/160 mm,
Pflasterbett und Fugenfüllung aus hydraulisch
gebundenem Material.
Wieder verwendbare Steine innerhalb der Baustelle
fördern, säubern und sortiert lagern.
Übriges Aufbruchgut in Eigentum des AN übernehmen und einer Verwertung nach Wahl des AN
zuführen.
Menge: 45,000 m2
Orte: 1

**1.9.92 Pflasterdecke aus Naturpflaster- steinen ausbauen**
StL-Nr. 1791310101040501
Pflasterdecke aus Natursteinen
einschließlich Pflasterbett ausbauen.
Natursteinmaterial 'Granit'

Decke aus
Pflastersteinen 160/160-220/160 mm,
Pflasterbett und Fugenfüllung aus hydraulisch
gebundenem Material.
Wieder verwendbare Steine in Eigentum des AN
übernehmen und einer Verwertung nach Wahl des
AN zuführen.
Übriges Aufbruchgut in Eigentum des AN übernehmen und einer Verwertung nach Wahl des AN
zuführen.
Menge: 20,000 m2
Orte: 1

**1.9.93 Pflasterdecke aus Granitgroßpfl. des AG herst.**
StL-Nr. 1791310508040501
Pflasterdecke aus Granitgroßpflastersteinen des AG,
Steingröße mm/mm/mm '160/160/160'

mit einer max. Fugenbreite von 15 mm, bei Rasenfugen
von 30 mm, auf vorhandener Tragschicht herstellen.
Bettungsdicke 4 bis 6 cm,
Verband 'in Reihen'

Einbaubereich 'in Grundstückszufahrten'

auf Pflasterbett aus Beton, Expositionsklasse XF1,
Ausbreitmaßklasse F1,
verfugen mit Fertigzementmörtel,
Druckfestigkeit fck,cube des Mörtels min. 50 MPa,
Zement Art CEM I, max. w/z 0,50,
frost-/tausalzbeständig, Ausbreitmaßklasse F6.
Steine, innerhalb der Baustelle gelagert, laden,
fördern und abladen.
Menge: 45,000 m2
Orte: 1

**1.9.94 Pflasterdecke aus Granitgroßpfl. herstellen**
StL-Nr. 1791310408040405
Pflasterdecke aus Granitgroßpflastersteinen
mit einer maximalen Fugenbreite von 15 mm,
bei Rasenfugen von 30 mm,
auf vorhandener Tragschicht herstellen.
Bettungsdicke 4 bis 6 cm,
Verband 'in Reihe'

Einbaubereich 'Stellplätze'

Nennmaße mm/mm/mm '160/160/160'

Flächen 'allseitig gespalten, Sichtflächen gesägt und gestockt'

auf Pflasterbett aus Beton, Expositionsklasse XF1,
Ausbreitmaßklasse F1,
verfugen mit Fertigzementmörtel,
Druckfestigkeit fck,cube des Mörtels min. 50 MPa,
Zement Art CEM I, max. w/z 0,50,
frost-/tausalzbeständig, Ausbreitmaßklasse F6.
Menge: 50,000 m2
Orte: 1

**1.9.95 Pflasterdecke aus Betonpflasterst. herstellen**
StL-Nr. 17913114090101
Pflasterdecke aus Betonpflastersteinen
auf vorhandener Tragschicht herstellen.
Bettungsdicke 3 bis 5 cm,
Steinform 'rechteckig, z.B. Fabrikat Linden, Silento, oder glw.,'

Die Formteile für Randanschlüsse und Einfassungen gehören zum Leistungsumfang. Das Zuarbeiten oder
Trennen von Pflastersteinen wird gesondert vergütet.
Nennmaße mm/mm/mm '157-237/157/100'

Kantenausbildung 'gefast'

Farbe 'grau'

Verband 'in Reihe, Verlegung im Halbverband'

Einbaubereich 'Gehwege und Fußwege'

auf Pflasterbett aus Baustoffgemisch 0/4,
mit einer Fugenbreite von 5 mm, verfugen mit
Baustoffgemisch 0/4.
Menge: 840,000 m2
Orte: 1

**1.9.96 Einbauteile in Pflasterdecke anpassen**
StL-Nr. 1791312700040103
Einbauteile in Pflasterdecke freilegen und der neuen
Höhe anpassen.
Freigelegten Bereich wie Bestand herstellen.
Aufbruchmaterial in Eigentum des AN übernehmen
und einer Verwertung nach Wahl des AN zuführen.
Vorhandenes Pflaster 'Betonpflaster'

Größe der Pflastersteine mm/mm/mm '157-237/157/100'

Vorhandene Bettung 'Sand/Splitt'

Vorhandene Fugenfüllung 'Sand/Splitt'

Vorhandene Tragschicht 'Schottertragschicht'

Einbauteil Schachtabdeckung,
Außendurchmesser mm '625'

Aufbruchtiefe über 20 bis 30 cm,
höher setzen cm 'bis 15.'
Menge: 3,000 St
Orte: 1

**1.9.97 Pflasterdecke aus Granitmosaikpfl. herstellen**
StL-Nr. 1791311001010702
Pflasterdecke aus Granitmosaikpflastersteinen
mit einer maximalen Fugenbreite von 6 mm
auf vorhandener Tragschicht herstellen.
Bettungsdicke 3 bis 4 cm,
Verband 'in Reihen'

in Einzelflächen zum Schließen von Restflächen
in Plattenbelägen und dgl.
Nennmaße 60/60/60 mm,
auf Pflasterbett aus Beton, Expositionsklasse XF1,
Ausbreitmaßklasse F1,
verfugen mit Fertigzementmörtel,
Druckfestigkeit fck,cube des Mörtels min. 50 MPa,
Zement Art CEM I, max. w/z 0,50,
frost-/tausalzbeständig, Ausbreitmaßklasse F6.
Menge: 10,000 m2
Orte: 1

**1.9.98 Anpassung von Pflasterdecke herstellen**
StL-Nr. 1791312501010401
Anpassung von Pflasterdecke herstellen.
Pflastersteine auf Passmaß zuarbeiten und an Kanten
und Einfassungen bzw. an Aussparungen und
Einbauten über 1 m2 Einzelgröße verlegen.
Kanten wie Hausmauer, Zaunsockel, Borde,
Rinnen und dgl.,
Betonpflastersteine,
Dicke mm '80'

Steine schneiden.
Menge: 560,000 m
Orte: 1

**1.9.99 Pflasterdecke aus Granitkleinpfl. herstellen**
StL-Nr. 1791310609030705
Pflasterdecke aus Granitkleinpflastersteinen
mit einer maximalen Fugenbreite von 10 mm
auf vorhandener Tragschicht herstellen.
Bettungsdicke 3 bis 4 cm,
Verband 'in Reihen'

Einbaubereich 'Gehwegbereich beim Anprallschutz,
Querungshilfe'

Nennmaße 80/80/80 mm,
auf Pflasterbett aus Beton, Expositionsklasse XF1,
Ausbreitmaßklasse F1,
verfugen mit Fertigzementmörtel,
Druckfestigkeit fck,cube des Mörtels min. 50 MPa,
Zement Art CEM I, max. w/z 0,50,
frost-/tausalzbeständig, Ausbreitmaßklasse F6.
Menge: 10,000 m2
Orte: 1

**1.9.100 Granitgroßpflasterstreifen herstellen**
StL-Nr. 1791330401060701
Streifen aus Granitgroßpflastersteinen
mit einer maximalen Fugenbreite von 15 mm
auf 20 cm dickem Fundament herstellen.
Den Fundamentbeton als seitliche Stütze, soweit der
Streifen nicht an Borde oder dgl.anschließt, 15 cm
breiter als der Streifen herstellen und bis zur halben
Steinhöhe hochziehen. Mehrzeilige Streifen sind mit
beidseitigen Schnurkanten herzustellen.
Fundamentbeton C25/30.
1-zeilig
Als Abgrenzung/Einfassung 'und vor Bordstein'

Nennmaße mm/mm/mm '160/160/160'

Flächen 'allseitig gespalten, Sichtflächen gesägt und gestockt'

Fugen mit Fertigzementmörtel vergießen,
Druckfestigkeit fck,cube des Mörtels min. 50 MPa,
Zement Art CEM I, max. w/z 0,50,
frost-/tausalzbeständig, Ausbreitmaßklasse F5.
Menge: 1520,000 m
Orte: 1

**1.9.101 Granithochbord Form B herstellen**
StL-Nr. 1791341001010101
Hochbord aus Granitbordstein Form B
mit einer Fugenbreite von 10 mm
auf 20 cm dickem Fundament herstellen.
Den Fundamentbeton als Rückenstütze
mit einer Breite von 15 cm hochziehen. Oberkante
nach Dicke der angenzenden Flächenbefestigung.
Fundamentbeton C25/30.
Größe 6, Breite 140 mm,
Fundament aus Drainbeton,
Gerader Stein,
Fugen mit Fertigzementmörtel verfüllen,
Druckfestigkeit fck,cube des Mörtels min. 50 MPa,
Zement Art CEM I, max. w/z 0,50,
frost-/tausalzbeständig, Ausbreitmaßklasse F3.
Menge: 345,000 m
Orte: 1

**1.9.102 Granithochbord Form B herstellen**
StL-Nr. 1791341001010301
Hochbord aus Granitbordstein Form B
mit einer Fugenbreite von 10 mm
auf 20 cm dickem Fundament herstellen.
Den Fundamentbeton als Rückenstütze
mit einer Breite von 15 cm hochziehen. Oberkante
nach Dicke der angenzenden Flächenbefestigung.
Fundamentbeton C25/30.
Größe 6, Breite 140 mm,
Fundament aus Drainbeton,
Kurven-Stein für Außenbogen R = m '10,0'

Fugen mit Fertigzementmörtel verfüllen,
Druckfestigkeit fck,cube des Mörtels min. 50 MPa,
Zement Art CEM I, max. w/z 0,50,
frost-/tausalzbeständig, Ausbreitmaßklasse F3.
Menge: 8,000 m
Orte: 1

**1.9.103 Granithochbord Form B herstellen**
StL-Nr. 1791341001010301
Hochbord aus Granitbordstein Form B
mit einer Fugenbreite von 10 mm
auf 20 cm dickem Fundament herstellen.
Den Fundamentbeton als Rückenstütze
mit einer Breite von 15 cm hochziehen. Oberkante
nach Dicke der angenzenden Flächenbefestigung.
Fundamentbeton C25/30.
Größe 6, Breite 140 mm,
Fundament aus Drainbeton,
Kurven-Stein für Außenbogen R = m '11,0'

Fugen mit Fertigzementmörtel verfüllen,
Druckfestigkeit fck,cube des Mörtels min. 50 MPa,
Zement Art CEM I, max. w/z 0,50,
frost-/tausalzbeständig, Ausbreitmaßklasse F3.
Menge: 20,000 m
Orte: 1

**1.9.104 Granithochbord Form B herstellen**
StL-Nr. 1791341001010301
Hochbord aus Granitbordstein Form B
mit einer Fugenbreite von 10 mm
auf 20 cm dickem Fundament herstellen.
Den Fundamentbeton als Rückenstütze
mit einer Breite von 15 cm hochziehen. Oberkante
nach Dicke der angenzenden Flächenbefestigung.
Fundamentbeton C25/30.
Größe 6, Breite 140 mm,
Fundament aus Drainbeton,
Kurven-Stein für Außenbogen R = m '12,0'

Fugen mit Fertigzementmörtel verfüllen,
Druckfestigkeit fck,cube des Mörtels min. 50 MPa,
Zement Art CEM I, max. w/z 0,50,
frost-/tausalzbeständig, Ausbreitmaßklasse F3.
Menge: 18,000 m
Orte: 1

**1.9.105 Granithochbord Form B, Sonderform herstellen**
StL-Nr. 1791341201010101
Bord aus Granitbordstein Form B
jedoch Sonderform
mit einer Fugenbreite von 10 mm
auf 20 cm dickem Fundament herstellen.
Den Fundamentbeton als Rückenstütze
mit einer Breite von 15 cm hochziehen. Oberkante
nach Dicke der angenzenden Flächenbefestigung.
Fundamentbeton C25/30.
Tiefbord Größe 6, Breite 140 mm, Höhe 200 mm,
Fundament aus Drainbeton,
Gerader Stein,
Fugen mit Fertigzementmörtel verfüllen,
Druckfestigkeit fck,cube des Mörtels min. 50 MPa,
Zement Art CEM I, max. w/z 0,50,
frost-/tausalzbeständig, Ausbreitmaßklasse F3.
Menge: 80,000 m
Orte: 1

**1.9.106 Anpassung von Bordst. herstellen**
StL-Nr. 17913421020204
Anpassung von Bordsteinen
herstellen.
Naturstein, Form B
Größe mm x mm '140x280'

Schnitt auf Gehrung
für Eckausbildung von Borden.
Menge: 20,000 St
Orte: 1

**1.9.107 Zul. zur vorh. Pos. für Anarbeiten an Lampenfundamente**
Zulage zur vorherigen Position Granitgroßpflaster-Zeilen,
-rinnen, -mulden und Borde herstellen, für das Anarbeiten an Lampenfundamente. Abgerechnet wird pro Lampenfundament.
Menge: 18,000 St.
Orte: 1

**1.9.108 Dehnungsfugen im Fundament von Streifen, Rinnen, Borden herstellen**
StL-Nr. 1791380201
Dehnungsfugen im Fundament von
Streifen, Rinnen und Borden unter
Verwendung von Kunststoffhartschaumplatten 10 mm dick herstellen.
Fuge unter Streifen.
Menge: 152,000 St
Orte: 1

**1.9.109 Dehnungsfugen im Fundament von Streifen, Rinnen, Borden herstellen**
StL-Nr. 1791380203
Dehnungsfugen im Fundament von
Streifen, Rinnen und Borden unter
Verwendung von Kunststoffhartschaumplatten 10 mm dick herstellen.
Fuge unter Borden.
Menge: 47,000 St
Orte: 1

**1.9.110 Dehnungsfugen in Streifen und Rinnen herstellen**
StL-Nr. 179138040103
Dehnungsfugen in Streifen und Rinnen herstellen.
Fugenbreite 10 mm, Fugentiefe mm '50'

Streifen-/Rinnenbreite cm '16'

Fuge in Streifen
mit Unterfüllung aus Kunststoffhartschaumplatten und elastischer Fugenmasse verfüllen.
Menge: 152,000 St
Orte: 1

**1.9.111 Dehnungsfuge in Borden herstellen**
StL-Nr. 179138050101
Dehnungsfuge in Borden herstellen.
Fugenbreite 10 mm,
Fugentiefe mm '50'

Fuge in Naturbordstein
Form 'B'

mit Unterfüllung aus Kunststoffhartschaumplatten und elastischer Fugenmasse verfüllen.
Menge: 47,000 St
Orte: 1

**1.9.112 Flächenbef. aus Nat.-stein herst.**
StL-Nr. 1890810203050101
Flächenbefestigung aus Naturpflastersteinen
in unregelmäßigem Verband, eingebettet in
einem 15 cm dicken Pflasterbett, ebenflächig und
profilgemäß mit maximal 5 cm breiten Fugen
herstellen.
Steine 'bruchrauh, mit weitgehend kubischer Form,
Steinkantenlänge von 10 bis 30 cm.'

auf 'Böschungen, Gräben, Ausleitungen alle 30 m in Gräben und für Umpflasterungen von Durchlässen, in verschieden Einzelflächen'

auf Pflasterbett aus Beton C 12/15,
Ausbreitmaßklasse F1,
verfugen mit Fertigzementmörtel,
Druckfestigkeit fck,cube des Mörtels min. 25 N/mm2,
Zement Art CEM I, max. w/z 0,50,
frost-/tausalzbeständig, Ausbreitmaßklasse F5.
Menge: 6,000 m2
Orte: 1

**1.9.113 Flächenbefest. aus Rasengitterst. herstellen**
StL-Nr. 1791320605010203
Flächenbefestigung aus Rasengittersteinen
auf vorhandener Tragschicht herstellen.
Bettungsdicke 3 bis 5 cm,
Nennmaße mm/mm/mm '400/600/100'

Das Trennen von Rasengittersteinen wird
gesondert vergütet.
Steinform 'rechteckig'

Einbaubereich 'im Bankettbereich'

Gittersteine aus Beton,
auf Plattenbett aus 'Fundamentbeton C25/30, d= 20-25 cm'

Aussparungen 'mit Fugenzementmörtel verfüllen.'
Menge: 110,000 m2
Orte: 1

#### Abschnitt 1.10 Beschilderung

**1.10.114 Bodenhülse lief.**
StL-Nr. 169294100101
Bodenhülse liefern.
Lieferort 'Baustelle'

Innendurchmesser 60 mm,
aus Stahl, feuerverzinkt, mit Schnellverriegelung,
ohne Abdeckkappe, mit Dichtungsring.
Menge: 1,000 St
Orte: 1

**1.10.115 Rohrpf. liefern**
StL-Nr. 16929409010103
Rohrpfosten mit Abschlusskappe  mit Erdanker
oder geschlitzt für Bodenhülse liefern.
Lieferort 'Baustelle'

geschlitzt für Bodenhülse,
Rohr aus Stahl, D = 60 mm, Wanddicke 2,0 mm,
Pfostenlänge 3000 mm.
Menge: 1,000 St
Orte: 1

**1.10.116 Bodenhülse vers.**
Bodenhülse versetzen.
Einbauort Baustelle
Innendurchmesser 60 mm,
aus Stahl, feuerverzinkt, mit Schnellverriegelung,
ohne Abdeckkappe, mit Dichtungsring.
Menge: 1,000 St

**1.10.117 Schild nach VzKat liefern**
StL-Nr. 1692940101020102
Schild aus Aluminium  mit Zeichen nach VzKat liefern,
Lieferort 'Baustelle'

Nummer des Zeichens nach VzKat 'verschiedene'

Größe '2'

Zeichen mit retroreflektierender Folie, RA 2,
Aufbau 'B'

Blechdicke 2 mm,
mit Lochung.
Menge: 1,000 St
Orte: 1

**1.10.118 R-Pf.i.Fund.setz.**
StL-Nr. 169292030102
Rohrpfosten oder Rohrrahmen  mit Abschlusskappe
in bestehendes Fundament mit Bodenhülse
oder in Fertigteilfundament setzen.
Rohrpfosten aus Stahl D = 60 mm,
Wanddicke 2,0 mm,
Pfostenlänge über 2000 mm bis 3000 mm.
Menge: 1,000 St
Orte: 1

**1.10.119 Schild anbringen**
StL-Nr. 1692920101010101
Schild an Aufstellvorrichtung anbringen.
Nummer des Zeichens nach VzKat 'verschiedene'

bzw. Sonderschild 'keine'

Schildgröße/Abmessungen mm 'bis 1 m2'

an Rohrpfosten,
Blechdicke 2 mm,
Einseitiges Zeichen,
Befestigungsmaterial des AN.
Menge: 1,000 St
Orte: 1

#### Abschnitt 1.11 Sonstige Arbeiten

**1.11.120 Erstellung von Bestandsunterlagen**
*** Pauschalposition
Erstellung von Bestandsunterlagen nach Fertigstellung der Maßnahme. Je nach Gewerk sind dafür Lagepläne, Quer- schnitte, Längsschnitte und Entwässerungspläne sowie
Detailpläne zu erstellen, im Koordinatenreferenzsystem und im Höhenbezugssystem (wie in den Ausführungsplänen angegeben).

Die Bestandsunterlagen sind spätestens mit der Schluss- rechnung dem AG zu übergeben.

Die erforderlichen Vermessungsleistungen sind in die Position
einzurechnen.

Die Erstellung der Bestandsunterlagen für Bauwerke nach ZTV-ING wird gesondert vergütet.

Alle Bestandsunterlagen müssen beinhalten:
- Projektbezeichnung
- Bezeichnung der Unterlage
- Datum der Herstellung der Bauleistung
- Datum der Herstellung der Unterlage
- Lokalisierung gemäß "Anweisung Straßendatenbank" (ASB)
- Teil "Netz" (Stationierung)
- Ersteller der Abrechnungsunterlagen
- Maßstab

Die Unterlagen sind entsprechend der RE (Richtlinien zum
Planungsprozess und für die einheitliche Gestaltung von Entwurfsunterlagen im Straßenbau), Abschnitt 7 (Muster für
Pläne des Feststellungsentwurfs), in der zum Zeitpunkt der
Erstellung der Unterlagen gültigen Form zu erstellen.
Die Musterpläne können beim  AG eingesehen werden.
Lagepläne und Längsschnitte müssen im Maßstab 1:500 bzw.
1:5000/500 erstellt werden.
Querschnitte im Maßstab 1:50. Querschnitte sind alle 25 m zu
erstellen. Entwässerungslängsschnitte sind im Maßstab 1:1000/100 zu erstellen.

Die digitale Flurkarte mit Darstellung der Grundstücke, Gebäude, etc. wird durch den AG im Format dwg oder dxf in einer Vorlagedatei zur Verfügung gestellt. Die in der Zeichnung
vorgegebene Layerstruktur für die einzelnen Bestandteile ist zu
verwenden.
Die Stationierung der Straße entspricht den tatsächlichen Längen. Die Achse mit Stationierung ist in der durch den AG zur Verfügung gestellten Vorlagendatei enthalten und muss verwendet werden.

Die Unterlagen sind durch den AN dreifach in Papierform sowie
zweifach auf Datenträger in den Formaten pdf, dxf oder dwg zu übergeben.
Menge: 1,000 psch
Orte: 1

#### Abschnitt 1.12 Stundenlohnarbeiten

**1.12.121 Spezialbaufacharbeiter**
Menge: 10,000 h
Orte: 1

**1.12.122 Rüttelverdichter bis 2000 kg**
Rüttelverdichter bis 2000 kg
Verdichtungsgewicht, ohne Bedienung
Menge: 5,000 h
Orte: 1

**1.12.123 Kompressor mit Bohr - oder Abbauhammer**
Kompressor mit Bohr - oder Abbauhammer
ohne Bedienung
Menge: 5,000 h
Orte: 1

**1.12.124 Unterwasserpumpe**
Unterwasserpumpe mit ca. '10' l/s
 Förderleistung,
ohne Bedienung
Menge: 10,000 h
Orte: 1

**1.12.125 Lkw-Kipper mit Fahrer**
Lkw-Kipper ca. '15' t Nutzlast

mit Fahrer
Menge: 10,000 h
Orte: 1

**1.12.126 Bagger mit Fahrer**
Bagger mit einem Löffelinhalt von
ca. '0,8' m3
mit Fahrer
Menge: 10,000 h
Orte: 1

**1.12.127 Frontlader mit Fahrer**
Frontlader mit ca. '50' KW - Leistung
 mit Fahrer
Menge: 10,000 h
Orte: 1

### Bereich 2 Teil 2 - Kanalbauarbeiten

#### Abschnitt 2.1 Baustelleneinrichtung, Verkehrssicherung

**2.1.128 Einrichten und Räumen der Baustelle**
*** Pauschalposition
Einrichten und Räumen der Baustelle für sämtliche in der Leistungsbeschreibung aufgeführten Leistungen des AN.  Eingeschlossen sind die für die Durchführung der vertraglichen Leistungen erforderlichen Baustraßen,
Lager- und Arbeitsplätze innerhalb des Baufeldes.
Vom AN ist innerhalb von 2 Wochen nach Auftragserteilung ein Baustelleneinrichtungsplan vorzulegen.

Geländeflächen, auf denen sich die Baustelleneinrichtungen befunden haben, sind dem früheren Zustand entsprechend wiederherzustellen.

Befestigungen der Baustraßen, Lager- und Arbeitsplätze  sind zu beseitigen. Vergütung je zur Hälfte nach erfolgter Einrichtung der Baustelle und nach erfolgter Wiederher- stellung des ursprünglichen Zustandes.
Menge: 1,000 psch
- 0,530, Orte: 2
- 0,470, Orte: 3

**2.1.129 Baustelleneinrichtung vorhalten**
*** Pauschalposition
Baustelleneinrichtung vorhalten für Leistungen des AN. Eingeschlossen sind die für die vertraglichen Leistungen erforderlichen Baustraßen, Lager- und Arbeitsplätze. Vergütung in Teilbeträgen entsprechend der erbrachten Leistung.
Menge: 1,000 psch
- 0,530, Orte: 2
- 0,470, Orte: 3

**2.1.130 Baureinigung der Verkehrsflächen**
*** Pauschalposition
Während der gesamten Bauzeit ist die Baustelle im Bereich öffentlicher Verkehrsflächen, bei Bedarf mehrmals täglich,
von Verunreinigungen durch Erdreich, Steine usw. mittels Kehrmaschine zu säubern.
Menge: 1,000 psch
- 0,530, Orte: 2
- 0,470, Orte: 3

**2.1.131 Schutzzaun versetzbar Kunststoff H 1m aufstellen räumen**
Schutzzaun, versetzbar, auf befestigtem Untergrund, ohne Befestigung im Untergrund, als Absperrschranke gemäß Technischer Lieferbedingungen (TL Absperrschranken), aus Kunststoff, mit Standfüßen, Zaunoberkante über Oberfläche Gelände 1 m, aufstellen und räumen.
Vorhaltedauer: für die gesamte vertragliche Bauzeit
Ausführung nur auf besondere Anordnung des AG.
Der mehrmalige Abbau und Wiederaufbau für die Bauarbeiten
des  AN ist in dieser Position enthalten.
Menge: 120,000 m
- 100,000, Orte: 3
- 20,000, Orte: 2

**2.1.132 Baugrubenabdeckung Brückenkl.60**
Baugrubenabdeckung, Brückenklasse 60, für öffentlichen Verkehr herstellen, für die Dauer der vertraglichen Aus- führungsfrist vorhalten und beseitigen. Vollabdeckung in Querrichtung der Baugrube, Brückenklasse 60, DIN 1072,  Baugrubenbreite bis 3,00 m,
Nutzbreite über 2,00 m bis 3,00 m,
Schrammborde und Leitplanken nach Wahl des AN. Abrechnung nach in Brückenachse zwischen den Auflagern gemessener Länge  x  (Rohrgrabenbreite + 2 x 0,50 m (Auflager)).
Menge: 200,000 m2
- 170,000, Orte: 3
- 30,000, Orte: 2

**2.1.133 Instandhaltung der Verkehrsflächen**
*** Pauschalposition
Laufende verkehrssichere Instandhaltung der Verkehrs- flächen im gesamten Baubereich (auch für zwischenzeitlich benützte Behelfsfahrspuren). Vergütung in Teilbeträgen entsprechend der erbrachten Leistung.
Menge: 1,000 psch
- 0,530, Orte: 2
- 0,470, Orte: 3

**2.1.134 Verkehrssicherung v. längerer Dauer, Vollsperrung**
*** Pauschalposition
Verkehrssicherung für Arbeitsstellen von längerer
Dauer herstellen, vorhalten, ggf. mehrmalig umbauen, warten,  betreiben und abbauen. Baustellenmarkierung, transportable
Lichtsignalanlage, bauliche Leitelemente, transportable
Schutzeinrichtungen und die Kontrolle gem. ZTV-SA für
die gesamte Arbeitsstellensicherung werden nicht gesondert
vergütet. Die Verkehrszeichen nach Verkehrszeichenplan
bzw. Regelplan gehören zum Leistungsumfang.
Das berührungslose außer Kraft setzen und das in Kraft
setzen der vorhandenen Verkehrsschilder gehört zum
Leistungsumfang.
Betroffene Verkehrsschilder und Art der Außerkraftsetzung nach Unterlagen des AG.
60 v.H. der Pauschale werden nach betriebsfertigem
Herstellen, der Rest nach Abbau bezahlt.
Das Material bleibt Eigentum des AN.
Verkehrssicherung an Arbeitsstelle,
nach RSA 21, Regelplan Nr BI/15, inkl. aller anfallenden Gebühren für die verkehrsrechtliche Anordnung,
Sperrung der Straße Am Hopfengarten, nach Vorgaben der Verkehrsbehörde, einschl. Schilderlieferung, Querabsperrung im Bereich der Arbeitsstelle druch Absperrschrankengitter
mit mind. 5 einseitigen roten Warnleuchten.
Länge der Verkehrsführung: bis 120 m
Vorübergehende Sicherungsmaßnahmen durchführen, Einrichtung und Abbau tags.
Menge: 1,000 psch
- 0,530, Orte: 2
- 0,470, Orte: 3

**2.1.135 Absperrung herstellen**
StL-Nr. 18901214010102
Absperrung herstellen.
Absperrgerät oder Warneinrichtung aufstellen und
beseitigen, für die Bauzeit vorhalten, warten und
betreiben.
Verkehrszeichen mit retroreflektierender Folie,
Retroreflexions-Klasse 2.
Leitbake (Warnbake), Zeichen 605 - '10 und 20'

mit 1 Richtstrahler einseitig, gelbes Dauerlicht
Energieversorgung 'nach Wahl des AN. Zusätzliche, ergänzende Schilder zum Umleitungsplan, bzw. zu den
Regelplänen. Die Aufstellung und der damit einhergehende
Vergütungsanspruch entsteht erst durch Beauftragung des
AG, der Verkehrsbehörde oder der Polizei.'
Menge: 4,000 St
Orte: 3

**2.1.136 Beschilderung herstellen**
StL-Nr. 1890120901010501
Beschilderung herstellen und abbauen,
für die Bauzeit vorhalten und warten.
Aufstellvorrichtung nach statischen Erfordernissen.
Verkehrsschilder mit retroreflektierender Folie,
Retroreflexions-Klasse 2.
Abgerechnet wird nach Anzahl der Aufstellvorrichtungen.
Das Material bleibt Eigentum des AN.
Ronden, Dreiecke, Quadrate, Rechtecke VZ-Nr ',
als zusätzliche, ergänzende Schilder zu den Regelplänen bzw. als Umleitungsbeschilderung. Die Aufstellung und der damit einhergehende Vergütungsanspruch entsteht erst durch Beauftragung des AG, der Verkehrsbehörde oder der Polizei.'

Größe 2
1 Verkehrsschild
Aufstellvorrichtung mit Ständer aufstellen.
Aufstellhöhe 2,2 m.
Menge: 2,000 St
Orte: 3

#### Abschnitt 2.2 Oberbodenarbeiten

*Hinweis: Vorbemerkung Baufeld*
Vorbemerkung

Die Baufeldbreite ist auf das notwendige Maß zu beschränken.

Für Kabel und Hausanschlüsse maximal 4,0 m breit für alle Aushubtiefen.

Für Erdarbeiten im Rohrleitungsbau und für Kleinbauwerke bei Wasserver- sorgungs- und Abwasseranlagen gilt:

Auf freien Strecken (außerhalb der Bebauung) wird bei Anlage von Rohrgräben folgende Baufeldbreite zugestanden, wenn die örtlichen Verhältnisse
dies zulassen und in der Leistungsbeschreibung bzw. im Lageplan keine
andere Breite vorgesehen ist:

Nennweite: Aushubtiefe bis 3,0 mAushubtiefe 3,01 - 5,00 m
≥
 DN 200  14,0 m  16,0 m
≥
 DN 400  16,0 m  18,0 m
≥
 DN 800  18,0 m  20,0 m
< DN 120020,0 m  22,0 m

Für Erdarbeiten im Rohrleitungsbau und für Kleinbauwerke bei Wasserver- sorgungs- und Abwasseranlagen, mit nachfolgenden Straßenbauarbeiten
(z.B. bei Erschließungen) wird nur die benötigte Baufeldfeldbreite des da- rüberliegenden Straßenbaues vergütet.

**2.2.137 Oberboden abtragen, seitl. lagern (Mieten)**
Oberboden nach DIN 18300
'Homogenbereich O'

abtragen, nach Angabe des AG und in Mieten aufgesetzt seitlich lagern, ggf. laden,  fördern, Förderweg
'innerhalb der Baustelle'
. Abtragsdicke i.M.
'25' cm, Mengenermittlung nach Aufmaß an der Entnahmestelle.
 Oberbodenabtrag von Grünflächen wie z.B. Wiesen, Äckern und dgl.
Menge: 80,000 m3
- 40,000, Orte: 3
- 40,000, Orte: 2

**2.2.138 Oberboden seitl. gel. (Mieten), wieder andecken**
Gelagerten Oberboden (in Mieten aufgesetzt, gelagert), nach DIN 18300
'Homogenbereich O' ggf. laden, fördern, und profilgerecht bzw. nach Angabe des AG auf allen Flächen andecken. Förderweg
'innerhalb der Baustelle'
. Mengenermittlung nach Aufmaß an der Auftragstelle. Auftragsdicke i. M.
'25' cm.

Oberboden von Grünflächen wie z.B. Wiesen, Äckern und dgl.
Menge: 80,000 m3
- 40,000, Orte: 3
- 40,000, Orte: 2

**2.2.139 Zulage zu Oberbodenabtrag im Bereich Bodendenkmäler**
Zulage zur vorherigen Position Oberboden abtragen, wenn der
Abtrag mit Bagger und Humusschaufel im Beisein eines Mitarbeiters des Landesamtes für Denkmalpflege aufgeführt wird.
Eine Leistungsminderung beim Humusabtrag ist einzurechen.
Menge: 80,000 m3
- 40,000, Orte: 2
- 40,000, Orte: 3

#### Abschnitt 2.3 Rohrleitungen sichern und ausbauen

*Hinweis: Vorbemerkung Rohrleitung sichern*
Vorbemerkung

Mit den Positionen des Abschnittes "Rohrleitungen sichern" ist die Erschwernis
bei der Rohrverlegung und den Verbauarbeiten für die Unterquerung bestehender Leitungen (längs- und querlaufend) abgegolten, sofern keine gesonderten Positionen vorhanden sind.

**2.3.140 Suchgraben herstellen**
Suchgraben herstellen,
Boden für Suchgraben ausheben zum Aufsuchen und Freilegen
von Hindernissen ab Geländeoberfläche einschl. Verbau nach DIN 18303, Aushub seitlich lagern, verfüllen und verdichten,
'Homogenbereich B1, B2 und B3' als Grundpreis.

Anmerkung:
Verdrängter Boden wird Eigentum des AN und ist zu beseitigen. Mit dieser Pos. ist auch der Handschacht abgegolten.
Suchgraben wird nur bei gesonderter Anordnung des AG anerkannt und nach Aufmaß anerkannt.
Menge: 40,000 m3
- 20,000, Orte: 3
- 20,000, Orte: 2

**2.3.141 Kabel sichern**
Kabel sichern
Kabel erdverlegt, in Betrieb, Kabelaußendurchmesser bis
70 mm sichern, abgerechnet wird in der Achse der jeweiligen Leitung. Verlauf der Leitung längs und quer.
Ausführung einschl. Wiederherstellung von Auflagern, Schutzschichten, Abdeckungen und Trassenwarnbändern.
Menge: 25,000 m
- 10,000, Orte: 3
- 15,000, Orte: 2

**2.3.142 Kabel in Schutzrohr sichern**
Kabel in Schutzrohr sichern
Kabel in Schutzrohren verlegt, in Betrieb, Kabelkanal bis
DN 150 und in Kabelbündeln sichern, abgerechnet wird in der Achse der jeweiligen Leitung.
Verlauf der Leitung längs und quer.
Ausführung einschl. Wiederherstellung von Auflagern, Schutzschichten und Abdeckungen sowie Verlegung der Schutzrohre und Trassenwarnbändern.
Menge: 25,000 m
- 10,000, Orte: 3
- 15,000, Orte: 2

**2.3.143 Rohrleitung sichern**
Rohrleitungen sichern, bis DN '80-150'

Ent- und Versorgungsleitungen in Betrieb sichern,
abgerechnet wird in der Achse der jeweiligen Leitung.
Verlauf der Leitung längs und quer.
Ausführung einschl. Wiederherstellen von Auflagern,
Schutzschichten und Trassenwarnbändern.
Menge: 5,000 m
Orte: 2

**2.3.144 Abbr. Entwässerungsleitung in Betrieb DN '800'**
Abbrechen von
'Entwässerungsleitungen' DN
'800' aus
'SB' einschl. Betonauflager bzw. -umhüllung ausbauen, in Betrieb, die angeschlossenen Hausanschlüsse und Sinkkästen sind während der Bauzeit umzuleiten. Der hierfür anfallende Aufwand ist pauschal in den Einheitspreis einzurechnen, einschl. aller Nebenleistungen. Die Vergütung des Rohrgrabenaushubes nach ZTV bleibt unverändert. Einschl. Materialentsorgung durch den AN und erforderl. Trennschnitte.
Menge: 8,000 m
Orte: 2

#### Abschnitt 2.4 Rohrgrabenaushub

*Hinweis: Vorbemerkung Abrechnungsbreiten, -tiefen, -längen*
Vorbemerkung

Die Abrechnungsbreiten und -tiefen gelten auch im Bereich der Schächte,
der Arbeitsraum für Rohrverbindungen und Kabelmuffen. Über die Ab- rechnungsbreiten hinausgehender Aushub gehört zum Leistungsumfang und
wird nicht gesondert vergütet.

Am planmäßigen Ende einer Anschlussleitung wird ein Zuschlag von 0,5 m gewährt.

Für Rohrgräben von Anschlussleitungen ist die Abrechnungslänge die tatsächliche Länge der Rohrleitung. Die Abrechnungslänge der Rohrleitung ist von diesen Regelungen nicht betroffen. Ergänzend gilt folgendes:

- Zweigt die Rohrleitung außerhalb von Schächten von neu herzustellenden Leitungen, deren Leitungsgraben noch nicht verfüllt ist, ab, wird von der Achse
Hauptrohr gemessen.

- Zweigt die Rohrleitung außerhalb von Schächten von neu herzustellenden Leitungen, deren Leitungsgraben bereits verfüllt ist, ab, wird zur Herstellung des Anschlusses der Abrechnungslänge 1,00 m unabhängig vom Durchmesser des Hauptrohres zugeschlagen, sofern die Verfüllung vom AG veranlasst ist.

- Zweigt die Rohrleitung außerhalb von Schächten von bestehenden Leitungen ab, wird zur Herstellung des Anschlusses der Abrechnungslänge 1,00 m unabhängig vom Durchmesser des Hauptrohres zugeschlagen.

- Beginnt die Rohrleitung an einem neu herzustellenden Straßenablauf, wird der Abrechnungslänge der Außendurchmesser des Straßenablaufs zugeschlagen.

- Beginnt oder endet die Rohrleitung an einem bestehenden Schacht, wird der
Abrechnungslänge 0,50 m zugeschlagen.

- Endet die Rohrleitung an einem Haus oder sonstigen nicht zum Rohrleitungs- graben zählenden baulichen Anlagen, so wird bis Außenkante der Einführung gemessen.

- Beginnt oder endet die Rohrleitung an einer bestehenden Anschlussleitung
(Hausanschluss- oder Straßenablaufleitung), so wird der Aushublänge 1,00 m
zugeschlagen.

**2.4.145 Rohrgrabenaushub mit Verbau, seitl. lag. nicht mögl.**
Rohrgrabenaushub mit Verbau von 0 -
'3,00' m Tiefe,
Boden der Gräben für Rohrleitungen profilgerecht ausheben,
'ab Geländeoberfläche (Felder, Wiesen), im Fahrbahnbereich Am Hopfengarten, Planstr. A und B, Fußweg (Baugebiet) ab UK neuer Frostschutzschicht, bis Rohrgrabensohle'
, einschl. Verbau nach DIN 18303,
'Aushub seitlich lagern nicht möglich.'

Aushubmaterial laden, fördern, auf Zwischenlagerplatz AG innerhalb der Baustelle lagern und wieder anfahren für Einbau im Rohrgraben.
Einschl. Verfüllen und Verdichten, Bodenverdrängung nach örtl. Verhältnissen.
'Homogenbereich B1, B2 und B3' als Grundpreis.
Abrechnung nach DIN 18300 Abschnitt 5.2.2 (Rohrgrabenbreiten für Abwasserleitungen nach DIN EN 1610 und für Wasserversorgungsleitungen bzw. sonstige Gräben nach DIN 4124).
Menge: 1140,000 m3
- 990,000, Orte: 3
- 440,000, Orte: 2
- 40,000, Orte: 2
- -330,000, Orte: 2

**2.4.146 Rohrgrabenaushub ohne Verbau, seitl. lag. nicht mögl.**
Rohrgrabenaushub ohne Verbau von 0 -
'1,25' m Tiefe,
Boden der Gräben für Rohrleitungen profilgerecht ausheben,
'ab Geländeoberfläche (Felder, Wiesen), im Fahrbahnbereich Am Hopfengarten, Planstr. A und B, Fußweg (Baugebiet) ab UK neuer Frostschutzschicht, bis Rohrgrabensohle'
,
'Aushub seitlich lagern nicht möglich.'

Aushubmaterial laden, fördern, auf Zwischenlagerplatz AG innerhalb der Baustelle lagern und wieder anfahren für Einbau im Rohrgraben.
Einschl. Verfüllen und Verdichten, Bodenverdrängung nach örtl. Verhältnissen.
'Homogenbereich B1, B2 und B3' als Grundpreis.
Abrechnung nach DIN 18300 Abschnitt 5.2.2 (Rohrgrabenbreiten für Abwasserleitungen nach DIN EN 1610 und für Wasserversorgungsleitungen bzw. sonstige Gräben nach DIN 4124).
Menge: 330,000 m3
Orte: 2

**2.4.147 Rohrgrabenaushub mit Verbau, seitl. lag. nicht mögl.**
Herstellen des Rohrgrabenaushubes für Anschlussleitungen,
generell in Handschacht (Maschinen dürfen zur Beihilfe verwendet werden).
Rohrgrabenaushub mit Verbau, Ausführung in allen Tiefen,
mittlere Aushubtiefe ca.
'2,00' m Tiefe.
Boden der Gräben für Rohrleitungen profilgerecht ausheben,
'ab Geländeoberfläche (Felder, Wiesen), im Fahrbahnbereich Am Hopfengarten, Planstr. A und B, Fußweg (Baugebiet) ab UK neuer Frostschutzschicht, bis Rohrgrabensohle'
, einschl. Verbau nach DIN 18303,
'Aushub seitlich lagern nicht möglich.'

Aushubmaterial laden, fördern, auf Zwischenlagerplatz AG innerhalb der Baustelle lagern und wiederanfahren für Einbau im Rohrgraben.
Einschl. Verfüllen und verdichten, Bodenverdrängung nach örtl. Verhältnissen.
'Homogenbereich B1, B2 und B3' als Grundpreis.
Abrechnung nach DIN 18300 Abschnitt 5.2.2 (Rohrgrabenbreiten für Abwasserleitungen nach DIN EN 1610 und für Wasserversorgungsleitungen bzw. sonstige Gräben nach DIN 4124).
Menge: 260,000 m3
Orte: 8

**2.4.148 Rohrgrabenaushub ohne Verbau, seitl. lag. nicht mögl.**
Herstellen des Rohrgrabenaushubes für Anschlussleitungen,
generell in Handschacht (Maschinen dürfen zur Beihilfe verwendet werden).
Rohrgrabenaushub ohne Verbau von 0 -
'1,25' m Tiefe,
Boden der Gräben für Rohrleitungen profilgerecht ausheben,
'ab Geländeoberfläche (Felder, Wiesen), im Fahrbahnbereich Am Hopfengarten, Planstr. A und B, Fußweg (Baugebiet) ab UK neuer Frostschutzschicht, bis Rohrgrabensohle'

Aushubmaterial laden, fördern, auf Zwischenlagerplatz AG innerhalb der Baustelle lagern und wiederanfahren für Einbau im Rohrgraben.
Einschl. Verfüllen und Verdichten, Bodenverdrängung nach örtl. Verhältnissen.
'Homogenbereich B1, B2 und B3' als Grundpreis.
Abrechnung nach DIN 18300 Abschnitt 5.2.2 (Rohrgrabenbreiten für Abwasserleitungen nach DIN EN 1610 und für Wasserversorgungsleitungen bzw. sonstige Gräben nach DIN 4124).
Menge: 220,000 m3
Orte: 6

**2.4.149 Zulage Handschacht**
Zulage Handschacht 0 -
'3,00' m
Zulage zur Position Rohrgrabenaushub für Handaushub bis
'3,00' m Tiefe ab ursprünglichem Gelände. Handschacht wird nur bei besonderer Anordnung des AG anerkannt und nach Aufmaß abgerechnet.
Als Abrechnungslänge wird 1,0 m vor und nach dem Hindernis, gemessen ab Außenkante vergütet. Abrechnungstiefe ist
die Tiefe bis UK Rohrgraben.
Wenn nichts anderes vereinbart ist, sind damit auch Erschwernisse und zusätzliche Leistungen für die Sicherung,
den Schutz und gegebenenfalls die Instandsetzung des
Hindernisses abgegolten.
Menge: 80,000 m3
- 40,000, Orte: 3
- 40,000, Orte: 2

**2.4.150 Zulage Bauschutt**
Zulage zur Position Rohrgrabenaushub für Abbruch und gesonderte Lagerung auf Haufwerk in Seitenablagerung
des
'AN' von Betonresten, Mauerwerk, Ziegel, Bruchsteine, Bauschutt
'usw.'
Menge: 20,000 m3
- 10,000, Orte: 3
- 10,000, Orte: 2

**2.4.151 Betonabbruch in Kleinmengen**
Betonabbruch für Sockel, Fundamente etc. in Handarbeit, in Kleinmengen, Einzelgröße unter 1,00 m3. Einschl. Materialentsorgung durch den AN und Deponiegebühr.
Menge: 1,000 m3
Orte: 3

#### Abschnitt 2.5 Aushub auf Kippe, Beprobung und Entsorgung

*Hinweis: Vorbemerkung Rohrgrabenaushub*
Vorbemerkung

Rohrgrabenaushub incl. Abfuhr auf
'AG' Zwischenlager. Folgende Leistungen sind einzurechnen, sofern im Leistungsverzeichnis nichts anderes angegeben ist.

Boden Homogenbereich
'B1, B2 und B3' lösen, laden, und auf ein
'AG' Zwischenlager abfahren. Der Rohrgrabenaushub geht in das Eigentum des AN über. Bauschuttanteile bis 10% sind einzurechnen. Die Entsorgung des Materials einschl. Deponiekosten ist einzurechnen.

Die Zwischenlagerung des Aushubmaterials ist getrennt nach Belastungsgrad - (Größe der Miete bis 500 m3) auf einer vom AN zu befestigten Lagerfläche in meßbaren Mieten zu lagern und vor Wasserzutritt schützen.
Einzurechnen ist das Einrichten, Vorhalten und Räumen der Zwischenlagerfläche, der Transport zur Zwischenlagerfläche und das Abladen sowie das Anlegen der Mieten.
Die einzelnen Mieten sind sichtbar voneinander zu trennen.
Die Mieten sind zu bezeichnen.
Der Aufwand für die Probenahme - Bereitstellung eines Baggers (Kalkulations- aufwand 1 Stunde mit Bedienung pro Haufwerk mit 500 m3) ist einzurechnen.

Der Mehraufwand für Aushubmaterial mit einer Belastung größer als
'Z1.0' und einem Bauschuttanteile > 10 % wird gesondert gegen Nachweis vergütet. Die ordnungs- gemäße Entsorgung durch zugelassene Entsorgungsbetriebe ist nachzuweisen. Eine Vergütung erfolgt nur gegen die Vorlage von Gewichts- und  Entsorgungs- nachweisen.

Die Beprobung wird durch den AG veranlasst, soweit nichts anderes in den LV-
Positionen beschrieben ist. Das Analyseergebnis liegt innerhalb von 3 Wochen vor. Die Vorhaltezeit der Mieten ist bis zum Erreichen der max. Mietengröße von 500 m3 und bis zum Vorliegen der Analyseergebnisse zu kalkulieren.

Der Mehraufwand für Aushubmaterial mit einer Belastung größer als
'Z1.0' wird gesondert gegen Nachweis vergütet. Die ordnungsgemäße Entsorgung durch zugelassene Entsorgungsbetriebe ist nachzuweisen. Eine Vergütung erfolgt nur gegen die Vorlage von Gewichts- und Entsorgungsnachweisen.

Alle Erschwernisse und Vorkehrungen im Umgang mit dem belasteten Material sind in diese Position mit einzurechnen. Die Abrechnung erfogt nach Wiegeschein.

Hinweis:
Das Aushubmaterial befindet sich bereits in Eigentum des Auftragnehmers! Das erneute laden vom Zwischenlager und abfahren zu den jeweiligen für die Belastung zugelassenen Entsorgungsbetrieben wird nicht gesondert vergütet.

**2.5.152 Beprobung für Verwertung und Entsorgung**
Stichprobenartige Beprobung von Bodenaushub,
Analysen und einer abfallrechtlichen Bewertung (nach Leitfaden,
EBV und DepV) des Materials zur Abschätzung für die Verwertung
und Entsorgung durchführen.
Pro Haufwerk (500 m3), sind jeweils 4 Beprobungen
durchzuführen. Abrechnung 1 Stück pro Haufwerk mit 4 Proben.
Menge: 6,000 St
- 3,000, Orte: 3
- 2,000, Orte: 2
- 1,000, Orte: 9

**2.5.153 Bodenaushub Z 0, laden, abfahren**
Bodenaushub mit Schadstoffbelastung Z 0 bis 10 % Bauschuttbeimengung von Zwischenlagerfläche laden und
auf eine vom AN zu wählende Deponie abfahren einschl. aller anfallenden Gebühren.
Alle Erschwernisse und Vorkehrungen im Umgang mit dem
belasteten Material sind in diese Position mit einzurechnen.
Die Abrechnung erfolgt nach Gewichts- und Entsorgungsnachweis.
Menge: 5390,000 t
- 2180,000, Orte: 3
- 1060,000, Orte: 2
- 1080,000, Orte: 9
- 580,000, Orte: 8
- 490,000, Orte: 6

#### Abschnitt 2.6 Offene Wasserhaltung

*Hinweis: Vorbemerkung Wasserhaltung*
Vorbemerkung

Bei allen Leistungen zur Wasserhaltung ist in den Einheitspreisen das Vorhalten enthalten.

Das Umsetzen der Pumpen sowie die Stromversorgung (Netz o. Generator) werden nicht gesondert vergütet.

**2.6.154 Pumpensumpf '1,00' m**
Pumpensumpf '1,00' m

Pumpensumpf  herstellen und beseitigen, innerhalb von Baugruben und Rohrgräben, Ausführung nach Wahl des AN, einschl. des erforderl. Erdaushubs und der Wiederverfüllung. Abteuftiefe bis
'1,00' m, anfallende Bodenmassen außerhalb der Baugrube zur Wiederverfüllung lagern.
Menge: 3,000 St.
Orte: 3

**2.6.155 Offene Wasserhalt.'40-80' m3/h**
Offene Wasserhaltung '40-80' m3/h

1.) Pumpe mit Elektromotor einbauen, das wiederholte Umsetzen, vorhalten u. ausbauen, für Pumpensümpfe.
Fördermenge: '40-80' m3/h.
 Geodätische Förderhöhe bis
'15,0' m. Rohrleitungen werden gesondert vergütet.

2.) Betrieb der vorbeschriebenen Pumpen (je Pumpensatz) mit Elektromotor, einschl. Überwachung und Wartung,
Fördermenge: '40-80' m3/h,
 Abrechnung Stück * Stunde (Std).

Anmerkung:
Die Position gilt ohne Änderung auch für den Einsatz von Pumpen mit Verbrennungsmotor.
Menge: 100,000 h
Orte: 3

**2.6.156 Rohrleitungen DN '150'**
Rohrleitungen DN '150'

Druckrohrleitung einbauen, vorhalten, überwachen, warten  und ausbauen, einschl. aller Armaturen, Form- und Passstücke. Einbau mit Anschluss an Wasserförderanlagen. Rohrleitung nach Wahl des AN.
Menge: 65,000 m
Orte: 3

**2.6.157 Sickerleitung DN '150'**
Sickerleitung DN '150'

Sickerleitung mit Anschluss an Pumpensumpf herstellen,  innerhalb von Baugruben, aus geschlitzten Kunststoff-
Filterrohren DN '150', einschl. des erf.
Erdaushubs und der Wiederverfüllung mit geeignetem Filterkies, Grabentiefe bis 0,30 m, Sohlenbreite bis 0,30 m. Filterummantelung dem anstehenden Boden angepasst. Anfallende Bodenmassen seitlich lagern.
Menge: 65,000 m
Orte: 3

**2.6.158 Sickerleitung verschließen**
Sickerleitung verschließen.
Verschluss der vorbeschriebenen Sickerleitung mit Tonpfropfen nach Abschluss der Wasserhaltungsarbeiten.
Menge: 3,000 St.
Orte: 3

**2.6.159 Flüssigboden**
Flüssigboden (z.B. Füma oder glw.), Körnung 4 mm, als Verfüllbaustoff liefern und in Rohrgräben, nach Angabe der Bauleitung einbauen, einschl. Schalung und nach Hersteller- angaben.
Anmerkung:
Schalung und Erdarbeiten (über den durchgehenden Rohr- graben hinaus) sind im EP enthalten.
Menge: 0,500 m3
Orte: 3

**2.6.160 Querriegel aus Ton liefern und einbauen**
Querriegel aus Ton liefern und einbauen, im Rohrgraben,
zur Abdichtung der Wasserhaltung. Nach Beendigung der
Arbeiten wieder rückbauen.
Menge: 1,000 m3
Orte: 3

**2.6.161 Wassermengenmessung '40-80' m3/h**
Wassermengenmessung '40-80' m3/h

Wassermengen-Messvorrichtung einbauen, vorhalten, betreiben, überwachen, warten, ausbauen und umsetzen nach Wahl  des AN.
Obergrenze
des Messbereichs '40-80' m3/h.
Menge: 1,000 St.
Orte: 3

**2.6.162 Absetzbecken '40-80' m3/h**
Absetzbecken '40-80'
m3/h
Absetzbecken zur Klärung des geförderten Wassers einbauen, vorhalten, betreiben, überwachen, warten, ausbauen und umsetzen nach Wahl
des AN. Für Fördermenge bis '80' m3/h.
Menge: 1,000 St.
Orte: 3

#### Abschnitt 2.7 Bettung und Deckung

*Hinweis: Vorbemerkung Bettung und Deckung*
Vorbemerkung

Alle Bettungs -, Deckungs- und Verfüllungspositionen werden als Zulagen zur Position Kabelgraben- bzw. Rohrgrabenaushub vergütet.

Bei Rohrbettungen und der Rohrumhüllung werden die Schächte, gemessen von Außenseite Schachtwand zu Außenseite Schachtwand, abgesetzt. Sonstige Unterbrechungen mit geringerer Länge als 1,0 m werden übermessen.

Bodenaustausch wird abgerechnet nach dem Abrechnungsverfahren des Rohrgrabenaushubes. Der durch Leitungen ab DN 250, Sand- und Betonbettung, Sandüberdeckung, Unterbau, Trag- und Deckschichten von Verkehrswegen und sonstigen Einbauten mit mehr als 1 m3 Rauminhalt verdrängte Boden wird dabei abgezogen.

Beim Mehraushub für Rohrbettungen werden Vertiefungen und Felsspalten nicht gesondert vergütet.

Werden besondere Maßnahmen zum Schutze des Rohrgrabens und der Rohrleitung notwendig, z.B. bei nicht tragfähiger Rohrgrabensohle, bei felsigem, steinigen Untergrund, bei besonders abzusichernden Rohrgrabenwänden, bei Hang- und Steilstrecken oder bei Leitungen, die durch Auftrieb bzw. durch Fließen von Grundwasser entlang der Rohrleitungen gefährdet sind, so ist der Auftraggeber unverzüglich zu verständigen. Die vereinbarten Maßnahmen sind in einer Niederschrift festzuhalten. Die Vergütung der Rohrbettung erfolgt nur auf Anordnung der Bauleitung.

**2.7.163 Bodentausch unter Leitungszone**
Bodentausch unter Leitungszone
Einbau von Füllmaterial für Auflager von Rohrleitungen (unter Leitungszone), profilgerecht einbauen, einschl. verdichten, mit vom AN zu liefernden Stoffen, die Lieferung wird gesondert vergütet. Schichtdicke über
'40' bis
'50' cm
Anmerkung:
Nach dieser Position wird der Einbau von Steinen, Schotter und dergl. abgerechnet. Auf Anordnung der Bauleitung.
Menge: 480,000 m3
- 260,000, Orte: 3
- 220,000, Orte: 2

**2.7.164 Leitungszone**
Leitungszone,
Einbau von Füllmaterial für Einbettung von Rohrleitungen, profilgerecht einbauen, einschl. verdichten, mit vom AN zu liefernden Stoffen, die Lieferung wird gesondert vergütet.
Für Abwasserleitungen nach DIN EN 1610 bzw. DWA-A 139 und für Wasserversorgungsleitungen nach DIN EN 805 bzw. DVGW Arbeitsblatt W 400-2.
Ab DN 250 ist die Menge der Rohrverdrängung von der Menge Leitungszone abzuziehen.
Menge: 810,000 m3
- 440,000, Orte: 3
- 370,000, Orte: 2
- -100,000, Orte: 3
- 100,000, Orte: 8
- -150,000, Orte: 2
- 150,000, Orte: 6

**2.7.165 Rohrauflager Beton**
Rohrauflager Beton nach DIN EN 206-1 und DIN 1045-2,
Druckfestigkeitsklasse
'C 16/20'
, Expositionsklasse
'X C2',
einschl. evtl. erforderl. Schalung.
Einbau von Füllmaterial für Auflager von Rohrleitungen für Abwasserleitungen nach DIN EN 1610 bzw. DWA-A 139 und für Wasserversorgungsleitungen nach DIN EN 805 bzw. DVGW Arbeitsblatt W 400-2. Profilgerecht einbauen, mit vom AN zu liefernden Stoffen, die Lieferung wird gesondert vergütet. Auflagerwinkel
'120' Grad.
Menge: 3,000 m3
Orte: 2

**2.7.166 Bodenaustausch**
Bodenaustausch
Bodeneinbau als Bodenaustausch, profilgerecht einbauen, einschl. verdichten, mit vom AN zu liefernden Stoffen, die Lieferung wird gesondert vergütet.
Schichtdicke nach Angabe.
Menge: 670,000 m3
- 590,000, Orte: 3
- 80,000, Orte: 2

**2.7.167 Geotextil verlegen**
Liefern und verlegen von Geotextil auf Polypropylen-Basis,
'200' g/m² als Filter- und Trennlage im Rohrgraben (Sohle und Wand, zur Umhüllung der Leitungszone, obere Abdeckung mind. 50 cm überlappend) nach DIN EN 1610 und nach Angabe des Herstellers.
Menge: 1200,000 m2
Orte: 2

#### Abschnitt 2.8 Liefern von Stoffen

**2.8.168 Nichtbindigen Boden liefern**
Nichtbindigen Boden liefern,
Liefern von Stoffen als nichtbindigen Boden.
Bodenaushub wird in der Aushubposition vergütet. Boden- Mengenermittlung nach Aufmaß in eingebautem Zustand unter
Zugrundelegung der Rohrgrabenregelbreiten.
Stoffe sind vom AN zu liefern. Der durch die gelieferten Stoffe ausgetauschte Boden wird Eigentum des AN und ist zu entfernen.
Menge: 670,000 m3
- 590,000, Orte: 3
- 80,000, Orte: 2

**2.8.169 Beton liefern**
Beton nach DIN EN 206-1und DIN 1045-2,
Druckfestigkeitsklasse
'C 16/20'
,
Expositionsklasse
'X C2',
liefern.
Liefern von Stoffen aus Beton.
Bodenaushub wird in der Aushubposition vergütet, Mengenermittlung nach Aufmaß in eingebautem Zustand und Statik unter Zugrundelegung der Rohrgrabenregelbreiten.
Stoffe sind vom AN zu liefern. Der durch die gelieferten Stoffe ausgetauschte Boden wird Eigentum des AN und ist zu entfernen.
Menge: 3,000 m3
Orte: 2

**2.8.170 Sand liefern**
Sand liefern,
Liefern von Stoffen aus Sand.
Bodenaushub wird in der Aushubposition vergütet. Mengenermittlung nach Aufmaß in eingebautem Zustand unter Zugrundelegung der Rohrgrabenregelbreiten.
Stoffe sind vom AN zu liefern. Der durch die gelieferten Stoffe ausgetauschte Boden wird Eigentum des AN und ist zu entfernen.
Menge: 250,000 m3
- 100,000, Orte: 8
- 150,000, Orte: 6

**2.8.171 Riesel liefern**
Riesel liefern,
Liefern von Stoffen aus Riesel (Körnung 8/16 mm).
Bodenaushub wird in der Aushubposition vergütet. Mengenermittlung nach Aufmaß in eingebautem Zustand unter Zugrundelegung der Rohrgrabenregelbreiten.
Stoffe sind vom AN zu liefern. Der durch die gelieferten Stoffe ausgetauschte Boden wird Eigentum des AN und ist zu entfernen.
Menge: 340,000 m3
Orte: 3

**2.8.172 Kies liefern**
Kies liefern,
Liefern von Stoffen aus Kies (max. Korndurchmesser 40 mm). Bodenaushub wird in der Aushubposition vergütet. Mengenermittlung nach Aufmaß in eingebautem Zustand unter
Zugrundelegung der Rohrgrabenregelbreiten.
Stoffe sind vom AN zu liefern. Der durch die gelieferten Stoffe ausgetauschte Boden wird Eigentum des AN und ist zu entfernen.
Menge: 20,000 m3
Orte: 2

**2.8.173 Kies 16/32 liefern**
Kies liefern,
Liefern von Stoffen aus Kies (Körnung 16/32 mm).
Bodenaushub wird in der Aushubposition vergütet. Mengenermittlung nach Aufmaß in eingebautem Zustand unter
Zugrundelegung der Rohrgrabenregelbreiten.
Stoffe sind vom AN zu liefern. Der durch die gelieferten Stoffe ausgetauschte Boden wird Eigentum des AN und ist zu entfernen.
Menge: 200,000 m3
Orte: 2

**2.8.174 Schotter liefern**
Schotter liefern,
Liefern von Stoffen aus Schotter.
Bodenaushub wird in der Aushubposition vergütet. Mengenermittlung nach Aufmaß in eingebautem Zustand unter Zugrundelegung der Rohrgrabenregelbreiten.
Stoffe sind vom AN zu liefern. Der durch die gelieferten Stoffe ausgetauschte Boden wird Eigentum des AN und ist zu entfernen.
Menge: 480,000 m3
- 260,000, Orte: 3
- 220,000, Orte: 2

#### Abschnitt 2.9 Betonarbeiten

**2.9.175 Füllbeton**
Füllbeton, Ortbeton der Auffüllung im Erdreich, aus Beton nach DIN EN 206-1 und DIN 1045-2,
Druckfestigkeitsklasse
'C 8/10'
, Expositionsklasse
'X 0'
, Dicke nach Angabe des AG.
Menge: 0,500 m3
Orte: 3

**2.9.176 Beton für Schächte, Fundamente**
Beton nach DIN EN 206-1 und DIN 1045-2, Druckfestigkeitsklasse
'C 25/30'
,
Expositionsklasse
'XC 4, XF 2, XA 1'

für Schächte, Fundamente, Gartensockel, Umbauarbeiten an best. Schächten und dgl. einschließlich Schalung,  in  unterschiedlichen Einbaustärken.
Menge: 0,500 m3
Orte: 3

#### Abschnitt 2.10 Prüfungen

**2.10.177 Kontrollprüfung mit leichter Rammsonde DIN 4094**
Kontrollprüfung mit leichter Rammsonde DIN 4094,
Kontrollprüfung gem. ZTVT-Stb 95, Endtiefe OK Rohrum- hüllung auf besondere Anordnung des AG für Verdichtungs- grad des Rohrgrabens.
Menge: 18,000 St.
- 15,000, Orte: 3
- 3,000, Orte: 2

**2.10.178 Plattendruckversuche**
Plattendruckversuch:
Plattendruckversuche nach DIN 18134 durchführen.
Die Versuche dürfen nur zusammen mit der Bauleitung  durchgeführt werden! Die Messprotokolle sind in 2-facher Ausfertigung zu erstellen.
Menge: 18,000 St.
- 15,000, Orte: 3
- 3,000, Orte: 2

#### Abschnitt 2.11 Rohre, Formstücke und Zubehör

*Hinweis: Vorbemerkung Rohrschnitte*
Vorbemerkung

Erforderliche Rohrschnitte für neu verlegte Rohre werden nicht gesondert vergütet.

**2.11.179 Vollwandrohr PVC-U-Rohre, DN '200' lief. u. verl.**
Vollwandrohr aus
PVC-U-Rohre DN '200' nach DIN EN 1401-1
'SN 16'
, Rohre mit Doppelmuffen und mit FE-Dichtung nach DIN EN 681-2, SLW 60, liefern sowie höhen- und fluchtgerecht in vorhandene Gräben nach DIN EN 1610 und den Verlegerichtlinien des Herstellers verlegen.
Farbe braun, für Schmutzwasserkanal.
Menge: 410,000 m
Orte: 3

**2.11.180 Vollwandrohr PVC-U-Rohre, DN '250' lief. u. verl.**
Vollwandrohr aus
PVC-U-Rohre DN '250' nach DIN EN 1401-1
'SN 16'
, Rohre mit Doppelmuffen und mit FE-Dichtung nach DIN EN 681-2, SLW 60, liefern sowie höhen- und fluchtgerecht in vorhandene Gräben nach DIN EN 1610 und den Verlegerichtlinien des Herstellers verlegen.
Farbe braun, für Schmutzwasserkanal.
Menge: 35,000 m
Orte: 3

**2.11.181 Abzweig f. PVC-U-Rohre DN '200/150'**
Abzweig für PVC-U-Rohre DN
'200/150/45°, 87°'
, SDR-Klasse 34, SLW 60, einschl. FE-Dichtung nach DIN EN 681-2, Abzweig nach DIN EN 1401-1, liefern und nach Angabe des Herstellers einbauen, als Zuschlag zu den Rohrpositionen.
Menge: 18,000 St.
Orte: 3

**2.11.182 Vollwandrohr PVC-U-Rohre, DN '300' lief. u. verl.**
Vollwandrohr aus
PVC-U-Rohre DN '300' nach DIN EN 1401-1
'SN 16'
, Rohre mit Doppelmuffen und mit FE-Dichtung nach DIN EN 681-2, SLW 60, liefern sowie höhen- und fluchtgerecht in vorhandene Gräben nach DIN EN 1610 und den Verlegerichtlinien des Herstellers verlegen.
Farbe blau, für Regenwasserkanal.
Menge: 80,000 m
Orte: 2

**2.11.183 Vollwand Mehrzweckrohr PVC-U-Rohre, DN '300' lief. u. verl.**
Vollwand Mehrzweckrohr aus
PVC-U-Rohre DN '300' nach DIN EN 1401-1
'SN 16'
, Rohre mit Doppelmuffen und mit FE-Dichtung nach DIN EN 681-2, SLW 60, liefern sowie höhen- und fluchtgerecht in vorhandene Gräben nach DIN EN 1610 und den Verlegerichtlinien des Herstellers verlegen.
Schlitzbreite: 2,5 mm
Stegbreite: 20 mm
Farbe blau, für Regenwasserkanal.
Menge: 260,000 m
Orte: 2

**2.11.184 Bögen aus PVC-U 45°-87°, DN '300'**
PVC-U-Bogen DN '300', 15°, 30°, 45°, 87°
, mit zwei angeformten Muffen, SDR-Klasse 34, SLW 60,
nach DIN EN 1401-1, als Zuschlag zu der Rohrposition
Vollwand Mehrzweckrohr DN 300.
Menge: 6,000 St.
Orte: 2

**2.11.185 Abzweig f. PVC-U-Rohre DN '300/150', sohlgleich**
Abzweig für PVC-U-Rohre DN
'300/150/90°'
, in sohlgleicher Ausführung, SDR-Klasse 34, SLW 60,
einschl. FE-Dichtung nach DIN EN 681-2, Abzweig nach DIN EN 1401-1, liefern und nach Angabe des Herstellers einbauen, als Zuschlag zu der Rohrposition Vollwand
Mehrzweckrohr DN 300.
Menge: 10,000 St.
Orte: 2

**2.11.186 Abzweig f. PVC-U-Rohre DN '300/150', sohlgleich**
Abzweig für PVC-U-Rohre DN
'300/150/90°'
, in sohlgleicher Ausführung, SDR-Klasse 34, SLW 60,
einschl. FE-Dichtung nach DIN EN 681-2, Abzweig nach DIN EN 1401-1, liefern und nach Angabe des Herstellers einbauen, als Zuschlag zu der Rohrposition Vollwandrohr
DN 300.
Menge: 4,000 St.
Orte: 2

**2.11.187 Zul. PVC-U-Böschungskopf DN '300' lief. u. verl.**
Zulage zur vorherigen Pos. PVC-U-Rohren DN
'300' für Formstück als Böschungskopf mit Neigung
'1:1' als Auslaufstück, Baulänge
'nach Angabe des AG'
, liefern sowie höhen- und fluchtgerecht in vorhandenen Gräben nach DIN EN 1610 und den Verlegerichtlinien des Herstellers verlegen.
Menge: 2,000 St.
Orte: 2

**2.11.188 Vollwandrohr PVC-U-Rohre, DN '400' lief. u. verl.**
Vollwandrohr aus
PVC-U-Rohre DN '400' nach DIN EN 1401-1
'SN 16'
, Rohre mit Doppelmuffen und mit FE-Dichtung nach DIN EN 681-2, SLW 60, liefern sowie höhen- und fluchtgerecht in vorhandene Gräben nach DIN EN 1610 und den Verlegerichtlinien des Herstellers verlegen.
Farbe blau, für Regenwasserkanal.
Menge: 40,000 m
Orte: 2

**2.11.189 Zul. PVC-U-Böschungskopf DN '400' lief. u. verl.**
Zulage zur vorherigen Pos. PVC-U-Rohren DN
'400' für Formstück als Böschungskopf mit Neigung
'1:1' als Auslaufstück, Baulänge
'nach Angabe des AG'
, liefern sowie höhen- und fluchtgerecht in vorhandenen Gräben nach DIN EN 1610 und den Verlegerichtlinien des Herstellers verlegen.
Menge: 1,000 St.
Orte: 2

**2.11.190 PVC-U-Muffenstopfen**
PVC-U-Muffenstopfen DN '150' nach DIN EN 1401-1,
als Zuschlag zu den Rohrpositionen liefern und einbauen.
Menge: 52,000 St
- 18,000, Orte: 3
- 34,000, Orte: 2

**2.11.191 Stahlbetonrohre, DN '800' lief. u. verl., auf Betonauflager**
Stahlbetonrohre DN '800' nach DIN EN 1916 und DIN V 1201 sowie den zusätzl. Anforderungen der FBS-Qualitätsrichtlinie Teil 1, für FBS-Stahlbetonrohre, mit  Glockenmuffe, Kreisquerschnitt, wandverstärkt, ohne Fuß, liefern sowie höhen- und fluchtgerecht in vorhandene  Gräben nach DIN EN 1610 und den Verlegerichtlinien des Herstellers verlegen. Integrierte Dichtung werkseitig fest in der Muffe verankert, Wandstärke nach statischer  Berechnung durch AN.
Verkehrslast 'SLW 60'
,
Verlegetiefe im Mittel '1,60' m
, Verlegung auf
'Beton' auflager (wird gesondert vergütet), Rohrüberdeckung und Seitenverfüllung aus Kies (wird gesondert vergütet).
Menge: 8,000 m
Orte: 2

#### Abschnitt 2.12 Kreuzungen mit Wasserläufen

**2.12.192 RL - Zulage Kanälen, Durchlässen DN '800'**
RL - Zulage Unterkreuzung von Kanälen, Durchlässen und dgl. aus
'SB'
 - Rohren,
DN '800'
,
Zulage zur Position Rohrleitung verlegen für die Herstellung  der Unterkreuzung mit Kanälen, Durchlässen und dgl. in offener Baugrube.
Einschließlich Wasserhaltung, aus- und einbauen der Rohre mit Grabenumleitung.
Rohrgrabenaushub mit Verbau u. Rohrauflager wird nicht gesondert vergütet. Vergütet wird die Länge 2 m vor und nach dem gekreuzten Rohr gemessen ab Rohrachse.
Menge: 3,000 m
Orte: 3

#### Abschnitt 2.13 Rohrleitungen prüfen

**2.13.193 Dichtheitsprüfung DN '200-400' mit Luft, mit Überdruck**
Entwässerungskanal auf Dichtheit prüfen nach DIN EN 1610, DN
'200-400'
. Prüfen des Entwässerungskanals auf Dichtheit mit Luft einschl. aller erforderlichen Anlagen und Abdichtungen, mit Überdruck, Verfahren
'LD'.
Nicht bestandene Dichtheitsprüfungen werden nicht vergütet.
Menge: 565,000 m
- 445,000, Orte: 3
- 120,000, Orte: 2

**2.13.194 Abnahmebefahrung mit TV-Farbkamera DN 150**
Abnahmebefahrung der Kanalhausanschlüsse mit TV-Farbkamera für Rohrleitungen DN
'150' gemäß Vorbemerkungen Optische Inspektion.

Die HD-Reinigung im Vorlauf zur TV-Inspektion sowie alle Nebenleistungen sind in den Einheitspreis einzurechnen.

Die Schachtnummerierungen sind aus den vom AG gelieferten Inspektionslageplänen zu übernehmen.

Als Abrechnungslänge wird die Länge von Rohranfang bis Rohrende vergütet.
Menge: 250,000 m
- 140,000, Orte: 8
- 110,000, Orte: 6

**2.13.195 Abnahmebefahrung mit TV-Farbkamera DN 200-400**
Abnahmebefahrung der Kanalhaltung mit TV-Farbkamera für Rohrleitungen DN
'200-400' gemäß Vorbemerkungen Optische Inspektion.

Die HD-Reinigung im Vorlauf zur TV-Inspektion sowie alle Nebenleistungen sind in den Einheitspreis einzurechnen.

Die Schachtnummerierungen sind aus den vom AG gelieferten Inspektionslageplänen zu übernehmen.

Als Abrechnungslänge wird die Länge von Rohranfang bis Rohrende vergütet.
Menge: 825,000 m
- 445,000, Orte: 3
- 380,000, Orte: 2

**2.13.196 Deformationsmessung DN '200-400'**
Deformationsmessung DN
'200-400' von biegeweichen Rohren durchführen. Die Verformung ist nach den zulässigen Bestimmungen der EN-DIN1610, ATV-DVWK-A 127, DWA-A 139 und GW 320/II über die gesamte Haltungslänge mit einem
mechanischen Abtastsystem wie z.B. das OPTIMESS Deformations- und Kalibermessgerät DKM, nachzuweisen.
Die Änderung des vertikalen Durchmessers von biegeweichen
Rohren (Kurzzeitverformung) darf den maximalen Wert von 4%
und 6% Langzeitverformung (Deutsche Bahn 2%) nicht überschreiten.
Die Messungen müssen kontinuierlich über den Weg in einem
Messabstand ≤ 5cm erfolgen. Die Genauigkeit der Deformationsmessung muss <= 1mm betragen.
Ein aktuelles Kalibrierzertifikat, das die Messgenauigkeit des
Gerätes bestätigt und nicht älter als 12 Monate sein darf, ist
vorzulegen.
Das Ergebnis der Prüfung ist in einem Protokoll zu dokumen- tieren. In der Dokumentation sind der Innendurchmesser, die zulässigen Grenzwerte, der vertikale und horizontale Ver- formungsverlauf grafisch darzustellen. Die arithmetischen Werte sind in Tabellenform aufzuführen.
Die Nebenleistungen zum Messvorgang sind einzurechnen (Spülen, TV-Wagen etc.).
Menge: 825,000 m
- 445,000, Orte: 3
- 380,000, Orte: 2

#### Abschnitt 2.14 Hausanschlussleitungen

*Hinweis: Vorbemerkung Hausanschlüsse*
Vorbemerkung

Der AN muss vor Beginn der Bauarbeiten sämtliche Anlieger durch Handzettel verständigen, dass für Lage, Durchmesser und Tiefe des Hausanschlusses beim Polier eine unterschriebene Planskizze abzugeben ist bzw. muss der AN die Anlieger befragen sowie beraten, wo der Hausanschluss verlegt werden soll und über die Ergebnisse der Unterredung eine Skizze fertigen und vom Hausbesitzer unterzeichnen lassen.

Der Hausanschluss wird mindestens bis an die Grenze des Grundstückes, eventuell plus ca. 1,0 m verlegt, wasserdicht durch einen Verschlussteller mit Gummiring verschlossen.
Sofort nach Verlegen der einzelnen Hausanschlüsse sind die Skizzen ergänzt durch die Einmessung des Hausanschlusses (Endpunkt) sowie Tiefenangabe (Rohrsohlen, Geländehöhen in m über NN), wobei der Endpunkt mittels Dreiecksmessung auf die bestehenden und nummerierten Schächte einzumessen ist, beim Ingenieurbüro vorzulegen.
Die Nummern auf den Einmesskizzen sind auf dem Lageplan (M=1:1000) einzutragen. Soweit Namen der Grundstücksbesitzer bekannt sind, werden diese zu den Nummern außerdem hinzugeschrieben, ferner muss konsequent sowohl auf dem Aufmaßblatt als auch auf dem Lageplan M 1:1000 die Flurnummer des jeweiligen Grundstückes eingetragen sein. Die Flurnummer erhält der AN bei der Gemeinde.

Die Ausführung der Hausanschlüsse muss sofort nach Abschluss der Arbeiten des Hauptkanales erfolgen. Der AN muss zur Plankontrolle nach Auftragserteilung beim Höhennivellement auch sämtliche Häuser annivellieren um mitverantwortlich prüfen zu können, ob jedes Haus angeschlossen werden kann. Bedenken hierbei sind sofort vor Arbeitsbeginn schriftlich an die Bauleitung zu richten.

Der fertiggestellte Hausanschluss wird am Endpunkt zusätzlich durch einen Pflock Durchm. ca. 8 cm, ein Brett oder dergl. markiert. Die Markierung deutet senkrecht nach unten an, wo der Hausanschluss endet und ist eine zusätzliche Hilfe beim Aufgraben an der Stelle, wo der Hausanschluss eingemessen ist.

Nach Abschluss der Hausanschlussarbeiten ist ein gemeinsames  Aufmaß mit dem  Grundstückseigentümer zu machen. Dieses Aufmaß muss erst vom Hausbesitzer unterschrieben werden. Im Anschluss daran werden die Anschlüsse gemeinsam zwischen Ausführung und Bauleitung aufgemessen.

Ungenaue oder unvollständige Skizzen, die später Kosten beim Suchen des Anschlusses verursachen, verpflichten den AN zur Übernahme dieser Kosten.

Damit dies weitgehendst ausgeschlossen wird ist es erforderlich, dass bereits beim Aufmessen der Anschlüsse die Skizzen mit vorgelegt werden, die dann gleichzeitig überprüft werden können.
Es wird darauf hingewiesen, dass der AN die Hausanschlüsse gesondert von den übrigen Arbeiten abrechnen muss und zwar einmal in Form einer Gesamtrechnung u. zum anderen in Form von Einzelrechnungen, aus denen klar hervorgeht, welchen Anteil aus der Gesamtrechnung jeder Haus- oder Grundstückseigentümer, der namentlich bekannt ist, zu bezahlen hat. Ferner sind die Rechnungen getrennt zu stellen für den öffentlichen und den privaten Anteil. Die Einzelrechnungen sind in
2- facher Fertigung (1 Original und 1 Kopie) vorzulegen. Auf  Antrag werden diese  Einzelrechnungen durch das Ingenieurbüro erstellt.

Abrechnungsgrenze ist die Grundstücksgrenze, eventuell plus ca. 1,0 m.

Die für die Hausanschlüsse anfallenden Baustelleneinrichtungen; Instandhaltung
der Verkehrsflächen und Verkehrssicherungen werden nicht gesondert vergütet.

Als Rohrlänge gilt die komplette übermessene Rohrlänge von Achse Hauptrohr bis zum Ende der RL, horizontal gemessen, falls nicht anders beschrieben.

Beim Aufmaß der Rohrleitungen werden die Formstücke übermessen. Für Formstücke wird der aufgemessenen Länge der zugehörigen Rohrleitung je Formstück 1,0 m Rohrlänge zugeschlagen. Bei unterschiedlichen Rohrdurchmessern am Formstück wird der Rohrleitung mit dem größeren Durchmesser 1,0 m Rohrlänge zugeschlagen. Als Formstücke zählen: Abzweige (innerhalb der Anschlussleitung), Bögen, Reduzierungen, Verschlussteller und Übergangsstücke. Der Abzweig in der Hauptleitung wird gesondert vergütet.

Pro Hausanschluß ist ein einzelnes Aufmaßblatt zu erstellen.

Es dürfen keine 90°-Bögen eingebaut werden.

**2.14.197 Hausanschlussleitung DN '150' PVC-U, lief. u. verl.**
Vollwandrohr aus
PVC-U-Rohre DN '150' nach DIN EN 1401-1
'SN 16'
, Rohre mit Doppelmuffen und mit FE-Dichtung nach DIN EN 681-2, SLW 60, liefern sowie höhen- und fluchtgerecht in vorhandene Gräben nach DIN EN 1610 und den Verlegerichtlinien des Herstellers verlegen.
Farbe braun, für Schmutzwasserhausanschlüsse.
Menge: 190,000 m
Orte: 8

**2.14.198 Hausanschlussleitung DN '150' PVC-U, lief. u. verl.**
Vollwandrohr aus
PVC-U-Rohre DN '150' nach DIN EN 1401-1
'SN 16'
, Rohre mit Doppelmuffen und mit FE-Dichtung nach DIN EN 681-2, SLW 60, liefern sowie höhen- und fluchtgerecht in vorhandene Gräben nach DIN EN 1610 und den Verlegerichtlinien des Herstellers verlegen.
Farbe blau, für Regenwasserhausanschlüsse.
Menge: 160,000 m
Orte: 6

**2.14.199 Dichtheitsprüfung für Anschlussleitungen DN '150'**
Entwässerungskanal auf Dichtheit
prüfen nach DIN EN 1610, DN '150'
. Prüfen des Entwässerungskanals auf Dichtheit mit Luft einschl. aller erforderlichen Anlagen und Abdichtungen, mit Überdruck, Verfahren
'"LD"'.
Nicht bestandene Dichtheitsprüfungen werden nicht vergütet.
Menge: 250,000 m
- 140,000, Orte: 8
- 110,000, Orte: 6

#### Abschnitt 2.15 Schächte und Zubehör

*Hinweis: Vorbemerkung Abr.-breiten, -tiefen von Schächten*
Vorbemerkung

Die Abrechnungsbreiten und -tiefen gelten auch im Bereich der Schächte.

**2.15.200 Revisionsschächte DN 1000**
Hausanschlussschächte DN
'1000' aus Betonfertigteilen liefern und einbauen, Schachttiefe bis ca.
'1,20-2,50' m.
Der Aushub, die erforderl. Verfüllarbeiten und die Wasser- haltung für den Hausanschlussschacht sind in den Einheitspreis einzurechnen.

Die Schächte gemäß DIN EN 1917 - DIN V 4034-1, bestehend aus Schachtunterteil, Gerinne mit geradem Durchlauf, Berme in Beton 1:20, Schachtringen, Schachthals und den erforderl. Auflagerringen (mind. ein Ausgleichsring).
Das Betonunterteil ist auf 10 cm dickem Unterbeton Druckfestigkeitsklasse
'C 12/15'
, Epositionsklasse
'X 0'
,  zu gründen.

Einzurechnen ist die Wasserdichtigkeitsprüfung für Schächte  und ihre Rohranschlüsse gemäß DIN EN 1610 wobei darauf hingewiesen wird, dass das erforderliche Wasser vom AN auf seine Kosten zu beschaffen u. schadlos zu beseitigen ist.
Stahlsteigbügel nach DIN 19555, Form B, mit Vollstahlkern
und PP-Ummantelung, Steigmaß 250 mm.

Die Anschlüsse der Rohrleitungen an die Schächte  sind  fachgerecht durch Schachteinbindestutzen sowie Gelenk- u. Passstücke und wasserundurchlässig auszuführen. Einschl. Lieferung und Einbau der erforderl. Gelenk- u. Passstücke den Materialien angepasst. Grundstücksseitig ist ein Verschlussteller einzubauen.

Das erstmalige Angleichen  im Zuge des Baufortschritts an  die fertige Geländehöhe ist in den EP einzurechnen.

Der Mehraushub,
'Homogenbereich B1, B2 und B3'
, für die Schächte wird nicht besonders vergütet. Er ist in die Einheitspreise der Aushubposition einzukalkulieren.

Abgerechnet wird die lichte Höhe zwischen Sohle Wasserlauf und UK Abdeckung.
Menge: 24,000 St.
Orte: 7

**2.15.201 Begu-Schachtabdeckung Klasse 'B' ohne Öffnung**
Begu-Schachtabdeckung Klasse 'B' nach RAL-GZ 692
mit Schlammeimer,  ohne Ventilationslöchern, Parbunan-Einlage nach DIN 1229 einschl. verzinktem Schlammeimer schwere Ausführung - liefern und in Zementmörtel, Zementgehalt 400  kg/m3, einbauen.
Menge: 24,000 St.
Orte: 7

**2.15.202 Regenspeicher DN 2000**
Regenspeicher DN 2000, komplett liefern und einbauen.
Der Aushub, die erforderl. Verfüllarbeiten und die Wasserhaltung für den Regenspeicher sind in den Einheitspreis
einzurechnen.
Regenspeicher wie in beiliegender Systemskizze dargestellt
ausführen z.B. Fabrikat Fa. Mall, Typ Mall-Regenspeicher
Family F 3200, Nennvolumen 3,20 m3 oder glw., bestehend aus:

- Sauberkeitsschicht aus Beton C12/15, X0, d= 10 cm
- Stahlbetonbehälter aus C35/45, in monolitischer Rundbauweise, Wanddicke 10 cm
- Verschraubbarem Konus einschl. Elastomerdichtung,
Verschraubmaterial, einbetonierte RDS-Muffen für Zu- und
Ablaufleitung DN 100, Leerrohre DN 100 für Versorgungs- leitungen
- 1 Wanddurchführung DN 100 (Gummidichtung mit korrosionsbeständigen Edelstahlpressplatten, 1x Durchführung für 1" PE,
2x Durchführung für Sensorkabel, 2x Durchführung für Zuleitungskabel und Schwimmschalterkabel, Blindeinsätze für
nicht genutzte Durchführungen)
- 2 Muffenstopfen DN 100
- 1 Aushebebügel zum Ausheben der Schachtabdeckung
- 1 Schachtabdeckung Klasse B,
- 2 Ausgleichsringe h= 6cm,
- Zulaufgarnitur in PE-HD, DN 100
- Ablaufgarnitur in PE-HD, DN 100
- passende Rohrleitungsformstücke von DN 100 PE-HD
auf DN 150 PVC-U.
- Nutzvolumen 3200 l,
- Ablauftiefe 1,05 m, (inkl. Ausgleichringe)
- Gesamttiefe 1,75 m,
- Montage-, Bedienungs- und Wartungsanleitung.
Menge: 24,000 St
Orte: 5

#### Abschnitt 2.16 Einsteigschächte

*Hinweis: Vorbemerkung Abr.-breiten, -tiefen von Schächten*
Vorbemerkung

Die Abrechnungsbreiten und -tiefen gelten auch im Bereich der Schächte.

**2.16.203 Einsteigschächte mit geringer Bauhöhe, inkl. Abd.**
Einsteigschächte wie vor DN 1000 jedoch für geringe  Bauhöhe bis
'1,00' m, bestehend aus: Schachtunterteil aus Ortbeton C20/25 mit hohem Wassereindringwiderstand,  mind. 20 cm dick, geeignet zum Aufsetzen einer Stahlbetonschachtabdeckplatte SLW 60, mit integrierter Schachtabdeckung Klasse D, mit Lüftung, einschl. Dichtungen, mit  Einstieg DU 62,5 cm, exzentrisch.
Die  Anschlüsse der Rohrleitungen an die Schächte sind fachgerecht durch Schachteinbindestutzen sowie Gelenk- u. Passstücke und wasserundurchlässig auszuführen. Die Zulage für Lieferung und Einbau der erforderlichen Gelenk-, Passstücke und Muffen wird gesondert vergütet.

Gesonderte Vergütung für die Gerinneausbildung auch bei  mehreren Anschlüssen sowie für die Formstücke erfolgt nicht.

Das erstmalige Angleichen im  Zuge  des  Baufortschritts  an  die fertige Höhe der ungebundenen Tragschicht ist in den EP einzurechnen.

Erdarbeiten und Wasserhaltung für den Einsteigschacht sind in den Einheitspreis einzurechnen.

Einzurechnen ist die Wasserdichtigkeitsprüfung für Schächte und ihre  Rohranschlüsse  gemäß  DIN EN 1610, wobei darauf hingewiesen wird, dass das erforderliche Wasser vom AN auf seine Kosten zu beschaffen und schadlos zu beseitigen ist.

Abgerechnet wird die lichte Höhe zwischen Sohle  Wasserlauf  u. BEGU-Aufsatzkante.
Menge: 1,000 St.
Orte: 2

**2.16.204 Einsteigschächte mit geringer Bauhöhe bis 1,00 m**
Einsteigschächte DN 625 für geringe Bauhöhe bis
'1,00' m, bestehend aus:

Betonunterteil DN 625, Außendurchmesser ca. 1400 mm z.B. Fa. Funke Kompaktschacht oder glw.,
ohne Vollauskleidung aus PUR, Zu- und Auslaufmuffe
passend für DN 200-400 PVC-U-Rohre SN 16 und einschl. aller erforderlichen Ausgleichsringe.

Die  Anschlüsse  der Rohrleitungen an die Schächte sind fachgerecht durch Schachteinbindestutzen sowie
Gelenk- u. Passstücke und wasserundurchlässig auszuführen.  Einschließlich Lieferung und Einbau der erforderlichen Gelenkstücke.

Gesonderte Vergütung für die Gerinneausbildung auch bei  mehreren Anschlüssen sowie für die Formstücke erfolgt nicht.

Das erstmalige Angleichen im  Zuge  des  Baufortschritts  an  die fertige Höhe der ungebundenen Tragschicht ist in den EP einzurechnen.

Erdarbeiten und Wasserhaltung für den Einsteigschacht sind in den Einheitspreis einzurechnen.

Einzurechnen ist die Wasserdichtigkeitsprüfung für Schächte und ihre  Rohranschlüsse  gemäß  DIN EN 1610, wobei darauf hingewiesen wird, dass das erforderliche Wasser vom AN auf seine Kosten zu beschaffen und schadlos zu beseitigen ist.

Abgerechnet wird die lichte Höhe zwischen Sohle  Wasserlauf  u. BEGU-Aufsatzkante.
Menge: 2,000 St.
Orte: 2

**2.16.205 Einsteigschächte mit geringer Bauhöhe 1,01 bis 1,20 m**
Einsteigschächte  wie  vor DN 1000 jedoch für geringe  Bauhöhe  bis
'1,20' m, bestehend aus: Betonunterteil,  Schachtring H =
'25' cm, Stahlbetonübergangsplatte  SLW  60  evtl. erforderl. Ausgleichsringe.

Die  Anschlüsse  der Rohrleitungen an die Schächte sind fachgerecht durch Schachteinbindestutzen sowie
Gelenk- u. Passstücke und wasserundurchlässig auszuführen.  Einschließlich Lieferung und Einbau der erforderlichen Gelenkstücke.

Gesonderte Vergütung für die Gerinneausbildung auch bei  mehreren Anschlüssen sowie für die Formstücke erfolgt nicht.

Das erstmalige Angleichen im  Zuge  des  Baufortschritts  an  die fertige Höhe der ungebundenen Tragschicht ist in den EP einzurechnen.

Erdarbeiten und Wasserhaltung für den Einsteigschacht sind in den Einheitspreis einzurechnen.

Einzurechnen ist die Wasserdichtigkeitsprüfung für Schächte und ihre  Rohranschlüsse  gemäß  DIN EN 1610, wobei darauf hingewiesen wird, dass das erforderliche Wasser vom AN auf seine Kosten zu beschaffen und schadlos zu beseitigen ist.

Abgerechnet wird die lichte Höhe zwischen Sohle  Wasserlauf  u. BEGU-Aufsatzkante.
Menge: 1,000 St.
Orte: 2

**2.16.206 Beton-Fertigteilschacht DN '1000', t= 1,21-1,50m'**
Einsteigschächte liefern und einbauen aus Beton nach DIN
EN 206-1 und DIN 1045-2, Druckfestigkeitsklasse
'C 35/45, WU'
,Expositionsklasse
'XA 2'
, in Fertigteilausführung nach DIN EN 1917 und DIN 4034 Teil 1, mit Obermuffe für integrierte Dichtung u. werksseitig einbetoniertem Lastausgleich.

Die Anforderungen bezüglich einer gleichmäßig nicht  federnden  Lastübertragung (§3.10 DIN 4034Teil 1) sind ohne  Frischmörtelschicht zu erfüllen.

Trockenbaufugen  ohne Lastübertragungselement (Beton auf Beton)  sind  gemäß  DIN EN 1917 und DIN 4034 Teil 1 nicht zulässig. Die Brauchbarkeit des Dicht- und Lastübertragungselementes  ist durch eine geprüfte  statische  Berechnung  am Gesamtsystem  und  durch Traglastversuche mit 2,2 facher Bruchsicherheit zu belegen.

Form SR-M nach DIN EN 1917 und DIN 4034 Teil 1 Fertigteile in wasserundurchlässigem Beton und mit hohem Sulfatwiderstand.

Schachtdurchmesser: DN
'1000'
, Tiefe v.:
'1,21-1,50'
m,
Stahlsteigbügel nach DIN 19555, Form A, mit Vollstahlkern
und PP-Ummantelung, Steigmaß 250 mm, Auskleidung des Gerinnes aus Beton bis Scheitel.

Die Abwinkelung des Gerinnes ist enthalten. Einschließlich eingebauten Formstücken für ausgeschriebenes Rohrmaterial scheitelhoch die gelenkigen Anschlüsse der Zu- und Ableitungen mit den dazugehörigen  Dichtelementen. Der Anschluss der Zu- und Ableitungen  in  unterschiedlichen  Winkeln zum Schacht ist enthalten und planmäßige zusätzliche Zuläufe in allen DN und in allen Winkeln.

Die  Anschlüsse  der Rohrleitungen an die Schächte sind fachgerecht durch Schachteinbindestutzen sowie Gelenk- u. Passstücke und wasserundurchlässig auszuführen.  Die Zulage für Lieferung und Einbau der erforderlichen Gelenk-, Passstücke und Muffen wird nicht gesondert vergütet.

Schachtunterteil nach DIN EN 1917 - DIN V 4034-1,
Schachtkörper, Gerinne und Auftritt monolithisch, aus Beton
C 40/50, mit homogener Betonoberfläche und glattem ungeschlämmten Gerinneverlauf fugenlos in einem Guss in der
Schalung erhärtet gefertigt.

Gesonderte Vergütung für die Gerinneausbildung auch bei  mehreren Anschlüssen sowie für die Formstücke erfolgt nicht.

Das erstmalige Angleichen im  Zuge  des  Baufortschritts  an  die fertige Höhe der ungebundenen Tragschicht ist in den EP einzurechnen.

Die Aushublänge für den Rohrgraben wird durchgehend von Schachtmitte zu Schachtmitte aufgemessen. Der  Mehr- aushub
'Homogenbereich B1, B2 und C' für die Schächte wird nicht gesondert vergütet. Er ist in die Einheitspreise der Aushubposition einzukalkulieren.

Einzurechnen ist die Wasserdichtigkeitsprüfung für Schächte und ihre  Rohranschlüsse  gemäß  DIN EN 1610, wobei darauf hingewiesen wird, dass das erforderliche Wasser vom AN auf seine Kosten zu beschaffen und schadlos zu beseitigen ist. Abgerechnet wird die lichte Höhe zwischen Sohle  Wasserlauf  und UK Abdeckung.
Menge: 1,000 St.
Orte: 3

**2.16.207 Fertigteilschacht wie vor jedoch 't= 1,51-2,00m'**
Beton-Fertigteilschacht wie vor DN '1000'

von '1,51' bis
'2,00' m Tiefe
Menge: 14,000 St.
Orte: 3

**2.16.208 Fertigteilschacht wie vor jedoch DN 1200, 't= 1,21-1,50m'**
Beton-Fertigteilschacht wie vor DN '1200'

von '1,21' bis
'1,50' m Tiefe
Menge: 1,000 St.
Orte: 2

**2.16.209 Zuschlag f. Schacht auf best. Leitung setzen**
Zuschlag für Einsteigschacht wie vor, jedoch
DN '1200' Tiefe von
'1,00 bis 1,50'
m, auf bestehende Rohrleitung DN 800 SB aufsetzen, einschl. Gerinneausbildung für geraden Durchlauf und Abzweig, Bodenteil aus Ortbeton.
Menge: 1,000 St.
Orte: 2

**2.16.210 Anschluss an bestehenden Schacht DN'250 PVC-U'**
Anschluss an best. Schacht
DN '1000'
,  Herstellen eines Anschlusses mit
'PVC-U' -Rohr,

DN '250' an einen bestehenden Einsteigschacht. Einzurechnen sind sämtliche  Leistungen, wie Stemmen der Aussparungen, Einbau des Schachtstutzens, Umbau des bestehenden Gerinnes etc.
Menge: 1,000 St.
Orte: 3

#### Abschnitt 2.17 Schachtabdeckungen

**2.17.211 Einwalzbare Schachtabdeckung herstellen**
Schachtabdeckung mit einwalzbarem
Einbauteil(en) in Asphaltoberbau herstellen.
Einbau nach Einbauvorschriften des Herstellers.
Abdeckung Klasse D 400 mit Rahmen aus Gusseisen,
DIN EN 124 und DIN 1229, nach RAL-GZ 692
und Deckel aus Gusseisen,
mit / ohne Lüftung, mit dämpfender Einlage,
Ausführung 'mit Schmutzfänger, Adapterring, mit integrierter Öffnung für Einstiegshilfe.
Fabrikat z.B. ACO Multitop, System Bituplan oder glw.'
Menge: 18,000 St.
- 16,000, Orte: 3
- 2,000, Orte: 2

**2.17.212 Begu-Schachtabdeckung Klasse 'D' mit Öffnung**
Begu- Schachtabdeckung Klasse 'D' nach RAL-GZ 692 mit Schlammeimer,  mit  Ventilationslöchern, Perbunan-Einlage nach DIN 1229 einschl. verzinktem  Schlammeimer  schwere  Ausführung - liefern  und in Zementmörtel, Zementgehalt 400  kg/m3, einbauen.
Menge: 2,000 St.
- 1,000, Orte: 2
- 1,000, Orte: 3

#### Abschnitt 2.18 Regenrückhaltebecken

*Hinweis: Vorbemerkung Mehraufwand*
Vorbemerkungen

Die Mehraufwendungen durch Erschwernisse in Folge von vorhandenen Einbauten, z.B. Schiebergestänge, Randeinfassungen, Mauern, Sockel usw. einschließlich des verminderten Leistungsansatzes, werden nicht gesondert vergütet.

**2.18.213 Oberboden abtragen**
StL-Nr. 16903101060102
Oberboden des/der Homogenbereiche(s) 'O'

einschließlich leicht verrottbarer
Pflanzendecke innerhalb des Baugeländes
in einer mittleren Dicke von cm '25'

abtragen,
für Bauteil 'Regenrückhaltebecken'

Oberboden von Grünflächen und Äckern,
ggf. laden, fördern und innerhalb der Baustelle in
Mieten aufsetzen.
Menge: 260,000 m3
Orte: 9

**2.18.214 Oberboden andecken**
StL-Nr. 16903102010206
Oberboden einschließlich leicht verrottbarer
Pflanzendecke andecken.
Oberboden von Grünflächen, Äckern, Gärten und
dgl.,
innerhalb der Baustelle in Mieten aufgesetzt,
ggf. laden, fördern
und andecken. Einbaubereich 'Regenrückhaltebecken,
Böschungen'
Menge: 260,000 m3
Orte: 9

**2.18.215 Zulage zu Oberbodenabtrag im Bereich Bodendenkmäler**
Zulage zur vorherigen Position Oberboden abtragen, wenn der
Abtrag mit Bagger und Humusschaufel im Beisein eines Mitarbeiters des Landesamtes für Denkmalpflege aufgeführt wird.
Eine Leistungsminderung beim Humusabtrag ist einzurechen.
Menge: 260,000 m3
Orte: 9

**2.18.216 Angedeckten Oberboden lockern und profilieren**
Angedeckten Oberboden bzw. Bodensubstrat für Rasen und
Pflanzflächen lockern und einebnen, die Oberfläche von Wurzeln und Fremdkörpern größer 3 cm sowie schwer verrottbaren Pflanzenteilen ablesen. Wurzeln und Dauerun- kräuter ausgraben, anfallendes Material in Eigentum des AN übernehmen und von der Baustelle entfernen.
Menge: 1040,000 m2
Orte: 9

**2.18.217 Nasssaat auf Oberboden herst.**
Rasenansaat (Normalsaat) herstellen
auf Oberbodenfläche.
Zuschlagstoffe je m2
(Art und Menge) Böschungen, Straßenbegleitgrün
z.B. Rieger-Hofmann GmbH oder glw.
Schnellbegrünung 2 g/m2, Füllstoff 10 g/m2
Saatgutmischung (botanischer und deutscher Name,
Anteil in Gew.-%) Blumen 30% und Gräser 70%
Saatgutmenge 5 g/m2
Die Ansaat erfolgt auf Straßenböschungen bis zu 1:1,5
und in öffentlichenGrünflächen.
Menge: 1040,000 m2
Orte: 9

**2.18.218 Boden lösen**
StL-Nr. 1890410101020900
Boden bzw. Fels profilgerecht oder nach Unterlagen
des AG lösen, laden, fördern, ggf. profilgerecht
einbauen und verdichten.
Das Herstellen von Mulden und Gräben, sowie das
Herstellen von Ausrundungen an der Einschnittsoberkante oder am Dammfuß wird gesondert vergütet.
Boden des/der Homogenbereichs/e  B '1, B2 und B3'

Beschreibung des Homogenbereichs nach Unterlagen
des AG.
aus Regenrückhaltebecken, Sickerbecken und dgl.
Boden / Fels lösen und 'seiltlich innerhalb der Baustelle
auf Zwischenlagerplatz AG zur Beprobung fördern und abladen
als Haufwerk.'
Menge: 450,000 m3
Orte: 9

**2.18.219 Planum herstellen**
StL-Nr. 18904109050101
Planum profilgerecht herstellen
in 'Bereich Regenrückhaltebecken und Nebenflächen, einschl. verdichten'

max. Abweichung von der Sollhöhe +3/-3 cm.
Verformungsmodul EV2 mindestens 45 MPa.
Menge: 1040,000 m2
Orte: 9

**2.18.220 FSS herstellen**
StL-Nr. 1891020108060701
Frostschutzschicht (FSS) herstellen,
Einbaubereich 'Zufahrt RRB'

Baustoffgemisch '0/56'

Einbaudicke cm 'bis 30'

(Mindestdicke im Regelquerschnitt),
Material: 'kiesiges Frostschutzmaterial'

Verformungsmodul EV2 min. MPa '120'

Verhältniswert der Verformungsmoduln EV2/EV1 max '2,2'
Menge: 10,000 m3
Orte: 9

**2.18.221 STS herstellen**
StL-Nr. 1891030408010302
Schottertragschicht (STS) herstellen
auf 'Frostschutzschicht'

Einbaubereich 'in Zufahrt RRB'

Baustoffgemisch 0/45,
Einbaudicke 15 cm
(Mindestdicke im Regelquerschnitt).
Verdichtungsgrad DPr min. % '100'

Verformungsmodul EV2 min. MPa '2,2'
Menge: 30,000 m2
Orte: 9

**2.18.222 Schlafende Sicherung aus Steinmatrazen herstellen**
Schlafende Sicherung aus Steinmatratzen,
in den Abmessungen (0,50 - 2,0 m) x 2 m x 0,20 m,
hochfeste Kunstfaserarmierung,
Maschenweite 30 mm,
Reißfestigkeit der Masche mind. 30,0 kN / m,
Einzelkammern in Längsrichtung alle 0,25 m
Verfüllung mit frostsicheren, gebrochenen Natursteinen,
Größenklasse 32/63
Gewicht der Steinmatratze ca. 300 kg / m²,
Lagestabilität der Steinmatratze und des einzelnen Steins
ist für Schleppspannungen von mind. 1.200 N/m² nachzuweisen.
Einbau der Steinmatratzen auf vorbereitete Dämme mittels
Hebegerät. Die Einbaubereiche erstrecken sich auf den
gesamten Baubereich, in Teilbereichen sind die Steinmatratzen
in den anstehenden Boden einzubinden und unter einer
Oberbodenschicht zu verlegen. Der Oberboden wird gesondert
vergütet.
Die einzelnen Elemente sind mittels eines Kunststoffseils
lückenlos miteinander zu verrödeln.
Menge: 80,000 m2
Orte: 9

**2.18.223 Deckwerk aus Steinmatratzen, Verfüllung mit Schotter 32/63**
Kohärentes Deckwerk aus Steinmatratzen,
in den Abmessungen (0,50 - 2,0 m) x 2 m x 0,20 m,
hochfeste Kunstfaserarmierung,
Maschenweite 30 mm,
Reißfestigkeit der Masche mind. 30,0 kN / m,
Einzelkammern in Längsrichtung alle 0,25 m
Verfüllung mit frostsicheren, gebrochenen Natursteinen,
Größenklasse 32/63
Gewicht der Steinmatratze ca. 300 kg / m²,
Lagestabilität der Steinmatratze und des einzelnen Steins
ist für Schleppspannungen von mind. 1.200 N/m² nachzuweisen.
Einbau der Steinmatratzen auf vorbereitete Dämme mittels
Hebegerät. Die Einbaubereiche erstrecken sich auf den
gesamten Baubereich, in Teilbereichen sind die Steinmatratzen
in den anstehenden Boden einzubinden.
Die einzelnen Elemente sind mittels eines Kunststoffseils
lückenlos miteinander zu verrödeln.
Menge: 70,000 m2
Orte: 9

**2.18.224 Granit-Böschungspflaster lief. u. einb., mit Fugenverf.**
Flächenbefestigung aus Naturpflastersteinen liefern und
einbauen auf Böschungen, in Mulden und Gräben, auf Seitenstreifen in unregelmäßigem Verband, eingebettet
in ein 15 cm dickes Pflasterbett, ebenflächig und profilgemäß mit max. 5 cm breiten Fugen herstellen.
Steine bruchrauh, mit quaderähnlicher, parallelflächiger Form,
Aufsichtsfläche mind. 0,06 m2, Steindicke mind. 25 cm,
Material
'Granit-Böschungspflaster, Wasserbaupflaster'
,
in Pflasterbett aus nicht abgebundenem Beton der Expositionsklasse X0, Betondruckfestigkeitsklasse C12/15, Ausbreitmaßklasse F1. Fugen mit Beton 0/8 mm verfüllen. Expositionsklasse XF4, Druckfestigkeitsklasse C12/15 und Ausbreitmaßklasse F5. Einschl. Aushub- und Verfüllarbeiten.
Menge: 20,000 m2
Orte: 9

**2.18.225 Baugrube herstellen**
Baugrube für kleinere Bauteile wie Mauern, Sockel,
Treppen, Schächte und dgl. herstellen.
Boden lösen und laden.
Bauteil(e) 'Drosselbauwerk'

'Homogenbereich B1, B2 und B3'

Gesamttiefe m 'bis 1,00'

Aushub in offener Baugrube.
Aushubmaterial zum Zwischenlager des AG zur Beprobung fördern und abladen als Haufwerk.
Menge: 40,000 m3
Orte: 9

**2.18.226 Planum herstellen**
StL-Nr. 18904109050101
Planum profilgerecht herstellen
in 'Drosselbauwerk, einschl. verdichten'

max. Abweichung von der Sollhöhe +3/-3 cm.
Verformungsmodul EV2 mindestens 45 MPa.
Menge: 40,000 m2
Orte: 9

**2.18.227 Baugrubenverf. bei kleineren Bauteilen herstellen**
Baugrubenverfüllung bei kleineren Bauteilen
wie Mauern, Sockel, Treppen, Einzelschächten
und dgl. herstellen.
Boden einbauen und verdichten.
Bauteil(e) 'Drosselbauwerk'

Gesamttiefe m 'bis 1,00'

Material 'Schotter 0/32'

liefern, einbauen und verdichten.
Menge: 10,000 m3
Orte: 9

**2.18.228 Baugrubenverf. bei kleineren Bauteilen herstellen**
Baugrubenverfüllung bei kleineren Bauteilen
wie Mauern, Sockel, Treppen, Einzelschächten
und dgl. herstellen.
Boden einbauen und verdichten.
Bauteil(e) 'Drosselbauwerk'

Gesamttiefe m 'bis 1,00'

Material 'grobkörniger und verdichtungsfähiger Boden'

liefern, einbauen und verdichten.
Menge: 15,000 m3
Orte: 9

**2.18.229 Drosselbauwerk herstellen**
Drosselbauwerk herstellen
Ausführung gemäß Plan-Nr. BW1.60, komplett liefern und einbauen.
Im Pauschalpreis sind alle Leistungen für das funktionsfähige Bauwerk (bautechnische Angaben, Baustoffe und einzu- rechnende Leistungen) enthalten.
Abmessungen / Lichte Weite (lxbxh): 3,25-4,84 x 0,54-1,46 x
1,25 m,
- Sauberkeitsschicht: d= 10 cm, aus Beton C 12/15, X0.
- Wände und Bodenplatte: d= 30 cm, aus Stahlbeton C25/30, WU, XC2, XF1, einschl. Schalung, Bewehrung und Abdichtung.
- Gerinnebeton C25/30, WU, X0, XA1.
- Rohranschluß für Rohrleitung DN 800 SB, einschl. Wand-aussparung und Anschlussformstück.
- Rohranschluß für Rohrleitung DN 300 PVC-U, einschl. Wand- aussparung und Anschlussformstück.
- Rohranschluß für Rohrleitung DN 150 PVC-U, einschl. schräger Wandaussparung und Anschlussformstück.
- HE-A 100 DIN 1025, St 37-2, herrausnehmbar, 1 x l= 4,84 m,
- aufgedübelte U-Profile als Auflager der HE-A Träger, einschl.
Befestigungsmaterial
- 1 Rechen aus Stahl verzinkt, aufklappbar, mit senkrechten Rundstäben, Stababstand ca. 10 cm, Rahmen und in vorhandene rechteckige Wandöffnung andübeln, waagrecht.
- 1 Rechen aus Stahl verzinkt, aufklappbar, mit senkrechten Rundstäben, Stababstand ca. 5 cm in der unteren
Hälfte bzw. 10 cm in der oberen Hälfte, Rahmen und in vorhandene rechteckige Wandöffnung bzw. Oberkante Wand andübeln, waagrecht und geneigt.
- 6,50 m dreiseitiges Geländer aus Stahl verzinkt, 3-holmig,
h= 1,00 m, auf OK Stahlbetonwand des Drosselbauwerkes aufdübeln, einschl. Befestigungsmaterial.
Menge: 1,000 St
Orte: 9

**2.18.230 Standsicherheitsnachweis aufstellen**
*** Pauschalposition
Standsicherheitsnachweis
für das Bauwerk einschl. Baubehelfe aufstellen.
Lastannahmen nach Unterlagen des AG.
Bauwerk 'Drosselbauwerk aus Beton- und Stahlbeton'

3 Ausfertigungen zur Prüfung liefern.
Menge: 1,000 psch
Orte: 9

**2.18.231 Ausführungszeichnungen herstellen**
*** Pauschalposition
Ausführungszeichnungen
(Schalungs- und Bewehrungspläne)
für das Bauwerk einschl. Baubehelfe herstellen.
Bauwerk 'Drosselbauwerk Beton- und Stahlbeton'

3 Ausfertigungen zur Prüfung liefern,
'in Papier'
.
Menge: 1,000 psch
Orte: 9

**2.18.232 Ausführ.zeichn. herstellen**
*** Pauschalposition
Ausführungszeichnungen
für das Bauwerk einschl. Baubehelfe herstellen.
Bauwerk 'Geländerkonstruktion'

Ausfertigungen '1 zur Prüfung liefern, als PDF.'

Original '1 Ausfertigung als DWG- und PDF-Datei.'
Menge: 1,000 psch
Orte: 9

#### Abschnitt 2.19 Sonstige Arbeiten

**2.19.233 Zuschlag Abrechnungslageplan Kanalleitung**
*** Pauschalposition
Zuschlag zum Abrechnungslageplan für die Aufnahme von Kanalleitungen (Einmessen der Hauptleitungen, Hausan- schlussleitungen, Straßensinkkastenleitungen und das Auf- messen der Bestandsdaten der Schächte und dgl.)  im Koordinatenreferenzsystem und im Höhenbezugssystem (wie in den Ausführungsplänen angegeben) mit einer Lagegenauigkeit von 2 cm und einer Höhengenauigkeit von 2 cm durchführen. Die Beschaffung geeigneter amtlicher Höhenfestpunkte und Grenzpunkte ist Sache des AN.

Die Vermessung (ASCII-Liste im Spalten/Zeilen Format, mit Punktnummer, Rechtswert, Hochwert, Punktcode und Höhe) und die verwendete Punktcodeliste sind auf einem geeigneten Datenträger zu übergeben.

Der Abrechnungslageplan ist digital nach DIN 2425 zu erstellen und im Format PDF, DXF oder DWG auf einem geeigneten Datenträger und zusätzlich als Plot (Maßstab
1:500) in 3-facher Ausfertigung zu übergeben.

Zusätzlich Abgabe der Daten im Format Isybau XML 2013,  auf geeignetem Datenträger.
Menge: 1,000 psch
- 0,530, Orte: 2
- 0,470, Orte: 3

#### Abschnitt 2.20 Stundenlohnarbeiten

**2.20.234 Spezialbaufacharbeiter**
Menge: 5,000 h
Orte: 3

**2.20.235 Rüttelverdichter bis 2000 kg**
Rüttelverdichter bis 2000 kg
Verdichtungsgewicht, ohne Bedienung
Menge: 2,000 h
Orte: 3

**2.20.236 Kompressor mit Bohr - oder Abbauhammer**
Kompressor mit Bohr - oder Abbauhammer
ohne Bedienung
Menge: 2,000 h
Orte: 3

**2.20.237 Unterwasserpumpe**
Unterwasserpumpe mit ca. '10' l/s
 Förderleistung,
ohne Bedienung
Menge: 5,000 h
Orte: 3

**2.20.238 Lkw-Kipper mit Fahrer**
Lkw-Kipper ca. '15' t Nutzlast

mit Fahrer
Menge: 5,000 h
Orte: 3

**2.20.239 Bagger mit Fahrer**
Bagger mit einem Löffelinhalt von
ca. '0,8' m3
mit Fahrer
Menge: 5,000 h
Orte: 3

**2.20.240 Frontlader mit Fahrer**
Frontlader mit ca. '50' KW - Leistung
 mit Fahrer
Menge: 5,000 h
Orte: 3

### Bereich 3 Teil 3 - Wasserleitungsbauarbeiten

#### Abschnitt 3.1 Baustelleneinrichtung, Verkehrssicherung

**3.1.241 Einrichten und Räumen der Baustelle**
*** Pauschalposition
Einrichten und Räumen der Baustelle für sämtliche in der Leistungsbeschreibung aufgeführten Leistungen des AN.  Eingeschlossen sind die für die Durchführung der vertraglichen Leistungen erforderlichen Baustraßen,
Lager- und Arbeitsplätze innerhalb des Baufeldes.
Vom AN ist innerhalb von 2 Wochen nach Auftragserteilung ein Baustelleneinrichtungsplan vorzulegen.

Geländeflächen, auf denen sich die Baustelleneinrichtungen befunden haben, sind dem früheren Zustand entsprechend wiederherzustellen.

Befestigungen der Baustraßen, Lager- und Arbeitsplätze  sind zu beseitigen. Vergütung je zur Hälfte nach erfolgter Einrichtung der Baustelle und nach erfolgter Wiederher- stellung des ursprünglichen Zustandes.
Menge: 1,000 psch
Orte: 4

**3.1.242 Baustelleneinrichtung vorhalten**
*** Pauschalposition
Baustelleneinrichtung vorhalten für Leistungen des AN. Eingeschlossen sind die für die vertraglichen Leistungen erforderlichen Baustraßen, Lager- und Arbeitsplätze. Vergütung in Teilbeträgen entsprechend der erbrachten Leistung.
Menge: 1,000 psch
Orte: 4

**3.1.243 Baureinigung der Verkehrsflächen**
*** Pauschalposition
Während der gesamten Bauzeit ist die Baustelle im Bereich öffentlicher Verkehrsflächen, bei Bedarf mehrmals täglich,
von Verunreinigungen durch Erdreich, Steine usw. mittels Kehrmaschine zu säubern.
Menge: 1,000 psch
Orte: 4

**3.1.244 Schutzzaun versetzbar Kunststoff H 1m aufstellen räumen**
Schutzzaun, versetzbar, auf befestigtem Untergrund, ohne Befestigung im Untergrund, als Absperrschranke gemäß Technischer Lieferbedingungen (TL Absperrschranken), aus Kunststoff, mit Standfüßen, Zaunoberkante über Oberfläche Gelände 1 m, aufstellen und räumen.
Vorhaltedauer: für die gesamte vertragliche Bauzeit
Ausführung nur auf besondere Anordnung des AG.
Der mehrmalige Abbau und Wiederaufbau für die Bauarbeiten
des  AN ist in dieser Position enthalten.
Menge: 100,000 m
Orte: 4

**3.1.245 Baugrubenabdeckung Brückenkl.60**
Baugrubenabdeckung, Brückenklasse 60, für öffentlichen Verkehr herstellen, für die Dauer der vertraglichen Aus- führungsfrist vorhalten und beseitigen. Vollabdeckung in Querrichtung der Baugrube, Brückenklasse 60, DIN 1072,  Baugrubenbreite bis 3,00 m,
Nutzbreite über 2,00 m bis 3,00 m,
Schrammborde und Leitplanken nach Wahl des AN. Abrechnung nach in Brückenachse zwischen den Auflagern gemessener Länge  x  (Rohrgrabenbreite + 2 x 0,50 m (Auflager)).
Menge: 70,000 m2
Orte: 4

**3.1.246 Instandhaltung der Verkehrsflächen**
*** Pauschalposition
Laufende verkehrssichere Instandhaltung der Verkehrs- flächen im gesamten Baubereich (auch für zwischenzeitlich benützte Behelfsfahrspuren). Vergütung in Teilbeträgen entsprechend der erbrachten Leistung.
Menge: 1,000 psch
Orte: 4

**3.1.247 Verkehrssicherung v. längerer Dauer, Vollsperrung**
*** Pauschalposition
Verkehrssicherung für Arbeitsstellen von längerer
Dauer herstellen, vorhalten, ggf. mehrmalig umbauen, warten,  betreiben und abbauen. Baustellenmarkierung, transportable
Lichtsignalanlage, bauliche Leitelemente, transportable
Schutzeinrichtungen und die Kontrolle gem. ZTV-SA für
die gesamte Arbeitsstellensicherung werden nicht gesondert
vergütet. Die Verkehrszeichen nach Verkehrszeichenplan
bzw. Regelplan gehören zum Leistungsumfang.
Das berührungslose außer Kraft setzen und das in Kraft
setzen der vorhandenen Verkehrsschilder gehört zum
Leistungsumfang.
Betroffene Verkehrsschilder und Art der Außerkraftsetzung nach Unterlagen des AG.
60 v.H. der Pauschale werden nach betriebsfertigem
Herstellen, der Rest nach Abbau bezahlt.
Das Material bleibt Eigentum des AN.
Verkehrssicherung an Arbeitsstelle,
nach RSA 21, Regelplan Nr BI/15, inkl. aller anfallenden Gebühren für die verkehrsrechtliche Anordnung,
Sperrung der Straße Am Hopfengarten, nach Vorgaben der Verkehrsbehörde, einschl. Schilderlieferung, Querabsperrung im Bereich der Arbeitsstelle druch Absperrschrankengitter
mit mind. 5 einseitigen roten Warnleuchten.
Länge der Verkehrsführung: bis 160 m
Vorübergehende Sicherungsmaßnahmen durchführen, Einrichtung und Abbau tags.
Menge: 1,000 psch
Orte: 4

**3.1.248 Absperrung herstellen**
StL-Nr. 18901214010102
Absperrung herstellen.
Absperrgerät oder Warneinrichtung aufstellen und
beseitigen, für die Bauzeit vorhalten, warten und
betreiben.
Verkehrszeichen mit retroreflektierender Folie,
Retroreflexions-Klasse 2.
Leitbake (Warnbake), Zeichen 605 - '10 und 20'

mit 1 Richtstrahler einseitig, gelbes Dauerlicht
Energieversorgung 'nach Wahl des AN. Zusätzliche, ergänzende Schilder zum Umleitungsplan, bzw. zu den
Regelplänen. Die Aufstellung und der damit einhergehende
Vergütungsanspruch entsteht erst durch Beauftragung des
AG, der Verkehrsbehörde oder der Polizei.'
Menge: 10,000 St
Orte: 4

**3.1.249 Beschilderung herstellen**
StL-Nr. 1890120901010501
Beschilderung herstellen und abbauen,
für die Bauzeit vorhalten und warten.
Aufstellvorrichtung nach statischen Erfordernissen.
Verkehrsschilder mit retroreflektierender Folie,
Retroreflexions-Klasse 2.
Abgerechnet wird nach Anzahl der Aufstellvorrichtungen.
Das Material bleibt Eigentum des AN.
Ronden, Dreiecke, Quadrate, Rechtecke VZ-Nr ',
als zusätzliche, ergänzende Schilder zu den Regelplänen bzw. als Umleitungsbeschilderung. Die Aufstellung und der damit einhergehende Vergütungsanspruch entsteht erst durch Beauftragung des AG, der Verkehrsbehörde oder der Polizei.'

Größe 2
1 Verkehrsschild
Aufstellvorrichtung mit Ständer aufstellen.
Aufstellhöhe 2,2 m.
Menge: 2,000 St
Orte: 4

#### Abschnitt 3.2 Oberbodenarbeiten

*Hinweis: Vorbemerkung Baufeld*
Vorbemerkung

Die Baufeldbreite ist auf das notwendige Maß zu beschränken.

Für Kabel und Hausanschlüsse maximal 4,0 m breit für alle Aushubtiefen.

Für Erdarbeiten im Rohrleitungsbau und für Kleinbauwerke bei Wasserver- sorgungs- und Abwasseranlagen gilt:

Auf freien Strecken (außerhalb der Bebauung) wird bei Anlage von Rohrgräben folgende Baufeldbreite zugestanden, wenn die örtlichen Verhältnisse
dies zulassen und in der Leistungsbeschreibung bzw. im Lageplan keine
andere Breite vorgesehen ist:

Nennweite: Aushubtiefe bis 3,0 mAushubtiefe 3,01 - 5,00 m
≥
 DN 200  14,0 m  16,0 m
≥
 DN 400  16,0 m  18,0 m
≥
 DN 800  18,0 m  20,0 m
< DN 120020,0 m  22,0 m

Für Erdarbeiten im Rohrleitungsbau und für Kleinbauwerke bei Wasserver- sorgungs- und Abwasseranlagen, mit nachfolgenden Straßenbauarbeiten
(z.B. bei Erschließungen) wird nur die benötigte Baufeldfeldbreite des da- rüberliegenden Straßenbaues vergütet.

**3.2.250 Oberboden abtragen, seitl. lagern (Mieten)**
Oberboden nach DIN 18300
'Homogenbereich O'

abtragen, nach Angabe des AG und in Mieten aufgesetzt seitlich lagern, ggf. laden,  fördern, Förderweg
'innerhalb der Baustelle'
. Abtragsdicke i.M.
'25' cm, Mengenermittlung nach Aufmaß an der Entnahmestelle.
 Oberbodenabtrag von Grünflächen wie z.B. Wiesen, Äckern und dgl.
Menge: 40,000 m3
Orte: 4

**3.2.251 Oberboden seitl. gel. (Mieten), wieder andecken**
Gelagerten Oberboden (in Mieten aufgesetzt, gelagert), nach DIN 18300
'Homogenbereich O' ggf. laden, fördern, und profilgerecht bzw. nach Angabe des AG auf allen Flächen andecken. Förderweg
'innerhalb der Baustelle'
. Mengenermittlung nach Aufmaß an der Auftragstelle. Auftragsdicke i. M.
'25' cm.

Oberboden von Grünflächen wie z.B. Wiesen, Äckern und dgl.
Menge: 40,000 m3
Orte: 4

**3.2.252 Zulage zu Oberbodenabtrag im Bereich Bodendenkmäler**
Zulage zur vorherigen Position Oberboden abtragen, wenn der
Abtrag mit Bagger und Humusschaufel im Beisein eines Mitarbeiters des Landesamtes für Denkmalpflege aufgeführt wird.
Eine Leistungsminderung beim Humusabtrag ist einzurechen.
Menge: 40,000 m3
Orte: 4

#### Abschnitt 3.3 Rohrleitungen sichern und ausbauen

*Hinweis: Vorbemerkung Rohrleitung sichern*
Vorbemerkung

Mit den Positionen des Abschnittes "Rohrleitungen sichern" ist die Erschwernis
bei der Rohrverlegung und den Verbauarbeiten für die Unterquerung bestehender Leitungen (längs- und querlaufend) abgegolten, sofern keine gesonderten Positionen vorhanden sind.

**3.3.253 Suchgraben herstellen**
Suchgraben herstellen,
Boden für Suchgraben ausheben zum Aufsuchen und Freilegen
von Hindernissen ab Geländeoberfläche einschl. Verbau nach DIN 18303, Aushub seitlich lagern, verfüllen und verdichten,
'Homogenbereich B1, B2 und B3' als Grundpreis.

Anmerkung:
Verdrängter Boden wird Eigentum des AN und ist zu beseitigen. Mit dieser Pos. ist auch der Handschacht abgegolten.
Suchgraben wird nur bei gesonderter Anordnung des AG anerkannt und nach Aufmaß anerkannt.
Menge: 30,000 m3
Orte: 4

**3.3.254 Rohrleitung sichern**
Rohrleitungen sichern, bis DN '80-250'

Ent- und Versorgungsleitungen in Betrieb sichern,
abgerechnet wird in der Achse der jeweiligen Leitung.
Verlauf der Leitung längs und quer.
Ausführung einschl. Wiederherstellen von Auflagern,
Schutzschichten und Trassenwarnbändern.
Menge: 10,000 m
Orte: 4

**3.3.255 Kabel sichern**
Kabel sichern
Kabel erdverlegt, in Betrieb, Kabelaußendurchmesser bis
70 mm sichern, abgerechnet wird in der Achse der jeweiligen Leitung. Verlauf der Leitung längs und quer.
Ausführung einschl. Wiederherstellung von Auflagern, Schutzschichten, Abdeckungen und Trassenwarnbändern.
Menge: 5,000 m
Orte: 4

**3.3.256 Kabel in Schutzrohr sichern**
Kabel in Schutzrohr sichern
Kabel in Schutzrohren verlegt, in Betrieb, Kabelkanal bis
DN 150 und in Kabelbündeln sichern, abgerechnet wird in der Achse der jeweiligen Leitung.
Verlauf der Leitung längs und quer.
Ausführung einschl. Wiederherstellung von Auflagern, Schutzschichten und Abdeckungen sowie Verlegung der Schutzrohre und Trassenwarnbändern.
Menge: 5,000 m
Orte: 4

**3.3.257 Wasserleitung außer Betrieb ausbauen**
Rohrleitung als
'Wasserleitung' DN
'250' aus
'GGG' einschl. Betonauflager bzw. -umhüllung ausbauen, aufnehmen und gesammelt auf dem Baugelände lagern. Rohrleitung außer Betrieb, einschl. Materialentsorgung durch den AN und erforderl. Trennschnitte.
Menge: 5,000 m
Orte: 4

#### Abschnitt 3.4 Rohrgrabenaushub

**3.4.258 Freilegen von Schieberkreuzen**
Freilegen von Schieberkreuzen,
bis ca.
'15' cm unter Rohrsohle.
Baugrube, lichte Weite max.
'3,00'
  x
'3,00' m.
Einschl. Aushub, Verbau, Handschachtung, Wiederherstellung der Schutzschichten, Sandumhüllung, Frostschutzschicht, Bodenaustausch und Abtransport des überschüssigen Materials einschl. Materiallieferungen sowie sämtlicher Nebenarbeiten sind in dieser Position enthalten.
Schwarzdecken- und Wasserhaltungsarbeiten werden gesondert  vergütet. Tiefe bis 2,50 m.
Menge: 2,000 St.
Orte: 4

**3.4.259 Freilegen von Betriebspunkten**
Freilegen von Betriebspunkten (Oberflur- und Unterflur- hydranten), bis ca.
'15' cm unter Rohrsohle.
Baugrube, lichte Weite max.
'2,50'
  x
'2,50' m.  Einschl. Aushub, Verbau, Handschachtung, Wiederherstellung der Schutzschichten, Sandumhüllung, Frostschutzschicht, Bodenaustausch und Abtransport des überschüssigen Materials, einschl. Materiallieferungen sowie sämtlicher Nebenarbeiten sind in dieser Position enthalten.
Schwarzdecken- und Wasserhaltungsarbeiten werden gesondert vergütet. Tiefe bis 2,50 m.
Menge: 5,000 St
Orte: 4

**3.4.260 Rohrgrabenaushub mit Verbau, seitl. lag. nicht mögl.**
Rohrgrabenaushub mit Verbau von 0 -
'2,00' m Tiefe,
Boden der Gräben für Rohrleitungen profilgerecht ausheben,
'ab Geländeoberfläche (Felder, Wiesen), im Fahrbahnbereich
Am Hopfengarten, Planstr. A und B, Fußweg (Baugebiet) ab UK neuer Frostschutzschicht, bis Rohrgrabensohle'
, einschl. Verbau nach DIN 18303,
'Aushub seitlich lagern nicht möglich.'

Aushubmaterial laden, fördern, auf Zwischenlagerplatz AG innerhalb der Baustelle lagern und wieder anfahren für Einbau im Rohrgraben.
Einschl. Verfüllen und Verdichten, Bodenverdrängung nach örtl. Verhältnissen.
'Homogenbereich B1, B2 und B3' als Grundpreis.
Abrechnung nach DIN 18300 Abschnitt 5.2.2 (Rohrgrabenbreiten für Abwasserleitungen nach DIN EN 1610 und für Wasserversorgungsleitungen bzw. sonstige Gräben nach DIN 4124).
Menge: 790,000 m3
Orte: 4

**3.4.261 Zulage Handschacht**
Zulage Handschacht 0 -
'2,00' m
Zulage zur Position Rohrgrabenaushub für Handaushub bis
'2,00' m Tiefe ab ursprünglichem Gelände. Handschacht wird nur bei besonderer Anordnung des AG anerkannt und nach Aufmaß abgerechnet.
Als Abrechnungslänge wird 1,0 m vor und nach dem Hindernis, gemessen ab Außenkante vergütet. Abrechnungstiefe ist
die Tiefe bis UK Rohrgraben.
Wenn nichts anderes vereinbart ist, sind damit auch Erschwernisse und zusätzliche Leistungen für die Sicherung,
den Schutz und gegebenenfalls die Instandsetzung des
Hindernisses abgegolten.
Menge: 60,000 m3
Orte: 4

**3.4.262 Zulage Bauschutt**
Zulage zur Position Rohrgrabenaushub für Abbruch von Betonresten, Mauerwerk, Ziegel, Bruchsteine, Bauschutt
'usw.' einschl. Materialentsorgung durch den AN und Deponiegebühr.
Menge: 10,000 m3
Orte: 4

**3.4.263 Betonabbruch in Kleinmengen**
Betonabbruch für Sockel, Fundamente etc. in Handarbeit, in Kleinmengen, Einzelgröße unter 1,00 m3. Einschl. Materialentsorgung durch den AN und Deponiegebühr.
Menge: 1,000 m3
Orte: 4

#### Abschnitt 3.5 Aushub auf Kippe, Beprobung und Entsorgung

*Hinweis: Vorbemerkung Rohrgrabenaushub*
Vorbemerkung

Rohrgrabenaushub incl. Abfuhr auf
'AG' Zwischenlager. Folgende Leistungen sind einzurechnen, sofern im Leistungsverzeichnis nichts anderes angegeben ist.

Boden Homogenbereich
'B1, B2 und B3' lösen, laden, und auf ein
'AG' Zwischenlager abfahren. Der Rohrgrabenaushub geht in das Eigentum des AN über. Bauschuttanteile bis 10% sind einzurechnen. Die Entsorgung des Materials einschl. Deponiekosten ist einzurechnen.

Die Zwischenlagerung des Aushubmaterials ist getrennt nach Belastungsgrad - (Größe der Miete bis 500 m3) auf einer vom AN zu befestigten Lagerfläche in meßbaren Mieten zu lagern und vor Wasserzutritt schützen.
Einzurechnen ist das Einrichten, Vorhalten und Räumen der Zwischenlagerfläche, der Transport zur Zwischenlagerfläche und das Abladen sowie das Anlegen der Mieten.
Die einzelnen Mieten sind sichtbar voneinander zu trennen.
Die Mieten sind zu bezeichnen.
Der Aufwand für die Probenahme - Bereitstellung eines Baggers (Kalkulations- aufwand 1 Stunde mit Bedienung pro Haufwerk mit 500 m3) ist einzurechnen.

Der Mehraufwand für Aushubmaterial mit einer Belastung größer als
'Z1.0' und einem Bauschuttanteile > 10 % wird gesondert gegen Nachweis vergütet. Die ordnungs- gemäße Entsorgung durch zugelassene Entsorgungsbetriebe ist nachzuweisen. Eine Vergütung erfolgt nur gegen die Vorlage von Gewichts- und  Entsorgungs- nachweisen.

Die Beprobung wird durch den AG veranlasst, soweit nichts anderes in den LV-
Positionen beschrieben ist. Das Analyseergebnis liegt innerhalb von 3 Wochen vor. Die Vorhaltezeit der Mieten ist bis zum Erreichen der max. Mietengröße von 500 m3 und bis zum Vorliegen der Analyseergebnisse zu kalkulieren.

Der Mehraufwand für Aushubmaterial mit einer Belastung größer als
'Z1.0' wird gesondert gegen Nachweis vergütet. Die ordnungsgemäße Entsorgung durch zugelassene Entsorgungsbetriebe ist nachzuweisen. Eine Vergütung erfolgt nur gegen die Vorlage von Gewichts- und Entsorgungsnachweisen.

Alle Erschwernisse und Vorkehrungen im Umgang mit dem belasteten Material sind in diese Position mit einzurechnen. Die Abrechnung erfogt nach Wiegeschein.

Hinweis:
Das Aushubmaterial befindet sich bereits in Eigentum des Auftragnehmers! Das erneute laden vom Zwischenlager und abfahren zu den jeweiligen für die Belastung zugelassenen Entsorgungsbetrieben wird nicht gesondert vergütet.

**3.5.264 Beprobung für Verwertung und Entsorgung**
Stichprobenartige Beprobung von Bodenaushub,
Analysen und einer abfallrechtlichen Bewertung (nach Leitfaden,
EBV und DepV) des Materials zur Abschätzung für die Verwertung
und Entsorgung durchführen.
Pro Haufwerk (500 m3), sind jeweils 4 Beprobungen
durchzuführen. Abrechnung 1 Stück pro Haufwerk mit 4 Proben.
Menge: 2,000 St
Orte: 4

**3.5.265 Bodenaushub Z 0, laden, abfahren**
Bodenaushub mit Schadstoffbelastung Z 0 bis 10 % Bauschuttbeimengung von Zwischenlagerfläche laden und
auf eine vom AN zu wählende Deponie abfahren einschl. aller anfallenden Gebühren.
Alle Erschwernisse und Vorkehrungen im Umgang mit dem
belasteten Material sind in diese Position mit einzurechnen.
Die Abrechnung erfolgt nach Gewichts- und Entsorgungsnachweis.
Menge: 1980,000 t
Orte: 4

#### Abschnitt 3.6 Bettung und Deckung

*Hinweis: Vorbemerkung Bettung und Deckung*
Vorbemerkung

Alle Bettungs -, Deckungs- und Verfüllungspositionen werden als Zulagen zur Position Kabelgraben- bzw. Rohrgrabenaushub vergütet.

Bei Rohrbettungen und der Rohrumhüllung werden die Schächte, gemessen von Außenseite Schachtwand zu Außenseite Schachtwand, abgesetzt. Sonstige Unterbrechungen mit geringerer Länge als 1,0 m werden übermessen.

Bodenaustausch wird abgerechnet nach dem Abrechnungsverfahren des Rohrgrabenaushubes. Der durch Leitungen ab DN 250, Sand- und Betonbettung, Sandüberdeckung, Unterbau, Trag- und Deckschichten von Verkehrswegen und sonstigen Einbauten mit mehr als 1 m3 Rauminhalt verdrängte Boden wird dabei abgezogen.

Beim Mehraushub für Rohrbettungen werden Vertiefungen und Felsspalten nicht gesondert vergütet.

Werden besondere Maßnahmen zum Schutze des Rohrgrabens und der Rohrleitung notwendig, z.B. bei nicht tragfähiger Rohrgrabensohle, bei felsigem, steinigen Untergrund, bei besonders abzusichernden Rohrgrabenwänden, bei Hang- und Steilstrecken oder bei Leitungen, die durch Auftrieb bzw. durch Fließen von Grundwasser entlang der Rohrleitungen gefährdet sind, so ist der Auftraggeber unverzüglich zu verständigen. Die vereinbarten Maßnahmen sind in einer Niederschrift festzuhalten. Die Vergütung der Rohrbettung erfolgt nur auf Anordnung der Bauleitung.

**3.6.266 Leitungszone**
Leitungszone,
Einbau von Füllmaterial für Einbettung von Rohrleitungen, profilgerecht einbauen, einschl. verdichten, mit vom AN zu liefernden Stoffen, die Lieferung wird gesondert vergütet.
Für Abwasserleitungen nach DIN EN 1610 bzw. DWA-A 139 und für Wasserversorgungsleitungen nach DIN EN 805 bzw. DVGW Arbeitsblatt W 400-2.
Ab DN 250 ist die Menge der Rohrverdrängung von der Menge Leitungszone abzuziehen.
Menge: 370,000 m3
Orte: 4

**3.6.267 Bodenaustausch**
Bodenaustausch
Bodeneinbau als Bodenaustausch, profilgerecht einbauen, einschl. verdichten, mit vom AN zu liefernden Stoffen, die Lieferung wird gesondert vergütet.
Schichtdicke nach Angabe.
Menge: 360,000 m3
Orte: 4

#### Abschnitt 3.7 Liefern von Stoffen

**3.7.268 Nichtbindigen Boden liefern**
Nichtbindigen Boden liefern,
Liefern von Stoffen als nichtbindigen Boden.
Bodenaushub wird in der Aushubposition vergütet. Boden- Mengenermittlung nach Aufmaß in eingebautem Zustand unter
Zugrundelegung der Rohrgrabenregelbreiten.
Stoffe sind vom AN zu liefern. Der durch die gelieferten Stoffe ausgetauschte Boden wird Eigentum des AN und ist zu entfernen.
Menge: 360,000 m3
Orte: 4

**3.7.269 Sand liefern**
Sand liefern,
Liefern von Stoffen aus Sand.
Bodenaushub wird in der Aushubposition vergütet. Mengenermittlung nach Aufmaß in eingebautem Zustand unter Zugrundelegung der Rohrgrabenregelbreiten.
Stoffe sind vom AN zu liefern. Der durch die gelieferten Stoffe ausgetauschte Boden wird Eigentum des AN und ist zu entfernen.
Menge: 370,000 m3
Orte: 4

#### Abschnitt 3.8 Betonarbeiten

**3.8.270 Sicherungsbeton**
Sicherungsbeton, grobgeschalt, aus Beton nach DIN EN 206-1
und DIN 1045-2, Druckfestigkeitsklasse
'C 16/20'
,
Expositionsklasse
'XC2' einschl. Schalung. Ausführung nach DVGW Arbeitsblatt W 400-2. Vergütet werden für:

Krümmer 11,25° - 22,5°; DN 65 - 100: 0,02 m3
  DN 125 - 150:0,04 m3
  DN 200 - 250:0,15 m3
  DN 300:  0,22 m3
  DN 400:  0,47 m3
  DN 500:  0,69 m3
Krümmer 30° - 45°;  DN 65 - 100: 0,04 m3
  DN 125 - 150:0,12 m3
  DN 200 - 250:0,31 m3
  DN 300:  0,51 m3
  DN 400:  1,06 m3
  DN 500:  1,78 m3
Krümmer 60° - 90°,  DN 65 - 100: 0,08 m3
X-Stück, T-Stück,  DN 125 - 150:0,20 m3
EN-Stück, N-Stück,  DN 200 - 250:0,65 m3
MMA, Q-Stück, MMQ  DN 300:  1,07 m3
  DN 400:  2,19 m3
  DN 500:  3,68 m3

Sonstige Bauteile nach Anordnung der Bauleitung!
Menge: 1,000 m3
Orte: 4

**3.8.271 Füllbeton**
Füllbeton, Ortbeton der Auffüllung im Erdreich, aus Beton nach DIN EN 206-1 und DIN 1045-2,
Druckfestigkeitsklasse
'C 8/10'
, Expositionsklasse
'X 0'
, Dicke nach Angabe des AG.
Menge: 0,500 m3
Orte: 4

**3.8.272 Flüssigboden**
Flüssigboden (z.B. Füma oder glw.), Körnung 4 mm, als Verfüllbaustoff liefern und in Rohrgräben, nach Angabe der Bauleitung einbauen, einschl. Schalung und nach Hersteller- angaben.
Anmerkung:
Schalung und Erdarbeiten (über den durchgehenden Rohr- graben hinaus) sind im EP enthalten.
Menge: 0,500 m3
Orte: 4

#### Abschnitt 3.9 Prüfungen

**3.9.273 Kontrollprüfung mit leichter Rammsonde DIN 4064**
Kontrollprüfung mit leichter Rammsonde DIN 4094,
Kontrollprüfung gem. ZTVT-Stb 95, Endtiefe OK Rohrum- hüllung auf besondere Anordnung des AG für Verdichtungs- grad des Rohrgrabens.
Menge: 5,000 St.
Orte: 4

**3.9.274 Plattendruckversuche**
Plattendruckversuch:
Plattendruckversuche nach DIN 18134 durchführen.
Die Versuche dürfen nur zusammen mit der Bauleitung  durchgeführt werden! Die Messprotokolle sind in 2-facher Ausfertigung zu erstellen.
Menge: 5,000 St.
Orte: 4

#### Abschnitt 3.10 Rohrleitungen liefern und verlegen

*Hinweis: Vorbemerkung Wasser Druckrohrleitung*
Vorbemerkung

Werkseitiger Rohrschutz für Druckrohre, Form- und Verbindungsstücke ist in den Einheitspreisen einzurechnen.
Bei Flanschverbindungen im Erdreich wird ein Schutz gemäß  DIN EN 805 bzw. DVGW Arbeitsblatt W 400-2 ohne besondere Vergütung verlangt.

Nichtrostende Verbindungsmittel aus Edelstahl V2A.

Schrauben und Beilagscheiben aus nichtrostendem Stahl (Werkstoff.Nr. 1.4541 - A2),
Muttern aus nichtrostendem Stahl
(Werkstoff-Nr. 1.4571 - A4). Je Schraube sind
zwei Beilagscheiben einzubauen.
Rohre, Formstücke und Armaturen werden in der Hauptleitung übermessen.

Die Armaturen werden gesondert vergütet.

Für Form- und Verbindungsstücke werden Zulagen für GGG-Rohre für jeden Flansch 2,0 m, für jede Muffe 2,0 m vergütet. Für PVC-Rohre für jeden Flansch 4,0 m und für jede Muffe 4,0 m.

**3.10.275 PE 100 RC - Druckrohrleitung OD '160'**
'PE 100 RC' - Druckrohrleitung,

OD '160',
SDR '11'
,
PN 16, nach DIN-EN 12201 und DIN 8074 / 8075 für Trinkwasser, DVGW-zugelassen, mit glatten Enden, Farbe blau, in 12 m Stangen.
Liefern und Verlegen nach DIN EN 805 bzw. DVGW Arbeitsblatt W 400-2.
Die Herstellung aller notwendigen Rohrleitungsverbindungen
mittels Heizwendelschweißen erfolgt nach Anforderungen der gültigen technischen Richtlinien des DVS.
Schweißmuffen z.B. Fabrikat: Friatec, Frialen, Typ UB,
SDR 11 oder glw.
Die Montage- und Verarbeitungsanleitungen der Hersteller sind zu beachten und werden nicht gesondert vergütet.
Menge: 480,000 m
Orte: 4

**3.10.276 Pos wie vor jedoch OD '110'**
Position wie vor, jedoch Rohrleitung PE 100 RC, OD
'110'
,
SRD 11, liefern und einbauen.
Menge: 3,000 m
Orte: 4

**3.10.277 Pos wie vor jedoch OD '90'**
Position wie vor, jedoch Rohrleitung PE 100 RC, OD
'90'
,
SRD 11, liefern und einbauen.
Menge: 2,000 m
Orte: 4

**3.10.278 Formstücke aus PE-Rohren OD '160'**
Formstücke aus PE OD 160 wie z.B. Bögen, Winkel, Reduktionen und Überschiebmuffen etc.,
passend zu den PE 100 RC-Rohren liefern und einbauen,
als Zulage zur Rohrposition OD
'160'
.
Die Herstellung aller notwendigen Rohrleitungsverbindungen
mittels Heizwendelschweißen erfolgt nach Anforderungen der gültigen technischen Richtlinien des DVS.
Die Montage- und Verarbeitungsanleitungen der Hersteller sind zu beachten und werden nicht gesondert vergütet.
Menge: 13,000 St.
Orte: 4

**3.10.279 Pos wie vor jedoch OD '250'**
Position wie vor, jedoch Formstücke PE 100 RC, OD
'250'
,
SRD 11, liefern und einbauen.
Menge: 1,000 St.
Orte: 4

**3.10.280 Heizwendelschweißung PE 100 RC, OD '160'**
Heizwendelschweißung zum Verbinden von Formstücken und an Rohrstößen, passend zu den PE 100 RC-Rohren herstellen, nach den Anforderungen der Richtlinien des DVS 2207 Teil1, als Zulage zur Rohrposition OD
'160, SDR 11,' durchführen.
Die Montage- und Verarbeitungsanleitungen der Hersteller sind zu beachten und werden nicht gesondert vergütet.
Menge: 36,000 St.
Orte: 4

**3.10.281 Pos wie vor jedoch OD '110'**
Position wie vor, jedoch Heizwendelschweißung PE 100 RC, OD
'110'
, SRD 11, liefern und einbauen.
Menge: 4,000 St.
Orte: 4

**3.10.282 PE-Einschweißende inkl. Spannring OD 160**
PE-Einschweißende aus PE OD 160, mit integrierter Stützhülse
und Spannring, dient als Übergang von Baio-Muffen auf PE-
Rohre, passend zu den PE 100 RC-Rohren liefern und einbauen, als Zulage zur Rohrposition OD
'160'
.
Die Herstellung aller notwendigen Rohrleitungsverbindungen
mittels Heizwendelschweißen erfolgt nach Anforderungen der gültigen technischen Richtlinien des DVS.
Die Montage- und Verarbeitungsanleitungen der Hersteller sind zu beachten und werden nicht gesondert vergütet.
Menge: 14,000 St
Orte: 4

**3.10.283 Pos wie vor jedoch OD '110'**
Position wie vor, jedoch PE-Einschweißende inkl. Spannring für PE 100 RC, OD
'110'
, SRD 11, liefern und einbauen.
Menge: 3,000 St.
Orte: 4

**3.10.284 Rohrschnitte PE 100 RC**
Rohrschnitte an
'PE 100 RC'
-Rohren als Zulage zur Rohrposition OD
'90-250' durchführen.
Menge: 10,000 St.
Orte: 4

#### Abschnitt 3.11 Rohrleitungen einbinden

**3.11.285 Zul. RL anschließen an best. RL, Anschl. DN '250 '**
Anschluss  Rohrleitung
DN '250'

Zulage für den Anschluss neu zu verlegender Rohrleitungen an ein best. Rohrleitungsnetz  (jedoch nicht für den Anschluss bereits verlegter Rohrleitungen des AN).
Einschl. freilegen  des best. Leitungsendes und vorbereiten  für den Neuanschluss, Außerbetriebnahme des betroffenen Netzabschnittes, ausbauen des vorhandenen Betonwiderlagers (wird Eigentum des AN und ist zu beseitigen), Wiederinbetriebnahme nach erfolgtem Anschluss einschl. Spülen und Entlüften des Abschnittes, sofern keine gesonderten Positionen vorhanden sind.
Vergütung nach Anzahl der Anschlussstellen unabhängig von Material, Druckstufe und  Durchmesser der best. Rohrleitung.
Erdarbeiten und Wasserhaltung werden gesondert vergütet. Erforderliche Einbauteile werden gesondert vergütet,  entsprechend dem Material der anzuschließenden neuen Rohrleitung.
Menge: 1,000 St.
Orte: 4

#### Abschnitt 3.12 Formstücke

*Hinweis: Vorbemerkung Formstücke*
Vorbemerkung

Alle Formstücke werden als Zulage zur Rohrposition vergütet,
einschl. Lieferung und Einbau.

**3.12.286 EN-Stück, DN 100/80 Baio-System**
EN-Stück, DN 100/80, PN 16, mit Abgang 1x ZAK 46, Fa. Hawle,  Baio-System
Menge: 3,000 St
Orte: 4

**3.12.287 EN-Stück, DN 100/80 Baio-System**
EN-Stück, DN 100/80, PN 16, Fa. Hawle, Baio-System
Menge: 1,000 St
Orte: 4

**3.12.288 MMB-Stück, DN '150/80' Baio-System**
MMB-Stück, DN
'150/80'
, PN 16, Fa. Hawle, Baio-System
Menge: 2,000 St.
Orte: 4

**3.12.289 MMB-Stück, DN '150/100' Baio-System**
MMB-Stück, DN
'150/100'
, PN 16, Fa. Hawle, Baio-System
Menge: 1,000 St.
Orte: 4

**3.12.290 MMB-Stück, DN '150/150' Baio-System**
MMB-Stück, DN
'150/150'
, PN 16, Fa. Hawle, Baio-System
Menge: 2,000 St.
Orte: 4

**3.12.291 S-Stück, DN '100' Baio-System**
S-Stück, DN
'100'
, PN 16, Fa. Hawle, Baio-System
Menge: 1,000 St.
Orte: 4

**3.12.292 S-Stück, DN '150' Baio-System**
S-Stück, DN
'150'
, PN 16, Fa. Hawle, Baio-System
Menge: 1,000 St.
Orte: 4

**3.12.293 F-Stück, DN '80' Baio-System**
F-Stück, DN
'80'
, PN 16, Fa. Hawle, Baio-System
Menge: 2,000 St.
Orte: 4

**3.12.294 Kupplung DN 250**
Kupplung zum Verbinden von Rohrleitungen DN 100 aus Stahl,
Guss, Duktil-Guss, PVC und PE-Rohren, PN 16, Gehäuse,
Folgering aus GGG 40, Dichtung NBR nach DIN-DVGW,
Korrosionsschutz Rilsan, Schrauben und Muttern in Edelstahl
(V2A) z.B. Fabrikat: Friatec, ULTRA RANGE, Kupplung UKR
oder gleichwertig
Menge: 1,000 St
Orte: 4

#### Abschnitt 3.13 Armaturen, Hydranten und Zubehör

*Hinweis: Vorbemerkung Armaturen für Trinkwasser*
Armaturen für Trinkwasser nach Technischen Lieferbedingungen DIN 3230 mit Innen- und Außenschutz durch Emaillierung o. Epoxidharzbeschichtung oder elektrostatischer Kunststoffbeschichtung.

**3.13.295 Absperrschieber DN 150 Baio-System**
Absperrschieber nach DIN EN 1074
DN '150'
,
PN '16', Erdeinbau.

Fabrikat:
'Hawle, HSM-Schieber "E3", Baio-System.'

Spitzend-Muffenschieber mit Doppelfunktionsmuffe für Guss-, Stahl-, PE- und PVC-Rohre
Spitzende zur zugfesten Verbindung mit Baio-System
Material: GGG-40 in Anlehnung an DIN EN 1771
Muffenseite: inklusive PVC-Rohrdichtung; Steckmuffe in Anlehnung an DIN 28603; Haltenasen zur Zugsicherung mit dem Rohr mittels VAG-Stop, Innenverriegelungs-Bajonett für Baio-Spitzenden (Doppelfunktionsmuffe).
Spitzende: Verriegelungsnocken für Zugsicherung mit der Doppelfunktionsmuffe des Baio-Systems; Außendurchmesser des Spitzendes nach DIN 28610
Einschließlich Einbaugarnitur für Erdeinbau
RD '1,50' m
,
mit Hülsrohr aus Kunststoff und Hülsrohrdeckel, Schlüsselstange
aus Edelstahl, Vierkantschoner aus Gußeisen GG.
 Straßenkappe nach DIN 4056 und Hinweisschild an Gebäude oder Pfosten befestigt, nach DIN 4067 aus Kunststoff mit auswechselbaren Ziffern und Leerfeldern.
Menge: 4,000 St
Orte: 4

**3.13.296 Position wie vor jedoch DN 100**
Position wie vor jedoch Absperrschieber DN 100
Menge: 1,000 St
Orte: 4

**3.13.297 Steckmuffenschieber DN 150 Baio-System**
Steckmuffenschieber nach DIN EN 1074
DN '150'
,
PN '16', Erdeinbau.

Fabrikat:
'Hawle, HSM-Schieber "E3", (460-00), Baio-System.'

Absperrschiebber weichdichtend, mit beidseitiger Doppelfunktionsmuffe für Guss-, Stahl-, PE- und PVC-Rohre
für formschlüssige Verbindung mit Baio-Spitzenden
Material: GGG-40 in Anlehnung an DIN EN 1771
Keil und Keilmutter vollflächig vulkanisiert.
Keilmutter durch Formschluss und Elastomer-Einbettung flexibel,
vibrationsdämpfend und spielfrei mit dem Keil verbunden.
Gewindelänge Keilmutter ≥ 1,2 x Spindeldurchmesser.
Keilführung aus verschleißfestem Kunststoff mit hoher
Gleiteigenschaft gewährleistet einen geringen Verschleiß und
minimale Schließdrehmomente.
Spindel mit gerolltem Gewinde und im Bereich der O-Ring
Abdichtung glattgewalzt. Wartungsfreie Spindelabdichtung durch
5-fach O-Ring Abdichtung. O-Ringträger durch Doppelbajonett
mit allseitig beschichtetem Schieberoberteil korrosionssicher
verbunden. Beidseitige, reibungsarme Lagerung der Bundspindel
auf Gleitscheiben aus POM.
Rundgewindeanschluss am Oberteil zur stiftlosen Befestigung
der Hawle Einbaugarnitur.
Muffenseite: inklusive PVC-Rohrdichtung; Steckmuffe in Anlehnung an DIN 28603; Haltenasen zur Zugsicherung mit dem Rohr mittels VAG-Stop, Innenverriegelungs-Bajonett für Baio-Spitzenden (Doppelfunktionsmuffe).
Einschließlich Einbaugarnitur für Erdeinbau
RD '1,50' m
,
mit Hülsrohr aus Kunststoff und Hülsrohrdeckel, Schlüsselstange
aus Edelstahl, Vierkantschoner aus Gußeisen GG.
 Straßenkappe nach DIN 4056 und Hinweisschild an Gebäude oder Pfosten befestigt, nach DIN 4067 aus Kunststoff mit auswechselbaren Ziffern und Leerfeldern.
Menge: 2,000 St

**3.13.298 Zuschlagsposition f. Einbaugarnitur**
Zuschlag für höhenverstellbare (Teleskopbauart) Einbaugarnitur für Schieber oder Klappe mit Original- kuppelmuffen für alle namhaften Armaturenhersteller,
mit Hülsrohr und Mitnehmerscheibe.
Fabrikat:
'Hawle Einbaugarnitur, teleskopierbar'
Menge: 7,000 St.
Orte: 4

**3.13.299 Zuschlagsposition f. Straßenkappe**
Zuschlag für höhenverstellbare Straßenkappe,
Stufenlos höhenverstellbare Straßenkappe. Komplettes Straßenkappengehäuse aus Kunststoff. Höhenverstellung bis zu 20 cm. Ohne Betontragplatte.
Für Hauptschieberkappen DIN 4056.
Fabrikat:
'KSK Düker aus Kunststoff, Deckel aus Guss'
Menge: 7,000 St.
Orte: 4

**3.13.300 Unterflurhydrant DN '80'**
Unterflurhydrant DIN 3221,
DN '80'
,
PN '16'
,
Form 'A'
,
RD '1,50' m

Fabrikat:
'VAG, Hydrus G1 mit einfacher Absperrung und
Flanschanschluss'

einschließlich Sickersteine aus Bims, Straßenkappe nach
DIN 4055, Tragplatte nach DIN 19720, Hinweisschild nach DIN 4066 anbringen an Gebäude oder Pfosten. Schild aus Kunststoff mit auswechselbaren Ziffern und Leerfeldern.
Menge: 5,000 St.
Orte: 4

**3.13.301 Zuschlagsposition f. UH-Straßenkappe**
Zuschlag für höhenverstellbare Unterflurhydrantenstraßen- kappe, Stufenlos höhenverstellbare Straßenkappe. Komplettes Straßenkappengehäuse aus Kunststoff. Höhenverstellung bis zu 20 cm.
Mit Betontragplatte auf Sandbett im Frostschutz versetzen. Für Unterflurhydrantenstraßenkappe DIN 4055.
Fabrikat:
'KSK Düker aus Kunststoff, Deckel aus Guss'
Menge: 5,000 St.
Orte: 4

**3.13.302 Oberflurhydrant DN '80'**
Oberflurhydrant DIN 3222,
DN '80'
,
PN '16'

Form 'AUD'
,
RD '1,50' m
, einschließlich Sickerstein aus Bims, Fabrikat:
'z.B. VAG, Nova Niro mit doppelter Absperrung, Sollbruchstelle, mit Flanschanschluss.'
Menge: 1,000 St.
Orte: 4

**3.13.303 Umpflasterung Großsteinpflaster**
Umpflasterung DIN 18318, Großsteinpflaster aus Granit- steinen, Größe 1, 160 / 160 mm, Güteklasse F1, T2, DIN 18502, Ausführung um Einbauten, Pflasterbett aus Beton nach DIN EN 206-1 und DIN 1045-2, Druckfestigkeitsklasse
'C 25/30'
, Expositionsklasse
'XF2'
, Ausbreitmaßklasse
'F1'
, Dicke 10 cm, Pflasterfugen mit Mörtel einschlämmen,  Flächen reinigen. An Einbauten und Begrenzungen sind die Steine anzupassen. Größe ca.
'1,00 x 1,00 m'
Menge: 1,000 St.
Orte: 4

#### Abschnitt 3.14 Druckprüfung, Warnband

*Hinweis: Vorbemerkung*
Vorbemerkung

Die Einbauteile sind vor dem Einbau mit einer Einwirkzeit von mind. 48 Std. zu desinfizieren. Die Formstücke sind anschließend mittels Kappen oder Folien etc., bis unmittelbar vor dem Einbau, staubdicht zu verschließen.
Kurz vor dem Einbau ist mittels Handsprühung nochmals das Desinfektions- mittel aufzubringen.

Wasser für die Desinfektion wird beigestellt und ist nach der Desinfektion zu beseitigen.

Die Bereitstellung des Spülwassers für das erstmalige Spülen und Desinfek- tion übernimmt der AG. Weitere Kosten sind dem AG und dem Kanalnetzbe- treiber zu erstatten.

Desinfektionsmittel nach Wahl des AN, jedoch nach Absprache mit dem AG (betriebsübliche Desinfektion ist anzuwenden).

**3.14.304 Spülen und desinfizieren RL DN 80-250**
Rohrleitung spülen und desinfizieren DN
'80-250' Druckrohrleitung für Trinkwasser vor Inbetriebnahme spülen, desinfizieren DVGW W 291; Inbetriebnahme in Teilstrecken nach Vereinbarung mit der örtlichen Bauüberwachung, einschließlich Wasser beseitigen.

Die Durchführung einer mikrobiologischen Trinkwasserunter- suchung, einschl. aller erforderl. Vorbereitungen und Neben- arbeiten, einschl. dem Nachweis der Desinfektion und die Ausführungen in Teilabschnitten werden nicht gesondert vergütet und sind in den Einheitspreis einzukalkulieren. Nicht bestandene Untersuchungen werden nicht vergütet.

Mikrobiologische Untersuchung
Der Ort und der Zeitpunkt der mikrobiologischen Untersuchung
der Wasserprobe ist dem AG rechtzeitig (mind. 48 Std. vorher) mitzuteilen und abzustimmen. Eine Freigabe  zur Einbindung bzw. Inbetriebnahme der Trinkwasserleitung erfolgt erst wenn folgende Voraussetzungen erfüllt sind:
- Die Bakteriologische Keimzahl nach TrinkwV 2023 muss < 20
  sein (bei 20°C und 36°C), desweiteren muss die Keimzahl bei
  den Parameter pseudomonas aeruginosa 0 sein, ansonsten
  gelten die restlichen Grenzwerte der TrinkwV 2023.
- In der Wasserprobe darf kein Restgehalt eines Desinfektionsmittels feststellbar sein.
- Das schriftliche Protokoll der mikrobiologischen Untersuchung
  muss den Gemeindewerken vorliegen.
- Zwischen Spülung der Rohrleitung und Probeentnahme müssen mindestens 24 Stunden vergangen sein. Ansonsten wird das Ergebnis der Wasserprobe nicht anerkannt.
Menge: 485,000 m
Orte: 4

**3.14.305 Druckprüfung RL DN '80-250'**
Druckprüfung DN '80-250'
, Innendruckprüfung nach DIN EN 805 bzw. DVGW Arbeitsblatt W 400-2 an vorbeschriebener Rohrleitung. Prüfung in Teilstrecken, Länge und Anzahl nach Vereinbarung mit AG, Wasser wird beigestellt und ist nach der Prüfung zu beseitigen. Einschl. sämtl. erforderl. Formstücke (z.B. X-Stücke) und Nebenar-beiten. Nicht bestandene Dicht- heitsprüfungen werden nicht vergütet.
Menge: 485,000 m
Orte: 4

**3.14.306 Trassenwarnband AN verlegen**
Trassenwarnband des AN mit Ortungsdraht liefern und verlegen.
Menge: 485,000 m
Orte: 4

#### Abschnitt 3.15 Rohrgraben für Anschlussleitungen

*Hinweis: Vorbemerkung Mehraufwand*
Vorbemerkungen

Die Mehraufwendungen durch Erschwernisse in Folge von vorhandenen Einbauten
z.B. Schiebergestänge, Randeinfassungen, Mauern, Sockel usw. einschließlich des verminderten Leistungsansatzes werden nicht gesondert vergütet.

**3.15.307 Baugrube herstellen**
Baugrube herstellen, für das An- sowie Umschließen von Wasserhausanschlussleitungen an bestehende Rohrleitungen, bis ca.
'15' cm unter Rohrsohle.
Baugrube, lichte Weite max.
'2,00'
  x
'2,00' m.
Einschl. Aushub, Verbau, Handschachtung, Wiederherstellung der Schutzschichten, Sandumhüllung, Frostschutzschicht, Bodenaustausch und Abtransport des überschüssigen Materials auf Zwischenlager, einschl. Materiallieferungen sowie sämtlicher Nebenarbeiten sind in dieser Position enthalten.
Wasserhaltungsarbeiten werden geson- dert vergütet. Tiefe bis 2,50 m.
Menge: 24,000 St.
Orte: 4

**3.15.308 Rohrgrabenaushub mit Verbau, seitl. lag. nicht mögl.**
Herstellen des Rohrgrabenaushubes für Anschlussleitungen,
generell in Handschacht (Maschinen dürfen zur Beihilfe verwendet werden).
Rohrgrabenaushub mit Verbau, Ausführung in allen Tiefen,
mittlere Aushubtiefe ca.
'2,00' m Tiefe.
Boden der Gräben für Rohrleitungen profilgerecht ausheben,
'ab Geländeoberfläche (Felder, Wiesen), im Fahrbahnbereich Am Hopfengarten, Planstraße A  und B, Fußweg (Baugebiet) ab UK neuer Frostschutzschicht, bis Rohrgrabensohle'
, einschl. Verbau nach DIN 18303,
'Aushub seitlich lagern nicht möglich.'

Aushubmaterial laden, fördern, auf Zwischenlagerplatz AG innerhalb der Baustelle lagern und wieder anfahren für Einbau im Rohrgraben.
Einschl. Verfüllen und verdichten, Bodenverdrängung nach örtl. Verhältnissen.
'Homogenbereich B1, B2 und C' als Grundpreis.
Abrechnung nach DIN 18300 Abschnitt 5.2.2 (Rohrgrabenbreiten für Abwasserleitungen nach DIN EN 1610 und für Wasserversorgungsleitungen bzw. sonstige Gräben nach DIN 4124).
Diese Position wird nur für den Rohrgrabenaushub außerhalb  Baugrube herstellen vergütet.
Menge: 110,000 m3
Orte: 4

#### Abschnitt 3.16 Hausanschlussleitungen

*Hinweis: Vorbemerkung Hausanschlüsse*
Vorbemerkung

Der AN muss vor Beginn der Bauarbeiten sämtliche Anlieger durch Handzettel verständigen, dass für Lage, Durchmesser und Tiefe des Hausanschlusses beim Polier eine unterschriebene Planskizze abzugeben ist bzw. muss der AN die Anlieger befragen sowie beraten, wo der Hausanschluss verlegt werden soll und über die Ergebnisse der Unterredung eine Skizze fertigen und vom Hausbesitzer unterzeichnen lassen.

Der Hausanschluss wird bis an die Grenze des Grundstückes, plus ca. 1,0 m ins
Grundstück verlegt und wasserdicht durch einen Verschlußstopfen verschlossen.

Sofort nach Verlegen der einzelnen Hausanschlüsse sind die Skizzen ergänzt durch die Einmessung des Hausanschlusses (Endpunkt) sowie Tiefenangabe (OK Rohrleitung, Geländeoberkante in m über NN), wobei der Endpunkt mittels Dreiecksmessung auf die bestehenden und numerierten Schächte einzumessen ist, beim Ingenieurbüro vorzulegen.
Die Nummern auf den Einmesskizzen sind auf dem Lageplan (M=1:1000) einzutragen. Soweit Namen der Grundstücksbesitzer bekannt sind, werden diese zu den Nummern außerdem hinzugeschrieben, ferner muss konsequent sowohl auf dem Aufmaßblatt als auch auf dem Lageplan M 1:1000 die Flurnummer des jeweiligen Grundstückes eingetragen sein. Die Flurnummer erhält der AN bei der Gemeinde.

Die Ausführung der Hausanschlüsse muss sofort nach Abschluss der Arbeiten der Hauptleitung erfolgen.

Die im LV angegebene Zahl der Grundstücksanschlüsse ist nicht verbindlich.

Die Normalüberdeckung der Grundstücksanschlüsse beträgt 1,40 m.

Die Isolierung von Metallteilen im Erdreich wird nicht gesondert vergütet.

Sämtliche Verbindungsteile sind in Messing auszubilden.

Es wird darauf hingewiesen, dass der AN die Hausanschlüsse gesondert von den übrigen Arbeiten abrechnen muss, und zwar einmal in Form einer Gesamtrechnung u. zum anderen in Form von Einzelrechnungen aus denen klar hervorgeht, welchen Anteil aus der Gesamtrechnung jeder Haus- oder Grundstückseigentümer, der namentlich bekannt ist, zu bezahlen hat. Ferner sind die Rechnungen getrennt zu stellen für den öffentlichen und den privaten Anteil. Die Einzelrechnungen sind in
2- facher Fertigung (1 Original und 1 Kopie) vorzulegen. Auf  Antrag werden diese  Einzelrechnungen durch das Ingenieurbüro erstellt.

Abrechnungsgrenze ist die Grundstücksgrenze, eventuell plus ca. 1,0 m.

Die für die Hausanschlüsse anfallenden Baustelleneinrichtungen; Instandhaltung
der Verkehrsflächen und Verkehrssicherungen werden nicht gesondert vergütet.

Als Rohrlänge gilt die komplette übermessene Rohrlänge von Achse Hauptrohr bis zum Ende der RL, horizontal gemessen, falls nicht anders beschrieben.

Beim Aufmaß der Rohrleitungen werden die Formstücke, Verbindungsteile und Armaturen übermessen.

Die Anbohrarmaturen und -brücken werden gesondert vergütet.

Pro Hausanschluß ist ein einzelnes Aufmaßblatt zu erstellen.

**3.16.309 Hausanschl. PE-Xa - Rohre OD '40', SDR 11, PN 12,5**
Hausanschlussleitung aus
PE-Xa- Rohre OD '40', SDR11, PN 12,5
, Trinkwasserrohre aus vernetztem Polyethylen (PE-Xa) nach DIN 16892/93, Verbindungs- und Übergangsstücke nach DIN 8076, DIN 19533, gem. DIN 19630 liefern sowie höhen- und fluchtgerecht nach DIN EN 805 und den Verlegerichtlinien des Herstellers verlegen, inkl. Formstücke und Verschraubungen.
Menge: 100,000 m
Orte: 4

**3.16.310 Trassenwarnband AN verlegen**
Trassenwarnband des AN mit Ortungsdraht liefern und verlegen.
Menge: 100,000 m
Orte: 4

**3.16.311 Rohrleitungen spülen DN '32-50**
Rohrleitungen spülen DN '32-50'

Desinfizieren u. Nachspülen der Rohrleitungen für  Trinkwasser, entsprechend  DIN 1988  und DVGW  W 291, Desinfektionsmittel Chlor, Inbetriebnahme in Teilstrecken bis  50 m. Das Spül- und Desinfektionswasser ist schadlos zu beseitigen, die Kosten trägt der AN. Vergütung je Grundstücksanschluß.
Menge: 24,000 St.
Orte: 4

**3.16.312 Grundstücksanschluss, Privatanteil Da= 40 mm**
Grundstücksanschluss
'PE-Xa,' OD
'40, SDR 11, PN 12,5', PN 16,
 für Privatanteil, Verlegung des Grundstücksanschlusses maximal 1,0 m in das private Grundstück. Der Anschluss ist ca. 1,50 m über das Gelände zu führen und das vorläufige Ende der Anschlussleitung mit einem Holzpflock, mind. 8 cm Durchmesser, 1,50 m lang markieren. Inklusive RG-Aushub mit Verbau, Abtransport des überschüssigen Materials, Sandbettung, Sanddeckung, Bodenaustausch, Ortungswarnband.
'4,00' m
'PE-Xa,' OD
'40, SDR 11, PN 12,5'

nach DIN-EN 12201 und DIN 8074 / 8075 für Trinkwasser, DVGW-zugelassen, einschl. Verschlusskappe, Verbindungs- und Übergangsstücke nach DIN 8076, DIN 19533; gem. DIN 19630 liefern sowie höhen- und fluchtgerecht nach DIN EN 1610 und den Verlegerichtlinien des Herstellers verlegen inkl. Formstücke und Verschraubungen. Lieferung, Einbau und Montage aller Materialien ist einzurechnen.
Menge: 24,000 St.
Orte: 4

#### Abschnitt 3.17 Anbohrarmaturen, -brücken, Zubehör

*Hinweis: Vorbemerkung Anbohrarmaturen*
Vorbemerkung

Für alle Anbohrarmaturen gilt liefern u. einbauen der Armaturen einschließlich Anbohren der Rohrleitung für Trinkwasser, Technische Lieferbedingung DIN 3230 Teil 4, erdverlegt. Armaturen mit Innen- und Außenschutz durch Emaillierung oder Kunststoffbeschichtung.

**3.17.313 Anbohrarmatur DN 150 PE 100 RC, ZAK-System**
Anbohrarmatur DN '150'
, PN
'16'

für 'PE 100 RC' - Hauptrohr
,
Anbohrarmatur "Hawlinger" mit horizontalem ZAK-Abgang 90° zur Rohrrichtung für PE-/PVC-Rohre liefern und einbauen.
obere Abgänge: ZAK 46
Rohraussendurchmesser: 160 mm
Max. Bohrungsdurchmesser: 36 mm
Fabrikat:
'Fa. Hawle, HAKU-Hawlinger (Nr. 238 -00)'

Einschließlich Einbaugarnitur für Erdeinbau
RD '1,50' m
,
mit Hülsrohr aus Kunststoff und Hülsrohrdeckel, Schlüsselstange
aus Edelstahl, Vierkantschoner aus Gußeisen GG. Straßenkappe nach DIN 4057.
Menge: 21,000 St
Orte: 4

**3.17.314 Absperrschieber DN 32, ZAK-System**
Absperrschieber DN '32'
, PN
'16'

für 'PE 100 RC' - Hausan- schlussleitung
,
Absperrschieber weichdichtend, mit beidseitiger Steckmuffe für die längskraftschlüssige Verbindung mit PE-Rohren und PE-X-Rohren liefern und einbauen.
Für Trinkwasser: EN 1074-1, EN 1074-2 und EN 12266-1
Fabrikat:
'Fa. Hawle, Hausanschlussschieber mit Steckfitting (Nr. 260-00)'

Einschließlich Einbaugarnitur für Erdeinbau
RD '1,50' m
,
mit Hülsrohr aus Kunststoff und Hülsrohrdeckel, Schlüsselstange
aus Edelstahl, Vierkantschoner aus Gußeisen GG. Straßenkappe nach DIN 4057.
Menge: 3,000 St
Orte: 4

**3.17.315 Zuschlagsposition f. HA-Einbaugarnitur Anbohrarmatur**
Zuschlag für höhenverstellbare (Teleskopbauart) Einbaugarnitur mit Hülsrohrabdeckung, Mitnehmerscheibe und Endanschlag zum EP der jeweiligen Ventil-Anbohrarmatur bzw. des Hausan- schlussschiebers.
Fabrikat:
'Fa. Hawle, Typ H (Nr. 960 -01), Teleskop-Einbaugarnitur'
Menge: 21,000 St.
Orte: 4

**3.17.316 Zuschlagsposition f. HA-Einbaugarnitur Schieber**
Zuschlag für höhenverstellbare (Teleskopbauart) Einbaugarnitur mit Hülsrohrabdeckung, Mitnehmerscheibe und Endanschlag zum EP der jeweiligen Ventil-Anbohrarmatur bzw. des Hausan- schlussschiebers.
Fabrikat:
'Fa. Hawle, Typ S (Nr. 960 -00), Teleskop-Einbaugarnitur'
Menge: 3,000 St.

**3.17.317 Zuschlagsposition f. HA-Straßenkappe**
Zuschlag für höhenverstellbare Straßenkappe,
Stufenlos höhenverstellbare Straßenkappe.
Mit Betontragplatte auf Sandbett im Frostschutz versetzen.
Für Hausanschlusskappen DIN 4057.
Fabrikat:
'KSK Düker aus Kunststoff, Deckel aus Guss'
Menge: 24,000 St.
Orte: 4

#### Abschnitt 3.18 Sonstige Arbeiten

**3.18.318 Zuschlag Abrechnungslageplan Wasserleitung**
*** Pauschalposition
Zuschlag zum Abrechnungslageplan für die Aufnahme von Wasserleitungen (Einmessen der Hauptleitungen, Hausan- schlüsse einschl. aller Formstücke, Armaturen, Hydranten, Rohrlage in Kurven und dgl.) im Koordinatenreferenzsystem und im Höhenbezugssystem (wie in den Ausführungsplänen angegeben) mit einer Lagegenauigkeit von 2 cm und einer Höhengenauigkeit von 2 cm durchführen. Die Beschaffung geeigneter amtlicher Höhenfestpunkte und Grenzpunkte ist Sache des AN.

Die Vermessung (ASCII-Liste im Spalten/Zeilen Format, mit Punktnummer, Rechtswert, Hochwert, Punktcode und Höhe) und die verwendete Punktcodeliste sind auf einem geeigneten Datenträger zu übergeben.

Der Abrechnungslageplan ist digital nach DIN 2425 zu erstellen und im Format PDF, DXF oder DWG auf einem geeigneten Datenträger und zusätzlich als Plot (Maßstab
1:500) in 2-facher Ausfertigung zu übergeben.

Zusätzliche Abgabe von Formstücksskizzen bzw. Knoten- punktskizzen einschl. Stationierung, Rohrlängen, Rohr- nennweiten, Rohrmaterial und Knotenpunktbezeichnung in 2-facher Ausfertigung.
Menge: 1,000 psch
Orte: 4

#### Abschnitt 3.19 Stundenlohnarbeiten

**3.19.319 Spezialbaufacharbeiter**
Menge: 5,000 h
Orte: 4

**3.19.320 Rüttelverdichter bis 2000 kg**
Rüttelverdichter bis 2000 kg
Verdichtungsgewicht, ohne Bedienung
Menge: 2,000 h
Orte: 4

**3.19.321 Kompressor mit Bohr - oder Abbauhammer**
Kompressor mit Bohr - oder Abbauhammer
ohne Bedienung
Menge: 2,000 h
Orte: 4

**3.19.322 Unterwasserpumpe**
Unterwasserpumpe mit ca. '10' l/s
 Förderleistung,
ohne Bedienung
Menge: 5,000 h
Orte: 4

**3.19.323 Lkw-Kipper mit Fahrer**
Lkw-Kipper ca. '15' t Nutzlast

mit Fahrer
Menge: 5,000 h
Orte: 4

**3.19.324 Bagger mit Fahrer**
Bagger mit einem Löffelinhalt von
ca. '0,8' m3
mit Fahrer
Menge: 5,000 h
Orte: 4

**3.19.325 Frontlader mit Fahrer**
Frontlader mit ca. '50' KW - Leistung
 mit Fahrer
Menge: 5,000 h
Orte: 4
